# Ausbau der Braustraße und der Nazgasse
Angebotsaufforderung (GAEB DA XML 3.3, DA83)
Projekt: LV Braustraße und Na
Währung: EUR
Auftraggeber: Stadt Waldershof, Markt 1, 95679 Waldershof
Erstellt mit: Rehm AUSSCHREIBUNG 8.7.877, REHM-GAEBXMLExport, 25.02.2026

## LV Braustraße und Na: Ausbau der Braustraße und der Nazgasse
Datum: 25.02.2026

### 1 Baustelleneinrichtung / Verkehrssicherung

#### 1.1 BAUSTELLENEINR., BAUBEGL.LEISTUNGEN

*Hinweis*
Vorbemerkung:

Bei der Vorhaltung der Baustelleneinrichtung werden nur die Monate vergütet, an denen an der Baustelle gearbeitet wird. Stillstandzeiten über die Wintermonate werden nicht extra vergütet und sind entsprechend einzukalkulieren.

**1.1.0010 Baustelle einrichten Sämtl.LV-Abschn. Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
(1.1)für alle Leistungen sämtlicher Abschnitte des Leistungsverzeichnisses.
(2.1)Zufahrt zur Baustelle vorhanden.
Menge: 1,000 Psch

**1.1.0020 Baustelle räumen Sämtl. LV-Abschn.**
*** Pauschalposition
StL-Nr. 1910111201
Baustelle von allen Geräten, Anlagen, Einrichtungen und
dgl. räumen. Benutzte Flächen und Wege entsprechend dem
ursprünglichen Zustand herrichten. Soweit nicht für
bestimmte Leistungen für das Räumen der Baustelle gesonderte Positionen im Leistungsverzeichnis enthalten
sind, gilt die Pauschale
(1.01)für alle Leistungen sämtlicher Abschnitte des Leistungsverzeichnisses.
Menge: 1,000 Psch

**1.1.0030 Bauzaun aufstellen und entfernen Zaunhöhe 2,0 m Stahlgitter-FT**
StL-Nr. 1910120733
Bauzaun nach Unterlagen des AG einschl. der erforderlichen Tore und Pfosten standsicher aufstellen, während
der Bauzeit vorhalten und unterhalten sowie nach Beendigung der Bauzeit entfernen. 70 v.H. des Preises werden nach Aufstellen, der Rest nach Entfernen des Bauzaunes vergütet.
(1.3)Zaunhöhe = 2,00 m.
(2.3)Zaun aus Stahlgitter-Fertigteilen.
Menge: 100,000 m

**1.1.0040 Baustellenschild anfert. und aufst.**
StL-Nr. 1910140700
Baustelleninformationsschild einschließlich Aufstellvorrichtung nach Unterlagen des AG anfertigen und beschriften, zur Baustelle anfahren und standsicher aufstellen. Notwendige Erdarbeiten ausführen, Fundamente
herstellen. Statischen Nachweis erbringen. Bauschild
während der Bauzeit unterhalten und säubern.
Menge: 1,000 St

**1.1.0050 Baustellenschild abbauen Verwerten**
StL-Nr. 1910141791
Baustelleninformationsschild und Aufstellvorrichtung
abbauen, Fundamente abbrechen. Abbruchgut nach Wahl des
AN verwerten. Benutzte Fläche entsprechend dem ursprünglichen Zustand herrichten.
(1.9)Größe 'nach Unterlagen des AG'
(2.1)Baustelleninformationsschild und Aufstellvorrichtung
nach Wahl des AN verwerten.
Menge: 1,000 St

**1.1.0060 Vorankündigung erstellen**
*** Pauschalposition
StL-Nr. 19101508
Vorankündigung gemäß Baustellenverordnung erstellen und
spätestens zwei Wochen vor Einrichten der Baustelle der
zuständigen Behörde übermitteln. Vorankündigung sichtbar und witterungsgeschützt auf der Baustelle aushängen. Bei erheblichen Änderungen während der Bauzeit
anpassen.
Menge: 1,000 Psch

**1.1.0070 SiGe-Plan erstellen**
*** Pauschalposition
StL-Nr. 19101513
Sicherheits- und Gesundheitsschutzplan (SiGe-Plan) nach
RAB 31 erstellen und mit dem Sicherheits- und Gesundheitsschutzkoordinator dieser und weiterer berührter
Baustellen abstimmen. Bei erheblichen Änderungen in der
Ausführung des Bauvorhabens anpassen. Den SiGe-Plan für
jeden Beschäftigten einsehbar auf der Baustelle vorhalten.
Menge: 1,000 Psch

**1.1.0080 SiGe-Koordinator stellen.**
*** Pauschalposition
StL-Nr. 19101528
Sicherheits- und Gesundheitsschutzkoordinator während
der Ausführung des Bauvorhabens nach RAB 30 und Unterlagen des AG stellen.
Menge: 1,000 Psch

**1.1.0090 Statische Plattendruckversuche durchführen**
Statische Plattendruckversuche zum Nachweis der geforderten Tragfähigkeitswerte durchführen, einschl. aller erforderlichen Geräte, Hilfsmittel und der Protokollführung. Sofern die geforderten Werte nach ZTVE-StB bzw. nach Regelquerschnitt nicht erreicht werden, gehen die Aufwendungen für die Durchführung der Plattendruckversuche zu Lasten des AN. Die im Rahmen der Eigenüberwachung durchzuführenden Versuche sind nicht Bestandteil dieser Position.
Menge: 6,000 St

**1.1.0100 Statische Plattendruckversuche im Rohrgraben**
Statische Plattendruckversuche im Rohrgraben zum Nachweis der geforderten Tragfähigkeitswerte durchführen, einschl. aller erforderlichen Geräte, Hilfsmittel und der Protokollführung. Sofern die geforderten Werte nach ZTVE-StB bzw. nach Regelquerschnitt nicht erreicht werden, gehen die Aufwendungen für die Durchführung der Plattendruckversuche zu Lasten des AN. Die im Rahmen der Eigenüberwachung durchzuführenden Versuche sind nicht Bestandteil dieser Position.
Menge: 4,000 St

**1.1.0110 Rammsondierung im Rohrgraben**
Kontrollprüfung des Verdichtungsgrades,
Rammsondierung nach DIN 4094, leichte Rammsonde DPL-5
der Grabenverfüllung nach ZTVE-StB
Ausführung durch ein staatl. anerkanntes
Grundbauinstitut, das auf Grund eigener oder fremder
Kalibrierversuche Richtwerte für den Zusammenhang
zwischen Rammsondierung und Proctordichte hat.
Protokollierung und Auftragen des Rammdiagrammes
in DIN-A4-Format.
Sofern die geforderten Werte nach ZTVE-StB nicht
erreicht werden, gehen die Aufwendungen für
die Durchführung der Rammsondierung zu Lasten des AN.
Die im Rahmen der Eigenüberwachung durchzuführenden Versuche sind nicht Bestandteil
dieser Position.
Menge: 4,000 St

**1.1.0120 Vermessungsarbeiten für Absteckung Verkehrsflächen**
*** Pauschalposition
StL-Nr. 2290193101
Vermessungsarbeiten für die Absteckung von Bauteilen
nach Unterlagen des AG einschließlich aller Geräte-
und Personalkosten durchführen.
(1.01)Verkehrsflächen (Achsen, Eckausrundungen,
Fahrbahnteiler etc.).
Menge: 1,000 Psch

**1.1.0130 Bestandsunterlagen herstellen Grundst.gr.AG**
*** Pauschalposition
StL-Nr. 229019361999
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
(1.1)Die Unterlagen über die Grundstücksgrenzen und die
Flurnummern werden vom AG gestellt.
(2.9)Der AG stellt für die Erstellung der
Bestandsunterlagen Unterlagen zur Verfügung.
Die restlichen Unterlagen sind vom AN selbst zu
beschaffen.
Zur Verfügung gestellt Unterlagen: 'Ausführungsplanung'
(3.9)Bestandsunterlagen für 'alle LV-Abschnitte'..
(4.9)Format(e) und Anzahl der Bestandsunterlagen 'DWG- und PDF-Format, (digitaler Datenträger), Pläne in Papierform (4-fach) sowie ISYBAU-XML 2017 Format'
Menge: 1,000 Psch

**1.1.0140 Bauablaufplan erstellen**
*** Pauschalposition
Detallierte Ausarbeitung eines Bauablaufplanes unter Berücksichtigung aller einzuhaltender Randbedingungen gem. den gegenständlichen Leistungsbeschreibungen. Die Ausarbeitung muß dabei realisierbare Bauablaufphasen gemäß den bauvertraglichen Fristen für die gesamte Bauausführung beinhalten. Die Bauablaufplanung ist im Einvernehmen mit den AG zu erstellen.
Menge: 1,000 Psch

#### 1.2 VERKEHRSSICHERUNG AN ARBEITSSTELLEN

**1.2.0010 Verkehrssich. läng. Dauer aufbauen Arbeitsstelle auß. Kraft setzen**
*** Pauschalposition
StL-Nr. 2110510519299000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
(1.1)Verkehrssicherung an Arbeitsstelle.
(2.9)Nach RSA, Regelplan 'B I/15'
(3.2)Vorhandene Verkehrsschilder nach Unterlagen des AG außer Kraft setzen.
(4.9)Länge des Arbeitsbereiches 'ca. 180 m'
(5.9)Für Verkehrsführungsphase 'Sperrung Braustraße Nazgasse'
Menge: 1,000 Psch

**1.2.0020 Verkehrssich. läng. Dauer vorhalten wie Vorposition**
StL-Nr. 2110511019
Verkehrssicherung längerer Dauer vorhalten, warten, instand setzen und betreiben. Vorübergehende Verkehrssicherungsmaßnahmen durchführen. Die Kontrolle der Verkehrssicherung wird gesondert vergütet.
(1.1)Verkehrssicherung wie in Vorposition beschrieben.
(2.9)Für Verkehrsführungsphase 'Sperrung Braustraße Nazgasse'
Menge: 420,000 d

**1.2.0030 Verkehrssich. läng. Dauer abbauen in Kraft setzen**
*** Pauschalposition
StL-Nr. 211051209299
Verkehrssicherung an Arbeitsstellen längerer Dauer abbauen. Vorübergehende Verkehrssicherungsmaßnahmen
durchführen. Vorübergehende Markierung entfernen,
transportable Lichtsignalanlage, bauliches Leitelement,
mobile Stauwarnanlage, LED-Anzeigetafel und transportable Schutzeinrichtung abbauen werden gesondert
vergütet.
(1.9)Nach RSA, Regelplan 'B I/15'
(2.2)Vorhandene Verkehrsschilder nach Unterlagen des AG wieder in Kraft setzen.
(3.9)Länge des Arbeitsbereiches 'ca. 180 m'
(4.9)Für Verkehrsführungsphase 'Sperrung Braustraße Nazgasse'
Menge: 1,000 Psch

**1.2.0040 Verkehrssich. läng. Dauer aufbauen Arbeitsstelle auß. Kraft setzen**
*** Pauschalposition
StL-Nr. 2110510519299000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
(1.1)Verkehrssicherung an Arbeitsstelle.
(2.9)Nach RSA, Regelplan 'B I/15'
(3.2)Vorhandene Verkehrsschilder nach Unterlagen des AG außer Kraft setzen.
(4.9)Länge des Arbeitsbereiches 'ca. 15 m'
(5.9)Für Verkehrsführungsphase 'Sperrung Walbenreuther Straße, Kanalbauarbeiten'
Menge: 1,000 Psch

**1.2.0050 Verkehrssich. läng. Dauer vorhalten wie Vorposition**
StL-Nr. 2110511019
Verkehrssicherung längerer Dauer vorhalten, warten, instand setzen und betreiben. Vorübergehende Verkehrssicherungsmaßnahmen durchführen. Die Kontrolle der Verkehrssicherung wird gesondert vergütet.
(1.1)Verkehrssicherung wie in Vorposition beschrieben.
(2.9)Für Verkehrsführungsphase 'Sperrung Walbenreuther Straße, Kanalbauarbeiten'
Menge: 14,000 d

**1.2.0060 Verkehrssich. läng. Dauer abbauen in Kraft setzen**
*** Pauschalposition
StL-Nr. 211051209299
Verkehrssicherung an Arbeitsstellen längerer Dauer abbauen. Vorübergehende Verkehrssicherungsmaßnahmen
durchführen. Vorübergehende Markierung entfernen,
transportable Lichtsignalanlage, bauliches Leitelement,
mobile Stauwarnanlage, LED-Anzeigetafel und transportable Schutzeinrichtung abbauen werden gesondert
vergütet.
(1.9)Nach RSA, Regelplan 'B I/15'
(2.2)Vorhandene Verkehrsschilder nach Unterlagen des AG wieder in Kraft setzen.
(3.9)Länge des Arbeitsbereiches 'ca. 15 m'
(4.9)Für Verkehrsführungsphase 'Sperrung Walbenreuther Straße, Kanalbauarbeiten'
Menge: 1,000 Psch

**1.2.0070 Verkehrssich. läng. Dauer aufbauen Arbeitsstelle auß. Kraft setzen**
*** Pauschalposition
StL-Nr. 2110510519299000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
(1.1)Verkehrssicherung an Arbeitsstelle.
(2.9)Nach RSA, Regelplan 'B I/15'
(3.2)Vorhandene Verkehrsschilder nach Unterlagen des AG außer Kraft setzen.
(4.9)Länge des Arbeitsbereiches 'ca. 15 m'
(5.9)Für Verkehrsführungsphase 'Sperrung Walbenreuther Straße, Wasserleitungsbau, Asphaltbau'
Menge: 1,000 Psch

**1.2.0080 Verkehrssich. läng. Dauer vorhalten wie Vorposition**
StL-Nr. 2110511019
Verkehrssicherung längerer Dauer vorhalten, warten, instand setzen und betreiben. Vorübergehende Verkehrssicherungsmaßnahmen durchführen. Die Kontrolle der Verkehrssicherung wird gesondert vergütet.
(1.1)Verkehrssicherung wie in Vorposition beschrieben.
(2.9)Für Verkehrsführungsphase 'Sperrung Walbenreuther Straße, Wasserleitungsbau, Asphaltbau'
Menge: 14,000 d

**1.2.0090 Verkehrssich. läng. Dauer abbauen in Kraft setzen**
*** Pauschalposition
StL-Nr. 211051209299
Verkehrssicherung an Arbeitsstellen längerer Dauer abbauen. Vorübergehende Verkehrssicherungsmaßnahmen
durchführen. Vorübergehende Markierung entfernen,
transportable Lichtsignalanlage, bauliches Leitelement,
mobile Stauwarnanlage, LED-Anzeigetafel und transportable Schutzeinrichtung abbauen werden gesondert
vergütet.
(1.9)Nach RSA, Regelplan 'B I/15'
(2.2)Vorhandene Verkehrsschilder nach Unterlagen des AG wieder in Kraft setzen.
(3.9)Länge des Arbeitsbereiches 'ca. 15 m'
(4.9)Für Verkehrsführungsphase 'Sperrung Walbenreuther Straße, Wasserleitungsbau, Asphaltbau'
Menge: 1,000 Psch

**1.2.0100 Kontrolle d. Verkehrss. an Arb.st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
(1.2)Kontrolle zweimal täglich, an arbeitsfreien Tagen einmal täglich.
(2.1)Schriftliche Dokumentation der Kontrolle nach Unterlagen des AG.
Menge: 420,000 d

**1.2.0110 Verkehrsrechtliche Anordnung einh.**
*** Pauschalposition
StL-Nr. 2110592099
Verkehrsrechtliche Anordnung für Einrichtung und Be-
trieb der Verkehrssicherung sämtlicher Abschnitte des
Leistungsverzeichnisses nach Unterlagen des AG einholen
und zugehörige Unterlagen erstellen. Erforderliche
Ortsbesichtigungen zur Erstellung der Planunterlagen
durchführen.
(1.99)Anfallende Gebühren 'trägt der AN'
Menge: 1,000 Psch

*Hinweis*
Nachfolgende Verkehrssicherungselemente kommen nur zur An-wendung, wenn aufgrund von zusätzlichen Anordnungen durch die zuständige Verkehrsbehörde Bedarf besteht.

**1.2.0120 Verkehrssch.komb. aufbauen u. abb. VSch + ZSch H2 Ronde,Dreie.Quad. Größe 2 Typ RA2 Höhe 2,20 m**
StL-Nr. 2110521521220004
Verkehrsschildkombination aufbauen und abbauen. Vorhalten, Kontrolle, Wartung und Instandsetzung werden gesondert vergütet. Aufstellvorrichtung nach statischen
Erfordernissen. Vorübergehende Verkehrssicherungsmaßnahmen durchführen. 70 v. H. des Preises werden nach
Aufbau, der Rest nach Abbau vergütet.
(1.2)Verkehrsschildkombination = 1 Verkehrsschild und Zu-
satzschild Höhe 2.
(2.1)Verkehrsschild = Ronde, Dreieck, Quadrat, Achteck,
Rechteck.
(3.2)Größe 2.
(4.2)Retroreflektierend mit Folie Klasse RA2.
(7.04)Aufstellhöhe über der Verkehrsfläche = 2,20 m.
Menge: 30,000 St

**1.2.0130 Verkehrsschildkombination vorhalten wie Vorposition**
StL-Nr. 2110521801
Verkehrsschildkombination vorhalten, warten und instand
setzen. Vorübergehende Verkehrssicherungsmaßnahmen
durchführen. Die Kontrolle wird gesondert vergütet.
(1.01)Verkehrsschildkombination wie in Vorposition beschrieben.
Menge: 12600,000 Std

**1.2.0140 Absp.g.,Warneinr. aufb. u. abb. Pfeilbake eins. Typ RA2 zweis.Dauerlicht**
StL-Nr. 21105405032200
Absperrgerät oder Warneinrichtung betriebsfertig aufbauen und abbauen. Vorhalten, Kontrolle, Wartung, In-
standsetzung und Betreiben werden gesondert vergütet.
Vorübergehende Verkehrssicherungsmaßnahmen durchführen.
70 v. H. des Preises werden nach betriebsfertigem Aufbau, der Rest nach Abbau vergütet.
(1.03)Pfeilbake Größe 1000 x 250 mm einseitig.
(3.2)Mit retroreflektierender Folie Klasse RA2.
(4.2)Mit 1 Richtstrahler zweiseitig, gelbes Dauerlicht, WL2.
Menge: 50,000 St

**1.2.0150 Absp.g.,Warneinr. vorhalten wie Vorposition**
StL-Nr. 2110541001
Absperrgerät oder Warneinrichtung vorhalten, warten,
instand setzen und betreiben. Vorübergehende Verkehrssicherungsmaßnahmen durchführen. Die Kontrolle wird gesondert vergütet.
(1.01)Absperrgerät oder Warneinrichtung wie in Vorposition
beschrieben.
Menge: 21000,000 Std

**1.2.0160 Absp.g.,Warneinr. aufb. u. abb. Abspsch. 250x2000 Typ RA2 3 Strah.eins.gelb**
StL-Nr. 21105405052300
Absperrgerät oder Warneinrichtung betriebsfertig aufbauen und abbauen. Vorhalten, Kontrolle, Wartung, In-
standsetzung und Betreiben werden gesondert vergütet.
Vorübergehende Verkehrssicherungsmaßnahmen durchführen.
70 v. H. des Preises werden nach betriebsfertigem Aufbau, der Rest nach Abbau vergütet.
(1.05)Absperrschranke Größe 250 x 2000 mm mit Aufstellvorrichtung.
(3.2)Mit retroreflektierender Folie Klasse RA2.
(4.3)Mit 3 Richtstrahlern einseitig, gelbes Dauerlicht, WL1.
Menge: 10,000 St

**1.2.0170 Absp.g.,Warneinr. vorhalten wie Vorposition**
StL-Nr. 2110541001
Absperrgerät oder Warneinrichtung vorhalten, warten,
instand setzen und betreiben. Vorübergehende Verkehrssicherungsmaßnahmen durchführen. Die Kontrolle wird gesondert vergütet.
(1.01)Absperrgerät oder Warneinrichtung wie in Vorposition
beschrieben.
Menge: 4200,000 Std

**1.2.0180 Absp.g.,Warneinr. aufb. u. abb. Abspsch. 250x2000 Typ RA2 5 Strah.eins. rot**
StL-Nr. 21105405052400
Absperrgerät oder Warneinrichtung betriebsfertig aufbauen und abbauen. Vorhalten, Kontrolle, Wartung, In-
standsetzung und Betreiben werden gesondert vergütet.
Vorübergehende Verkehrssicherungsmaßnahmen durchführen.
70 v. H. des Preises werden nach betriebsfertigem Aufbau, der Rest nach Abbau vergütet.
(1.05)Absperrschranke Größe 250 x 2000 mm mit Aufstellvorrichtung.
(3.2)Mit retroreflektierender Folie Klasse RA2.
(4.4)Mit 5 Richtstrahlern einseitig, rotes Dauerlicht, WL1.
Menge: 10,000 St

**1.2.0190 Absp.g.,Warneinr. vorhalten wie Vorposition**
StL-Nr. 2110541001
Absperrgerät oder Warneinrichtung vorhalten, warten,
instand setzen und betreiben. Vorübergehende Verkehrssicherungsmaßnahmen durchführen. Die Kontrolle wird gesondert vergütet.
(1.01)Absperrgerät oder Warneinrichtung wie in Vorposition
beschrieben.
Menge: 4200,000 Std

#### 1.3 STUNDENLOHNARBEITEN

*Hinweis*
Die nachfolgenden Verrechnungssätze für Arbeitskräfte umfassen sämtliche Aufwendungen, den tatsächlichen Lohn einschl. vermögenswirksamer Leistungen mit den Zuschlägen für Gemeinkosten (Sozialkassenbeiträge, Winterbauumlage und dgl.) sowie Lohn- und Gehaltsnebenkosten und Zuschläge für Überstunden, ohne Zuschläge für Nacht-, Sonn- und Feiertagsarbeit.

**1.3.0010 Stundenlohnarbeiten Polier / Schachtmeister**
Stundenlohnarbeiten auf Anordnung des AG,
Der Verrechnungssatz enthält sämtliche Aufwendungen,
den tatsächlichen Lohn einschl. Vermögenswirksamer
Leistungen mit den Zuschlägen für Gemeinkosten
(Sozialkassenbeiträge, Winterbauumlage und dgl.)
sowie Lohn- und Gehaltsnebenkosten und Zuschläge für
Überstunden
Polier/Schachtmeister.
Menge: 2,000 h

**1.3.0020 Stundenlohnarbeiten Berufsgruppe III, IV und V**
Leistung wie vorherige Position im vollen Wortlaut,
jedoch Berufsgruppe III, IV und V,
Spezialbaufacharbeiter, Gehobener Baufacharbeiter,
Baufacharbeiter.
Menge: 2,000 h

*Hinweis*
Die nachfolgenden Verrechnungssätze für Baugeräte beinhalten sämtliche Aufwendungen für den Einsatz des Gerätes einschl. Vorhalte- und Betriebsstoffkosten sowie sämtliche Zuschläge einschließlich der Kosten für das Betriebspersonal bzw. Fahrer.

**1.3.0030 Bagger bis 1,0 m3**
Menge: 2,000 h

**1.3.0040 Stampframme**
Explosionsstrampframme ca. 0,1 t
Menge: 2,000 h

**1.3.0050 Frontlader**
Frontlader, luftbereift bis 45 kW
Menge: 2,000 h

**1.3.0060 Unterwasserpumpe**
Unterwasserpumpe, ca. 10 l/s
Menge: 2,000 h

**1.3.0070 Kompressor**
Kompressor bis 5 m3/min
Menge: 2,000 h

**1.3.0080 Bohr- und Abbauhammer**
Bohr- und Abbauhammer bis 20 kg
Menge: 2,000 h

**1.3.0090 Rüttelverdichter**
Rüttelverdichter AT 5000 o. Ä.
Menge: 2,000 h

**1.3.0100 LKW**
LKW ca. 10 t Nutzlast
Menge: 2,000 h

**1.3.0110 LKW-Kipper**
LKW-Kipper ca. 12 t Nutzlast
Menge: 2,000 h

### 2 Straßenbauarbeiten

#### 2.1 ERDBAU

**2.1.0010 Grenzsteine ausbauen in Baust.stapeln**
StL-Nr. 2590600101
Grenzsteine innerhalb des Baugeländes ausbauen,
säubern und laden.
Lage der Grenzsteine nach Unterlagen des AG.
(1.01)Steine innerhalb der Baustelle fördern, abladen und
stapeln.
Menge: 5,000 St

**2.1.0020 Oberboden abtragen und verwerten Abtr.über 10-30cm Oberb.Verw. AN Abrechnung Abtrag**
StL-Nr. 25906106002101
Oberboden ggf. einschließlich Vegetationsdecke
abtragen, laden, fördern und verwerten. Beschreibung
des Homogenbereichs nach Unterlagen des AG.

(3.2)Dicke des Abtrages über 10 bis 30 cm.
(4.1)Oberboden einer Verwertung nach Wahl des AN zuführen.
(5.01)Abgerechnet wird nach Abtragsprofilen.
Menge: 30,000 m3

**2.1.0030 Oberboden liefern und andecken Seiten-/Trennstr. Andeck. ü. 5-15cm Abrechng.Auftrag**
StL-Nr. 241061605021
Oberboden liefern und profilgerecht andecken.
(1.5)Andeckung auf Seitenstreifen, Trennstreifen und Verkehrsinseln.
(3.2)Dicke der Andeckung über 5 bis 15 cm.
(4.1)Abrechnung nach Auftragsprofilen.
Menge: 40,000 m3

**2.1.0040 Boden bzw. Fels lösen und einbauen alle Abtr.-prf.**
StL-Nr. 259062019690
Boden bzw. Fels profilgerecht nach Unterlagen des AG
lösen, laden, fördern, profilgerecht einbauen und ggf.
verdichten. Beschreibung des Homogenbereichs nach
Unterlagen des AG.
Das Herstellen von Mulden und Gräben, sowie das
Herstellen von Ausrundungen an der Einschnittsoberkante oder am Dammfuß wird gesondert vergütet.
Abgerechnet wird nach Abtragsprofilen.
(1.9)Homogenbereich 'nach Unterlagen des AG'
(2.6)aus allen Abtragsprofilen ggf. einschließlich des
Fahrbahnbereichs. Das Herstellen des Planums wird ggf.
gesondert vergütet.
(3.9)Boden / Fels lösen und 'zu einer Seitenablagerung nach Unterlagen des AG fördern und zwischenlagern'
Menge: 550,000 m3

**2.1.0050 Boden bzw. Fels lösen und einbauen alle Abtr.-prf.**
StL-Nr. 259062019690
Boden bzw. Fels profilgerecht nach Unterlagen des AG
lösen, laden, fördern, profilgerecht einbauen und ggf.
verdichten. Beschreibung des Homogenbereichs nach
Unterlagen des AG.
Das Herstellen von Mulden und Gräben, sowie das
Herstellen von Ausrundungen an der Einschnittsoberkante oder am Dammfuß wird gesondert vergütet.
Abgerechnet wird nach Abtragsprofilen.
(1.9)Homogenbereich 'unbrauchbarer Boden aus Bodenaustauschbereichen'
(2.6)aus allen Abtragsprofilen ggf. einschließlich des
Fahrbahnbereichs. Das Herstellen des Planums wird ggf.
gesondert vergütet.
(3.9)Boden / Fels lösen und 'zu einer Seitenablagerung nach Unterlagen des AG fördern und zwischenlagern'
Menge: 450,000 m3

**2.1.0060 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 390,000 m3

**2.1.0070 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 390,000 m3

**2.1.0080 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 390,000 m3

**2.1.0090 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 390,000 m3

**2.1.0100 Belasteten Boden**
Belasteten Boden von Zwischenlager nach Unterlagen des AG laden, fördern und als Abfall beseitigen.
Schadstoffbelastung DK 0
Die notwendigen Sicherungsmaßnahmen gehören zum
Leistungsumfang. Anfallende Gebühren trägt der AG.
Deponie Wiesau, Föderweg ca. 15 km.
Menge: 390,000 m3

**2.1.0110 Abdecken**
*** Pauschalposition
Arbeitstägliches Oberflächenwasser-
und windsoggeschütztes Abdecken/Abplanen
der gemäß Vorpositionen
zwischengelagerten Bodenmassen.
Menge: 1,000 Psch

**2.1.0120 Untergrundverbesserung durchführen**
StL-Nr. 2410634090
Untergrundverbesserung nach Unterlagen des AG durchführen. Baustoff in nicht genügend tragfähigen Boden einbringen. Baustoff nach Unterlagen des AG liefern.
Einbaudokumentation nach Unterlagen des AG übergeben.
(1.9)Baustoff 'Vorsiebmaterial 0/56'
Menge: 280,000 t

**2.1.0130 Untergrundverbesserung durchführen N.gest.63-150 mm**
StL-Nr. 2410634010
Untergrundverbesserung nach Unterlagen des AG durchführen. Baustoff in nicht genügend tragfähigen Boden einbringen. Baustoff nach Unterlagen des AG liefern.
Einbaudokumentation nach Unterlagen des AG übergeben.
(1.1)Baustoff = gebrochenes Naturgestein der Körnung 63 bis
150 mm.
Menge: 560,000 t

*Hinweis*
Die Mehraufwendungen werden nur vergütet, wenn das hindernde Element nicht bereits im Auftrag des AN hergestellt wurde.

Einzurechnen sind der verminderte Leistungsansatz, eventuelle Handschachtung, Sichern sowie Wiederherstellung der Leitungszone einschließlich Warnbänder, Formsteine und Schutzrohre. Inklusive erforderlicher Materiallieferung.

**2.1.0140 Mehraufwand Erdarb. vorh. Leitungen**
StL-Nr. 2590623609
Mehraufwand bei der Ausführung von Abtrags- und/oder
Verfüllarbeiten einschließlich des ungebundenen
Oberbaues in Folge von vorhandenen Leitungen unter
Beachtung der einschlägigen Vorschriften.
Der Mehraufwand wird bis zu einem Abstand von 50 cm in
horizontaler und vertikaler Richtung vergütet, sofern
kein anderer Abstand angegeben ist. Auch bei parallel
laufenden Leitungen wird die Position unabhängig vom
Achsabstand einmal je Leitung abgerechnet.
Abgerechnet wird in der Achse der jeweiligen Leitung.
(2.9)Leitung = 'Stromkabel und Straßenbeleuchtung'
Menge: 1100,000 m

**2.1.0150 Mehraufwand Erdarb. vorh. Leitungen Fernmeldekabel**
StL-Nr. 2590623602
Mehraufwand bei der Ausführung von Abtrags- und/oder
Verfüllarbeiten einschließlich des ungebundenen
Oberbaues in Folge von vorhandenen Leitungen unter
Beachtung der einschlägigen Vorschriften.
Der Mehraufwand wird bis zu einem Abstand von 50 cm in
horizontaler und vertikaler Richtung vergütet, sofern
kein anderer Abstand angegeben ist. Auch bei parallel
laufenden Leitungen wird die Position unabhängig vom
Achsabstand einmal je Leitung abgerechnet.
Abgerechnet wird in der Achse der jeweiligen Leitung.
(2.2)Leitung = Fernmeldekabel.
Menge: 200,000 m

**2.1.0160 Mehraufwand Erdbau vorh. Einbauten Schacht**
StL-Nr. 2590624101
Mehraufwand bei der Ausführung von Abtrags- und
Verfüllarbeiten infolge von vorhandenen Einbauten.
(2.1)Einbauteil = Schacht.
Menge: 5,000 St

**2.1.0170 Planum herstellen Ev2 = 45 MPa**
StL-Nr. 2410625001
Planum herstellen nach Unterlagen des AG.
(1.01)Verformungsmodul Ev2 = 45 MPa.
Menge: 1400,000 m2

**2.1.0180 Trennschicht unter Schüttung herst. Teilbodenaust. Vliesstoff GRK 3 50 Jahre pH 4-9 längs**
StL-Nr. 2590640131121020
Trennschicht aus Geotextilien oder Verbundstoffen
unter Schüttungen herstellen. Die Erschwernisse bei
der Herstellung der ersten Lage der Überschüttung
gehören zum Leistungsumfang.
(1.3)Trennschicht bei Teilbodenaustausch.
(2.1)Geotextil = Vliesstoff.
(3.1)Geotextilrobustheitsklasse (GRK) 3.
(4.2)Langzeitbeständigkeit = 50 Jahre.
(5.1)pH-Wert des Umgebungsmilieus 4 bis 9.
(7.2)verlegen in einer Bahn längs zur Straßenachse.
Menge: 1400,000 m2

#### 2.2 LANDSCHAFTSBAUARBEITEN

**2.2.0010 Rasenansaat mit RSM Regio herst. Seitentrennstr. Menge 5 g/m2 UG 15**
StL-Nr. 2110720404021500
Rasenansaat mit RSM Regio herstellen. Saatgut ohne Entmischung ausbringen, einarbeiten und andrücken.
(2.4)Fläche = Seitentrennstreifen.
(4.2)Saatgutmenge = 5 g/m2.
(5.15)Regiosaatgutmischung (RSM Regio), Ursprungsgebiet 15,
Thüringer Wald, Fichtelgebirge und Vogtland.
Menge: 100,000 m2

**2.2.0020 Bäume fällen mit Roden DU über 0,1-0,3 m verfüll/Boden AG Holz Verwert. AN Wst.Verwert. AN S.Abr.Verwert. AN**
StL-Nr. 24106033101111
Bäume fällen, höchstens 0,25 m über dem Erdboden
absägen. Wurzelstöcke roden. Gemessen wird der Durchmesser 1,00 m über dem Erdboden.
(1.1)Durchmesser über 0,10 bis 0,30 m.
(3.1)Wurzellöcher mit geeignetem Boden verfüllen. Boden aus
Abtragsbereichen profilgerecht lösen.
(4.1)Gesamtes Holz nach Wahl des AN verwerten.
(5.1)Wurzelstöcke nach Wahl des AN verwerten.
(6.1)Schlagabraum nach Wahl des AN verwerten.
Menge: 1,000 St

**2.2.0030 Zaun aufnehmen Höhe 2,00-2,50 m Pfosten Stahl Abstand bis 2,00m Pf.i.Beton30/80 Löcher schließen Tür/Tor aufnehm. Material verwert.**
StL-Nr. 2112810194212111
Zaun aufnehmen, einschließlich Verstrebungen.
(1.9)Zaun 'Holzlattenzaun, geschlossen'
(2.4)Zaunhöhe über 2,00 bis 2,50 m.
(3.2)Pfosten aus Stahl.
(4.1)Pfostenabstand bis 2,00 m.
(5.2)Pfosten mit Einzelfundament aus Beton, Durchmesser bis
30 cm, Tiefe bis 80 cm.
(6.1)Pfostenlöcher entsprechend der sie umgebenden Fläche
schließen. Material aus Baubereich.
(7.1)Türen und Tore mit beidseitigen Pfosten aufnehmen.
(8.1)Ausgebautes Material nach Wahl des AN verwerten.
Menge: 12,000 m

**2.2.0040 Tür/Tor aufnehmen Maschendrahtzaun Höhe>1,60-2,10m Br.>2,00m b.4,00m Pfosten in Beton Löcher schließen Material verwert.**
StL-Nr. 2112810332220101
Tür/Tor, mit beidseitigen Pfosten, einschließlich der
erforderlichen Erdarbeiten, aufnehmen.
(1.3)Maschendrahtzaun.
(2.2)Höhe größer 1,60 m bis 2,10 m.
(3.2)Breite größer 2,00 m bis 4,00 m.
(4.2)Pfosten in Beton.
(6.1)Pfostenlöcher entsprechend der sie umgebenden Fläche
schließen. Material aus Baubereich.
(7.01)Material nach Wahl des AN verwerten.
Menge: 1,000 St

**2.2.0050 Zaun herstellen**
Geschlossener Holzzaun zwischen neu errichteten
Pfosten liefern und herstellen.
Bauart: 'Holzlattenzaun H = ca. 2,0 m aus Lärche
unbehandelt, Latten ca. 30 x 60 mm,
Querriegel ca. 100 x 60 mm bzw. nach
statischen Erfordernissen,
Zaunfeldlängen zwischen ca. 2,0 m und 3,0 m,
Längenanpassungen an Zwangspunkte und vorh.
Pfosten gehören zum Leistungsumfang'
Zaunmaterial und sämtliches
Befestigungsmaterial liefern.
In Anlehung und Fortführung des Bestandszauns.
Menge: 12,000 m

**2.2.0060 Zulage Tür in Zaun herstellen**
Zulage für Vorpostion für das Herstellen einer Tür im Holzzaun in gleicher Bauweise in Anlehung an den Bestand.
Menge: 1,000 St

**2.2.0070 Tor,zweifl.f.Maschendrahtzaun herst H2,00m,Pf.L.2,60m B.3,00 FU50x50x80 St.rahmen 60x40x2 Gefl. 50x50x2,5mm Drück.sta.3Schlü. Aushub verteilen**
Tor, zweiflügelig, für Maschendrahtzaun einschließlich
Verstrebung, Anschluss und der erforderlichen Erdarbeiten herstellen. Tor mit Feststeller für den geöffneten
Zustand, für den geschlossenen Zustand Auflaufbock mit
Feststellriegel der bei geschlossenem Tor nicht geöffnet werden kann. Stahlteile feuerverzinkt. Zubehör- und
Verbindungsteile aus nichtrostendem Stahl mind. der
Stahlsorte A2.
Torhöhe = ca. 2,00 m,
Torbreite = ca. 3,60 m, beidseitig Pfosten aus Stahl,
100x100x4 mm, regensicher abgedeckt. Betonfundamente C
12/15, 50x50x80 cm.
Holzrahmen, 60x40 mm.
Rahmenbespannung, Maschendrahtgeflecht 50x50x2,5 mm,
dickverzinkt.
In Anlehung an Bestand
Menge: 1,000 St

#### 2.3 BAUGRUBEN, LEITUNGSGRÄBEN

**2.3.0010 Graben für Leitungen herst. eing. verd. Boden Tiefe >0,50-0,75m Breite>0,50-0,70m**
StL-Nr. 24108222133909
Graben für Sickerleitungen, Druckleitungen, Kabel,
Leerrohre oder dgl. herstellen. Straßenaufbruch wird
gesondert vergütet. Abrechnung nach der Länge des
Grabens, gemessen in der Achse.
(1.1)In eingebautem und verdichtetem Boden.
(2.3)Grabentiefe über 0,50 bis 0,75 m.
(3.3)Breite der Grabensohle über 0,50 bis 0,70 m.
(4.9)Aushub 'zu einer Seitenablagerung nach Unterlagen des AG fördern und zwischenlagern'
(6.9)Zum Verfüllen nicht verwendeten Aushub 'zu einer Seitenablagerung nach Unterlagen des AG fördern und zwischenlagern'
Menge: 175,000 m

**2.3.0020 Leitungsgraben herstellen gew. Boden Rohr bis DN 150 m.Verb./+10 m3 W. lag. i./ver.o.Lz. Aushub verwerten Abr. senkrecht**
StL-Nr. 2410820729111021
Leitungsgraben profilgerecht herstellen. Straßenaufbruch wird gesondert vergütet.
(1.2)In gewachsenem Boden. Homogenbereich nach Unterlagen
des AG.
(2.9)Grabentiefe 'über 0,00 bis 4,00 m'
(3.1)Breite der Grabensohle für Rohr bis DN 150.
(4.1)Notwendigen Verbau entsprechend statischen und konstruktiven Erfordernissen herstellen, vorhalten und
entfernen. Offene Wasserhaltung bis zu einer Pumpenleistung von 10 m3 Fördermenge und 5,00 m Förderhöhe
je Stunde und Haltung ausführen.
(5.1)Aushub zur Wiederverwendung innerhalb der Baustelle
lagern, nach Verlegen der Leitung in Graben oberhalb
der Leitungszone einbauen und verdichten einschl. ggf.
erforderlicher Wasserzugabe.
(7.2)Zum Verfüllen nicht verwendeten Aushub nach Wahl des AN
verwerten.
(8.1)Abrechnung mit senkrechten Wänden. Grabenbreite
nach DIN 18 300 ohne Berücksichtigung eines Verbaus.
Menge: 130,000 m3

**2.3.0030 Suchgraben herstellen Aufbruch gesond. Boden einb.u.v. Abrechnung Abtrag**
StL-Nr. 2410891299010101
Suchgraben nach Unterlagen des AG einschließlich Handschachtung herstellen. Aushub zur Wiederverwendung
seitlich lagern. Beschreibung der Homogenbereiche nach
Unterlagen des AG.
(1.9)Homogenbereiche 'nach Unterlagen des AG'
(2.9)Grabentiefe 'bis 4,00 m'
(4.1)Straßenaufbruch wird gesondert vergütet.
(6.1)Seitlich gelagerten Boden einbauen und verdichten.
(7.01)Abrechnung nach Abtragsprofilen.
Menge: 20,000 m3

*Hinweis*
Die Mehraufwendungen werden nur vergütet, wenn das hindernde Element nicht bereits im Auftrag des AN hergestellt wurde.

Einzurechnen sind der verminderte Leistungsansatz, eventuelle Handschachtung, Sichern sowie Wiederherstellung der Leitungszone einschließlich Warnbänder, Formsteine und Schutzrohre. Inklusive erforderlicher Materiallieferung.

**2.3.0040 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 150,000 m

**2.3.0050 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 150,000 m

#### 2.4 ENTWÄSSERUNG FÜR STRASSEN

**2.4.0010 Entwässerungsrohrleitung abbrechen Rohr DN bis 250 Kunststoff-Rohr Tiefe bis 1,25 m Ausb. verwerten**
StL-Nr. 24110305140101
Entwässerungsrohrleitung abbrechen. Entwässerungsrohrleitung liegt bis Oberkante Rohr frei. Erdarbeiten in
der verbliebenen Leitungszone ausführen. Offene Wasserhaltung bis zu einer Pumpenleistung von 10 m3 Fördermenge und 5,00 m Förderhöhe je Stunde und Haltung ausführen. Das Ausbauen von Schächten wird gesondert vergütet.
(1.1)Rohr DN/ID bis 250.
(2.4)Rohr aus Kunststoff.
(4.1)Fließsohlentiefe bis 1,25 m.
(5.01)Ausbaustoffe nach Wahl des AN verwerten.
Menge: 65,000 m

**2.4.0020 Sickerstrang herstellen im Straßenkörp. B ü. 0,40-0,60 m T ü. 0,5-0,75 m**
StL-Nr. 24110224132999
Sickerstrang durch Einfüllen und Verdichten von Filtermaterial in vorhandenen Graben herstellen. Sickerrohrleitungen werden gesondert vergütet.
(1.1)Graben im Bereich des Straßenkörpers.
(2.3)Grabenbreite über 0,40 bis 0,60 m.
(3.2)Grabentiefe über 0,50 bis 0,75 m.
(4.9)Sohle 'mit bindigem, steinfreiem Boden des AN, 10 cm dick, abdichten'
(5.99)Filter 'gebrochenes Natursteinmaterial 11/22'
Menge: 175,000 m

**2.4.0030 Sickerrohrleitung verlegen in Sickerstrang Rohr DN 150 Teilsickerrohr PE-HD-Rohr,Typ R2 Sohle=Boden AN Tiefe bis 1,25 m**
StL-Nr. 24110229332141
Sickerrohrleitung in Sickeranlage verlegen. Schachtanschluss wird gesondert vergütet.
(1.3)Einbau in Sickerstrang.
(2.3)Rohr DN/ID 150.
(3.2)Teilsickerrohr (LP).
(4.1)Rohr aus PE-HD Typ R 2 (innen glatt, außen gewellt).
(5.4)Sickerraumsohle mit bindigem, steinfreiem Boden des AN
abdichten.
(6.1)Fließsohlentiefe bis 1,25 m.
Menge: 175,000 m

**2.4.0040 Anschlussleitung herstellen Rohr DN 150 PP-Rohr Rohrverb.Wahl AN Bettung Typ 1 Überdeckg.ü.1-2 m LM 1, Statik.**
StL-Nr. 2411031522119239
Anschlussleitung zum Schacht bzw. zur Sammelrohrleitung
nach statischen und konstruktiven Erfordernissen herstellen. Anschluss an Schacht bzw. Sammelrohrleitung
sowie Formstücke werden gesondert vergütet.
(1.2)Rohr DN/ID 150.
(2.2)Rohr aus PP.
(3.1)Rohrverbindung nach Wahl des AN.
(4.1)Bettung nach DIN EN 1610, Typ 1 herstellen. Boden für
Leitungszone liefern und einbauen.
(5.9)Fließsohlentiefe 'bis 4,00 m'
(6.2)Überdeckungshöhe über 1,00 bis 2,00 m.
(7.3)Straßenverkehrslast = LM 1 nach DIN EN 1991-2. Statische Berechnung aufstellen und liefern.
(8.9)Ringsteifigkeit 'SN 10 nach DIN EN ISO 9969'
Menge: 90,000 m

**2.4.0050 Wasserdich. Anschluss**
Wasserdichten Anschluss von Sickerleitungen
(DN 100 bis DN 150) an
Kontrollschächte oder Straßenabläufe,
einschließlich aller Materiallieferungen,
Anschluss durch Bohren herstellen
und wasserdicht verschließen.
Menge: 7,000 St

**2.4.0060 Rohranschluss herstellen (Zul.) Anschluss DN 150 AL Kunststoff SL Stahlbeton Öffnung herst.**
StL-Nr. 241103642321
Rohranschluss an Sammelrohrleitung herstellen, An-
schluss abdichten. Vergütet wird der Mehraufwand für
das Herstellen des Anschlusses einschließlich Pass- und
Sattelstücke gegenüber der bis zur Innenfläche der Sammelrohrleitung durchgemessenen Rohrleitung.
(1.2)Rohr DN/ID der Anschlussleitung 150.
(2.3)Anschlussleitung aus Kunststoff.
(3.2)Sammelleitung aus Stahlbeton.
(4.1)Öffnung für Rohranschluss durch Bohren herstellen.
Menge: 1,000 St

**2.4.0070 Schachtanschluss herstellen (Zul.) Rohr DN 150 Kunststoff-Rohr Betonfertigteile Öffnung herst. Anschluss+Gelenk**
StL-Nr. 24110362034113
Rohrleitung an Schacht anschließen, Anschluss abdichten. Vergütet wird der Mehraufwand für das Herstellen
des Anschlusses einschließlich Passstücke gegenüber der
bis zur Innenfläche des Schachtes durchgemessenen Rohrleitung.
(1.03)Rohrleitung DN/ID 150.
(3.4)Rohr aus Kunststoff.
(4.1)Schacht aus Betonfertigteilen.
(5.1)Öffnung für Rohranschluss durch Bohren herstellen.
(6.3)Anschluss mit Schachtanschlussstück und Gelenkstück.
Menge: 1,000 St

**2.4.0080 Formstück einbauen (Zul.) Kunststoff-Rohr Rohr DN 150**
StL-Nr. 24110369990403
Formstück in Rohrleitung einbauen. Vergütet wird der
Mehraufwand für den Einbau des Formstückes gegenüber
der bis zur Innenfläche der Sammelrohrleitung durchgemessenen Rohrleitung.
(1.99)Formstück 'Abzweig, Anschlussrohr, Verschlussteller, Bögen, etc.'
(3.04)Rohr aus Kunststoff.
(5.03)Durchgangsrohr DN/ID 150.
Menge: 70,000 St

**2.4.0090 Straßenablauf ausbauen Betonfertigteile Tiefe bis 1,25 m StrA in bef. Fl. Ausbau verwerten**
StL-Nr. 24110506112001
Straßenablauf einschließlich Aufsatz ausbauen. An-
schlussleitungen, die bestehen bleiben, soweit erforderlich abdichten. Das Ausbauen von Rohrleitungen wird
gesondert vergütet.
(1.1)Straßenablauf aus Betonfertigteilen, vollständig ausbauen.
(2.1)Ausbautiefe ab OK Aufsatz bis 1,25 m.
(3.2)Straßenablauf liegt in befestigter Fläche. Aufbruch und
Erdarbeiten ausführen.
(5.01)Sämtliche Ausbaustoffe verwerten nach Wahl des AN.
Menge: 6,000 St

**2.4.0100 Straßenablauf einbauen mit Erdarb. Boden 1a Dicht. Schaftkonus 11 1 ZwTeil 6a Aufl-Ring 10b Aufl. C 8/10,10cm Tiefe bis 1,25 m**
StL-Nr. 2411051744121190
Straßenablauf aus Betonfertigteilen einbauen. Fugen mit
Mörtel M20 dichten und glattstreichen. Aufsatz wird gesondert vergütet. Erdarbeiten ausführen.
(1.4)Boden Form 1a mit Abfluss im Boden und eingebautem
Steckmuffendichtelement.
(2.4)Schaftkonus Form 11 (295 mm hoch).
(3.1)Ein Zwischenteil Form 6a (295 mm hoch).
(4.2)Auflagering Form 10b (für rechteckige Aufsätze).
(5.1)Auflager aus Beton C 8/10, 10 cm dick, herstellen.
(6.1)Aushubtiefe ab OK Straßenablauf bis 1,25 m.
(7.9)Aushub 'in vom AN eingebauten und verdichteten Boden. Aushub zu einer Seitenablagerung nach Unterlagen des AG fördern und zwischenlagern.'
Menge: 6,000 St

**2.4.0110 Straßenablauf einbauen mit Erdarb. Boden 1a Dicht. Schaftkonus 11 1 ZwTeil 6a Aufl-Ring 10a Aufl. C 8/10,10cm Tiefe bis 1,25 m**
StL-Nr. 2411051744111190
Straßenablauf aus Betonfertigteilen einbauen. Fugen mit
Mörtel M20 dichten und glattstreichen. Aufsatz wird gesondert vergütet. Erdarbeiten ausführen.
(1.4)Boden Form 1a mit Abfluss im Boden und eingebautem
Steckmuffendichtelement.
(2.4)Schaftkonus Form 11 (295 mm hoch).
(3.1)Ein Zwischenteil Form 6a (295 mm hoch).
(4.1)Auflagering Form 10a (für quadratische Aufsätze).
(5.1)Auflager aus Beton C 8/10, 10 cm dick, herstellen.
(6.1)Aushubtiefe ab OK Straßenablauf bis 1,25 m.
(7.9)Aushub 'in vom AN eingebauten und verdichteten Boden. Aushub zu einer Seitenablagerung nach Unterlagen des AG fördern und zwischenlagern.'
Menge: 5,000 St

**2.4.0120 Aufsatz f. Straßenablauf aufsetzen**
Aufsatz für Straßenablauf aufsetzen.
Klasse D400, 505 x 505 mm, Rinnenform
Verzinkter Eimer, Form C 3.

Entsprechend DIN EN 124-2
KIWA geprüft und gemäß den Anforderungen der Gütesicherung nach RAL-GZ 692 in der Gütebeobachtung

505 x 505 mm, Rinnenform, mit dämpfender Einlage, 17 mm Schlitzweite, Einlaufquerschnitt 947 cm2, mit kraftschlüssiger Federarretierung, für erhöhte Wasseraufnahme für erhöhte Wasseraufnahme von mindestens 99 % bei bis zu 7,5 % Gefälle und einem Wasserzufluss von 0 - 18 l/s (Nachweis gem. Forschungsarbeit BUW), richtungsunabhängig überfahrbar für Radfahrer, amphibienfreundlich

Beton-Guss-Rahmen, mit Bauzeitenentwässerung zum Ausschlagen, mit dämpfender Einlage zur horizontalen und vertikalen Dämpfung,Rahmenhöhe 180 mm
Voll-Guss-Rost, mit zwei kraftschlüssigen Federarretierungen, Rinnenform, 17mm Schlitzweite

MeierGuss Aufsatz Klasse D400 MEIDRAIN o. glw. liefern und gemäß den Herstellervorschriften einbauen.

Aufsatz zunächst provisorisch auflegen und entsprechend
Bauablauf Zug um Zug bis auf planmäßige Höhe setzen.
Menge: 5,000 St

**2.4.0130 Aufsatz f. Straßenablauf aufsetzen**
Aufsatz für Straßenablauf aufsetzen.
Klasse D400, 305 x 520 mm, Rinnenform
Verzinkter Eimer, Form C 3.

Entsprechend DIN EN 124-2
KIWA geprüft und gemäß den Gütebestimmungen des RAL GZ 692 in der Gütebeobachtung.

305 x 520 mm, Rinnenform, mit dämpfender Einlage, 17 mm Schlitzweite für Fußgängerstraßen, Einlaufquerschnitt 715 cm2, mit kraftschlüssiger Federarretierung, für erhöhte Wasseraufnahme für erhöhte Wasseraufnahme von mindestens 99 % bei bis zu 7,5 % Gefälle und einem Wasserzufluss von 0 - 18 l/s (Nachweis gem. Forschungsarbeit BUW), richtungsunabhängig überfahrbar für Radfahrer, amphibienfreundlich.

Voll-Guss-Rahmen, mit Bauzeitenentwässerung zum Ausschlagen, mit dämpfender Einlage zur horizontalen und vertikalen Dämpfung, Rahmenhöhe 180 mm
Voll-Guss-Rost, mit zwei kraftschlüssigen Federarretierungen, Rinnenform, 17 mm Schlitzweite für Fußgängerstraßen.

MeierGuss Aufsatz Klasse D400 MEIDRAIN o. glw. liefern und gemäß den Herstellervorschriften einbauen.

Aufsatz zunächst provisorisch auflegen und entsprechend
Bauablauf Zug um Zug bis auf planmäßige Höhe setzen.
Menge: 3,000 St

**2.4.0140 Aufsatz f. Straßenablauf aufsetzen**
Aufsatz für Straßenablauf aufsetzen.
Klasse D400, 305 x 520 mm, Pultform
Verzinkter Eimer, Form C 3.

Entsprechend DIN EN 124-2
KIWA geprüft und gemäß den Anforderungen der Gütesicherung nach RAL-GZ 692

305 x 520 mm, Pultform, mit dämpfender Einlage, 17 mm Schlitzweite für Fußgängerstraßen, Einlaufquerschnitt 661 cm2, mit kraftschlüssiger Federarretierung, für erhöhte Wasseraufnahme für erhöhte Wasseraufnahme von mindestens 99 % bei bis zu 7,5 % Gefälle und einem Wasserzufluss von 0 - 18 l/s (Nachweis gem. Forschungsarbeit BUW), richtungsunabhängig überfahrbar für Radfahrer, amphibienfreundlich

Voll-Guss-Rahmen, mit Bauzeitenentwässerung zum Ausschlagen, mit dämpfender Einlage zur horizontalen und vertikalen Dämpfung, Rahmenhöhe 140 mm
Voll-Guss-Rost, mit zwei kraftschlüssigen Federarretierungen, Pultform, 17 mm Schlitzweite für Fußgängerstraßen

MeierGuss Aufsatz Klasse D400 MEIDRAIN o. glw. liefern und gemäß den Herstellervorschriften einbauen.

Aufsatz zunächst provisorisch auflegen und entsprechend
Bauablauf Zug um Zug bis auf planmäßige Höhe setzen.
Menge: 3,000 St

#### 2.5 SCHICHTEN OHNE BINDEMITTEL

**2.5.0010 Schicht ohne Bindemittel aufnehmen SfM Bstoff. lagern Abrechng. Abtrag**
StL-Nr. 24112010199011
Schicht ohne Bindemittel aufnehmen
(1.1)Schicht aus frostunempfindlichem Material.
(2.9)Dicke 'von ca. 10 bis 55 cm'
(3.9)Fläche 'Fahrbahn, Nebenflächen und dgl.'
(5.1)Baustoffgemisch innerhalb der Baustelle fördern und
nach Unterlagen des AG zwischenlagern.
(6.1)Abrechnung nach Abtragsprofilen.
Menge: 300,000 m3

**2.5.0020 Frostschutzschicht herstellen Bk0,3 o.F. 0/56 URA+Einbaudoku Abrechng. Auftrag**
StL-Nr. 2411221040071991
Frostschutzschicht herstellen.
(1.4)In Verkehrsflächen der Belastungsklasse Bk0,3,
ohne Fertiger bei schwieriger Profilgestaltung oder bei zahlreichen Einbauten.
(3.07)Baustoffgemisch 0/56.
(5.1)Umweltrelevante Anforderungen beim Einsatz von Baustoffgemischen einschließlich Einbaudokumentation nach
Unterlagen des AG. Einbaudokumentation übergeben.
(6.9)Verdichtungsgrad/Verformungsmodul 'EV2 min. 100 MN/m3, EV2/EV1 max. 2,5'
(7.9)Einbaudicke '36 cm'
(8.1)Abrechnung nach Auftragsprofilen.
Menge: 600,000 m3

**2.5.0030 Frostschutzschicht herstellen 0/56 URA+Einbaudoku Abrechng. Auftrag**
StL-Nr. 2411221090071091
Frostschutzschicht herstellen.
(1.9)In Verkehrsflächen 'Zufahrten, Nebenflächen, Seitenstreifen, Restflächen und dgl.'
(3.07)Baustoffgemisch 0/56.
(5.1)Umweltrelevante Anforderungen beim Einsatz von Baustoffgemischen einschließlich Einbaudokumentation nach
Unterlagen des AG. Einbaudokumentation übergeben.
(7.9)Einbaudicke '30 bis 36 cm'
(8.1)Abrechnung nach Auftragsprofilen.
Menge: 50,000 m3

**2.5.0040 Deckschicht ohne Bindem. herst. Gehu.Radw. o.F. 0/8 URA+Einbaudoku Dicke 5 cm**
StL-Nr. 241125022113
Deckschicht ohne Bindemittel herstellen.
(1.2)In Verkehrsflächen für Geh- und Radwege, ohne
Fertiger.
(2.1)Baustoffgemisch 0/8.
(3.1)Umweltrelevante Anforderungen beim Einsatz von Baustoffgemischen einschließlich Einbaudokumentation nach
Unterlagen des AG. Einbaudokumentation übergeben.
(4.3)Einbaudicke = 5 cm.
Menge: 15,000 m2

*Hinweis*
Die Mehraufwendungen werden nur vergütet, wenn das hindernde Element nicht bereits im Auftrag des AN hergestellt wurde.

Einzurechnen sind der verminderte Leistungsansatz, eventuelle Handschachtung, Sichern sowie Wiederherstellung der Leitungszone einschließlich Warnbänder, Formsteine und Schutzrohre. Inklusive erforderlicher Materiallieferung.

**2.5.0050 Erschwernis durch Einbauten b.Aufnehmen SoB Hydranten+Schiebk**
StL-Nr. 2411290821
Erschwernis durch Einbauten. Abgerechnet wird nach
Stück Einbauteil.
(1.2)Beim Aufnehmen von Schichten ohne Bindemittel.
(2.1)Einbauten = Hydranten und Schieberkappen.
Menge: 7,000 St

**2.5.0060 Erschwernis durch Einbauten b.Aufnehmen SoB Schächte**
StL-Nr. 2411290822
Erschwernis durch Einbauten. Abgerechnet wird nach
Stück Einbauteil.
(1.2)Beim Aufnehmen von Schichten ohne Bindemittel.
(2.2)Einbauten = Schächte.
Menge: 5,000 St

**2.5.0070 Erschwernis durch Einbauten b.Aufnehmen SoB Straßenabläufe**
StL-Nr. 2411290823
Erschwernis durch Einbauten. Abgerechnet wird nach
Stück Einbauteil.
(1.2)Beim Aufnehmen von Schichten ohne Bindemittel.
(2.3)Einbauten = Straßenabläufe.
Menge: 6,000 St

**2.5.0080 Zulage für Mehraufw. SoB Einfass. b.Aufnehmen SoB Hauswand**
StL-Nr. 229129010205
Zulage für Mehraufwendung durch Erschwernisse entlang
von Bordsteinen, Rinnen oder dgl. sowie zum Arbeiten
unter beengten Verhältnissen unter Überführungen
einschließlich des verminderten Leistungsansatzes in
der Fläche beim Aufnehmen, Bearbeiten oder Herstellen
von Schichten ohne Bindemittel.
(1.02)Beim Aufnehmen einer Frostschutzschicht.
(3.05)Kante = Hauswand.
Menge: 100,000 m

**2.5.0090 Zulage für Mehraufw. SoB Einfass. b.Herst. FSS Hauswand**
StL-Nr. 229129011005
Zulage für Mehraufwendung durch Erschwernisse entlang
von Bordsteinen, Rinnen oder dgl. sowie zum Arbeiten
unter beengten Verhältnissen unter Überführungen
einschließlich des verminderten Leistungsansatzes in
der Fläche beim Aufnehmen, Bearbeiten oder Herstellen
von Schichten ohne Bindemittel.
(1.10)Beim Herstellen einer Frostschutzschicht.
(3.05)Kante = Hauswand.
Menge: 100,000 m

#### 2.6 ASPHALTBAUWEISEN

**2.6.0010 Asphaltbefestigung aufnehmen Fahrbahn Dicke ü. 6-12 cm Aufbr. Verw.**
StL-Nr. 2311303310030903
Asphaltbefestigung aufbrechen und aufnehmen. Abrechnung
erfolgt nach Abtragsprofilen.
(1.1)Fläche = Fahrbahn.
(4.3)Dicke der Asphaltbefestigung über 6 bis 12 cm.
(6.9)Gesamtaufbruchtiefe 'bis 15 cm'
(8.3)Aufbruchgut nach Wahl des AN verwerten.
Menge: 100,000 m3

**2.6.0020 Asphaltbefestigung trennen Einzelfl. schneiden Dicke ü. 6-12 cm**
StL-Nr. 231130383103
Asphaltbefestigung geradlinig trennen.
(1.3)in Einzelflächen längs und quer zur Fahrbahnachse,
(2.1)Trennen durch Schneiden.
(4.3)Dicke der Asphaltbefestigung über 6 bis 12 cm.
Menge: 80,000 m

**2.6.0030 Unterlage reinigen Asphaltbefestig. Einzelflächen Hochdruckrein.**
StL-Nr. 231130581023
Unterlage reinigen. Anfallendes Kehrgut nach Wahl des
AN verwerten.
(1.1)Unterlage = Asphaltbefestigung.
(3.2)Nicht zusammenhängende Teilflächen.
(4.3)Hochdruckreinigungsgerät.
Menge: 30,000 m2

**2.6.0040 Bitumenemulsion aufsprühen Bk1,8-Bk0,3 Asphalt frisch C40B5-S Menge 250 g/m2 vor A.deckschicht**
StL-Nr. 23113063210223
Bitumenemulsion zur Herstellung des Schichtenverbundes
aufsprühen.
(1.2)Auf Verkehrsflächen der Belastungsklassen Bk1,8 bis
Bk0,3.
(2.1)Unterlage = Asphaltbefestigung, frisch.
(4.2)Bindemittel = C40B5-S.
(5.2)Bindemittelmenge = 250 g/m2.
(6.3)Vor Einbau Asphaltdeckschicht.
Menge: 30,000 m2

**2.6.0050 Abstumpfungsmaßnahme durchführen bit.LFK 1/3 Menge 1 kg/m2 maschinell**
StL-Nr. 231139523011
Abstumpfungsmaßnahme zur Erhöhung der Anfangsgriffigkeit durch gleichmäßiges Aufbringen und Einwalzen von
Abstreukörnung durchführen. Nicht gebundene Abstreukörnung aufnehmen und nach Wahl des AN verwerten.
(1.3)Abstreukörnung = leicht bituminierte Lieferkörnung 1/3.
(3.1)Abstreumenge = 1 kg/m2.
(4.1)Maschinell abstreuen.
Menge: 30,000 m2

**2.6.0060 Verkehrsfläche kehren Walzasphalt VSM durchführen**
StL-Nr. 2311397721
Verkehrsfläche mit einer selbstaufnehmenden Kehrmaschine nach Verkehrsfreigabe unverzüglich nach Aufforderung
durch den AG kehren. Kehrgut aufnehmen und nach Wahl
des AN verwerten.
(1.2)Verkehrsfläche = Fahrbahndeckschicht aus Walzasphalt.
(2.1)Erforderliche Verkehrssicherungsmaßnahmen durchführen.
Menge: 30,000 m2

**2.6.0070 Asphalttragsch. aus AC 32 T N herst Bk1,8-Bk0,3 Bitumen 70/100**
StL-Nr. 23113143191000
Asphalttragschicht aus Asphalttragschichtmischgut
AC 32 T N herstellen. Anlieferung des Asphaltmischguts
in thermoisolierten Transportbehältern.
(1.1)In Verkehrsflächen der Belastungsklassen Bk1,8 bis
Bk0,3.
(2.9)Einbau 'Einbaudicke 14 cm'
(3.1)Bindemittel = 70/100.
Menge: 11,000 t

**2.6.0080 Asphaltdecksch. aus AC 8 D N herst. Bk1,0-Bk0,3 Bitumen 70/100**
StL-Nr. 2311335319100000
Asphaltdeckschicht aus Asphaltbeton für Asphaltdeckschichten AC 8 D N herstellen. Anlieferung des
Asphaltmischguts in thermoisolierten
Transportbehältern.
(1.1)In Verkehrsflächen der Belastungsklassen Bk1,0 und
Bk0,3.
(2.9)Einbau 'Einbaudicke 4 cm'
(3.1)Bindemittel = 70/100.
Menge: 3,000 t

**2.6.0090 Anschluss a. Fuge m. Fugenm. herst. Deckschicht Tiefe 40 mm Breite 10 mm Fugenmasse N2**
StL-Nr. 2311391291061001
Anschluss als Fuge mit Fugenmasse herstellen.
(1.9)Fuge 'bei Schächten, Schiebern, Hydranten und dgl.'
(2.1)In der Asphaltdeckschicht ausbilden.
(3.06)Fugenspalttiefe = 40 mm.
(5.1)Fugenspaltbreite = 10 mm.
(7.01)Mit heiß verarbeitbarer Fugenmasse Typ N2, einschließlich zugehörigem und zuvor aufgetragenem Voranstrichmittel.
Menge: 3,000 m

**2.6.0100 Anschluss a. Fuge m. Fugenm. herst. Deckschicht Tiefe 40 mm Breite 10 mm Fugenmasse N2**
StL-Nr. 2311391291061001
Anschluss als Fuge mit Fugenmasse herstellen.
(1.9)Fuge 'als Randfuge an Borden, Zeilern und dgl.'
(2.1)In der Asphaltdeckschicht ausbilden.
(3.06)Fugenspalttiefe = 40 mm.
(5.1)Fugenspaltbreite = 10 mm.
(7.01)Mit heiß verarbeitbarer Fugenmasse Typ N2, einschließlich zugehörigem und zuvor aufgetragenem Voranstrichmittel.
Menge: 16,000 m

**2.6.0110 Anschl. a. Fuge m. B-fugenb. herst. Anschl. ADS Anschl.längs+quer Schichtd. 4 cm bis 20 m Breite 10 mm**
StL-Nr. 23113917135101
Anschluss als Fuge an bestehende Asphaltschicht oder
Bauteil in der Dicke der Asphaltschicht mit Bitumenfugenband einschließlich zugehörigem und zuvor aufgetragenem Voranstrichmittel herstellen.
(1.1)Anschluss an Asphaltdeckschicht.
(2.3)Längs- und Querfuge.
(3.5)Dicke der Asphaltschicht = 4 cm.
(4.1)Einzellängen bis 20,00 m.
(5.01)Breite des Bitumenfugenbandes = 10 mm.
Menge: 10,000 m

**2.6.0120 Wd. Asphalttr. a. PA 22 T WDA herst Bk0,3 Bitumen 50/70 Kalk.füller CC 90 Abböschung 2 zu 1 ohne Asph.Granul.**
StL-Nr. 23113877191111
Wasserdurchlässige Asphalttragschicht aus PA 22 T WDA
nach Unterlagen des AG herstellen. Anforderungen an
Gesteinskörnungen wie AC B S nach TL Asphalt-StB. Wi-
derstand gegen Zertrümmerung Kategorie SZ 22. Anteil
gebrochener Kornoberflächen Kategorie C 90/1. Anlieferung des Asphaltmischguts in thermoisolierten
Transportbehältern.
(1.1)In Verkehrsflächen der Belastungsklasse Bk0,3.
(2.9)Einbaudicke '10,0 cm'
(3.1)Bindemittel = 50/70.
(4.1)Fremdfüller = Kalksteinfüller Kategorie CC 90.
(5.1)Seitliche Abböschungen mit Neigung 2 zu 1 herstellen.
(6.1)Asphaltmischgut ohne Verwendung von Asphaltgranulat.
Menge: 250,000 t

**2.6.0130 Zulage für Erschwernisse durch Einlegen von Kanthölzern**
Zulage für Mehraufwendungen durch Erschwernisse beim Einbau von Drain- Asphalt durch Einlegen von Kanthölzern 10/10 cm entlang der Entwässerungsrinne auf der tieferliegenden Seite.
Nach Fertigstellung der Drain- Asphaltschicht sind die Kanthölzer wieder zu entfernen und fachgerecht zu entsorgen.
Der entstehende Hohlraum ist anschließend mit Filterkies nach Angaben des AG zu verfüllen.
Menge: 310,000 m

**2.6.0140 Geotextil verlegen**
Geotextil aus Vlies liefern und verlegen.
Erschwernisse beim Überschütten des Geotextils
sind einzurechnen.
(Klasseneinteilung gemäß Technische Lieferbedingungen.
TL Geotex E- StB 95)
Geotextil als Trennschicht zwischen Drain- Asphalt
und Pflasterbett.Klasse 4.
Die Überlappungsverluste sind in den Einheitspreis einzurechnen.
Menge: 950,000 m2

*Hinweis*
Die Mehraufwendungen werden nur vergütet, wenn das hindernde Element nicht bereits im Auftrag des AN hergestellt wurde.

Einzurechnen sind der verminderte Leistungsansatz, eventuelle Handschachtung, Sichern sowie Wiederherstellung der Leitungszone einschließlich Warnbänder, Formsteine und Schutzrohre. Inklusive erforderlicher Materiallieferung.

**2.6.0150 Erschwernis infolge Einbauten Erschw. aufnehmen Asphaltbefestig. Hydranten+Schieb**
StL-Nr. 231130783501
Erschwernis infolge Einbauten, Schächten und Straßenabläufen. Abgerechnet wird je Stück Einbauteil.
(1.3)Erschwernis beim Aufnehmen.
(2.5)Asphaltbefestigung.
(3.01)Hydranten und Schieberkappen.
Menge: 7,000 St

**2.6.0160 Erschwernis infolge Einbauten Erschw. aufnehmen Asphaltbefestig. Schächte**
StL-Nr. 231130783502
Erschwernis infolge Einbauten, Schächten und Straßenabläufen. Abgerechnet wird je Stück Einbauteil.
(1.3)Erschwernis beim Aufnehmen.
(2.5)Asphaltbefestigung.
(3.02)Schächte.
Menge: 5,000 St

**2.6.0170 Erschwernis infolge Einbauten Erschw. aufnehmen Asphaltbefestig. Straßenabläufe**
StL-Nr. 231130783503
Erschwernis infolge Einbauten, Schächten und Straßenabläufen. Abgerechnet wird je Stück Einbauteil.
(1.3)Erschwernis beim Aufnehmen.
(2.5)Asphaltbefestigung.
(3.03)Straßenabläufe.
Menge: 6,000 St

#### 2.7 PFLASTER, PLATTENBEL., EINFASSUNGEN

**2.7.0010 Naturpflasterd.zur Wiederverw.aufn. Granit ungeb. Fugenmat. Beton Steine f. + abl. säub.u.lag.bis100**
StL-Nr. 2311500699011321
Natursteinpflasterdecke zur Wiederverwendung aufnehmen.
Aufnehmen der Tragschicht wird gesondert vergütet.
(1.99)Art 'Pflasterstein, Dicke ca. 10 cm, Kantenlänge bis ca. 24 cm'
(4.1)Pflasterstein aus Granit.
(5.1)Mit Fugenfüllung aus ungebundenem Fugenmaterial.
(6.3)Bettung aus Beton.
(7.2)Steine zum Lagerplatz nach Unterlagen des AG fördern
und abladen. Übriges Aufbruchgut nach Wahl des AN verwerten.
(8.1)Pflastersteine säubern und lagern. Anteil wiederverwendbarer Pflastersteine über 75 bis 100 v. H.
Menge: 80,000 m2

**2.7.0020 Bordstein aufnehmen. Naturstein B6+B7 Fund. bis 10 cm alles Verw. AN**
StL-Nr. 23115031810200
Bordstein aufnehmen.
(1.8)Bordstein = aus Naturstein, Größe B6 und B7.
(2.1)Fundament aus Beton, bis 10 cm dick, aufbrechen.
(4.2)Sämtliche Steine und übriges Aufbruchgut nach Wahl des
AN verwerten.
Menge: 25,000 m

**2.7.0030 Streifen/Rinne aus Naturstein aufn. Dicke 10 cm Granit Fugenmörtel Fund.beton bis 10 Verwertung AN**
StL-Nr. 2311504629111100
Streifen oder Rinne aus Naturstein aufnehmen. Aufbruch
der Tragschicht wird gesondert vergütet.
(1.2)Dicke ca. 10 cm.
(2.9)Breite des Streifens/der Rinne 'ca. 35 cm (2-zeilig), freistehend'
(3.1)Pflasterstein aus Granit.
(4.1)Mit Fugenfüllung aus hydraulisch gebundenem Fu-
genmörtel.
(5.1)Fundament aus Beton/Mörtel, bis 10 cm dick, aufbrechen.
(6.1)Steine und Aufbruchgut nach Wahl des AN verwerten.
Menge: 20,000 m

**2.7.0040 Streifen/Rinne aus Naturstein aufn. Dicke 10 cm Granit Fugenmörtel Fund.beton bis 10 Verwertung AN**
StL-Nr. 2311504629111100
Streifen oder Rinne aus Naturstein aufnehmen. Aufbruch
der Tragschicht wird gesondert vergütet.
(1.2)Dicke ca. 10 cm.
(2.9)Breite des Streifens/der Rinne 'ca. 16 cm (1-zeilig), freistehend'
(3.1)Pflasterstein aus Granit.
(4.1)Mit Fugenfüllung aus hydraulisch gebundenem Fu-
genmörtel.
(5.1)Fundament aus Beton/Mörtel, bis 10 cm dick, aufbrechen.
(6.1)Steine und Aufbruchgut nach Wahl des AN verwerten.
Menge: 5,000 m

*Hinweis*
Sämtliches Natursteinmaterial für Borde, Streifen, Rinnen
und Pflasterflächen ist mit gesägter und kugelgestrahlter Oberfläche sowie aus witterungsbeständigem Material zu liefern.

Gesteinsart: Granit
Farbe: gelbgrau, gelb und grau
Korngröße: mittelkörnig
Leitprodukt: Flossenbürger Granit

**2.7.0050 Pflasterd. m. Großpfl.st. herst. SZ18/LA20 Bett.0/5 30 v. H. Fuge 0/5**
StL-Nr. 2311513290991229
Pflasterdecke mit Großpflastersteinen aus Naturstein
herstellen. Bearbeitung der Oberfläche der Großpflastersteine nach Unterlagen des AG.
(1.9)In Flächen 'Fahrbahnbereiche Bk 0,3 und Zugänge'
(3.9)Format für Rastermaß 'Höhe: 10 cm, Breite: 10 cm, Länge: 10 - 18 cm
Höhe: 10 cm, Breite: 14 cm, Länge: 14 - 20 cm
Höhe: 10 cm, Breite: 18 cm, Länge: 18 - 24 cm
(Anteil je Bahnbreite: ein Drittel)'
(4.9)Pflasterstein aus 'Granit, gelbgrau mit allseitig gesägter und kugelgestrahlter Oberfläche (Leitprodukt: Flossenbürger Granit)'
(5.1)Baustoffgemisch für Bettung und Fugen Kategorie
SZ18/LA20.
(6.2)Bettung aus Baustoffgemisch 0/5, Anteil an Körnung unter 2 mm max. 30 Massenprozent, E CS35, C 90/3.
(7.2)Fuge mit Baustoffgemisch 0/5, GU, F, E CS35, C 90/3,
Fugenmaterial einarbeiten und einschlämmen, Fugenschluss durch Einfegen und Einschlämmen herstellen.
(8.9)Verlegen 'Zeilig verlegt in drei verschiedenen Bahnenbreiten mit unterschiedlichen Steinlängen, Fugenbreite: 5 - 10 mm'
Menge: 900,000 m2

**2.7.0060 Pflasterd. m. Großpfl.st. herst. SZ18/LA20 Bett.0/5 30 v. H. Fuge 0/5**
StL-Nr. 2311513290991229
Pflasterdecke mit Großpflastersteinen aus Naturstein
herstellen. Bearbeitung der Oberfläche der Großpflastersteine nach Unterlagen des AG.
(1.9)In Flächen 'Traufbereiche'
(3.9)Format für Rastermaß 'Höhe: 10 cm, Breite: 8 cm, Länge: 10 - 18 cm
Höhe: 10 cm, Breite: 12 cm, Länge: 14 - 20 cm
Höhe: 10 cm, Breite: 16 cm, Länge: 18 - 24 cm
(Anteil je Bahnbreite: ein Drittel)'
(4.9)Pflasterstein aus 'Granit, gelbgrau mit bruchrauer Oberfläche (Leitprodukt: Flossenbürger Granit)'
(5.1)Baustoffgemisch für Bettung und Fugen Kategorie
SZ18/LA20.
(6.2)Bettung aus Baustoffgemisch 0/5, Anteil an Körnung unter 2 mm max. 30 Massenprozent, E CS35, C 90/3.
(7.2)Fuge mit Baustoffgemisch 0/5, GU, F, E CS35, C 90/3,
Fugenmaterial einarbeiten und einschlämmen, Fugenschluss durch Einfegen und Einschlämmen herstellen.
(8.9)Verlegen 'Zeilig verlegt in drei verschiedenen Bahnenbreiten und in Fortführung der Pflasterbahnen in den Fahrbahnbereichen mit unterschiedlichen Steinlängen, Fugenbreite: 10 - 20 mm'
Menge: 90,000 m2

**2.7.0070 Pfl.m. Großpfl. a. Nat.d. AG herst. Pflaster Lager AG SZ18/LA20 Bett.0/5 30 v. H. Fuge 0/5**
StL-Nr. 2311514299291229
Pflasterdecke mit Großpflastersteinen aus Naturstein
des AG herstellen.
(1.9)In Flächen 'Parkstellflächen'
(2.9)Einzelflächen 'ca. 10,00 bis 15,00 m2'
(3.2)Pflastersteine vom Lagerplatz nach Unterlagen des AG
aufnehmen und fördern.
(4.9)Format für Rastermaß 'L/B/H ca. 10 - 18 / 10 - 24 / 10 cm wie Bestand (siehe Pos. 02.07.0010)'
(5.1)Baustoffgemisch für Bettung und Fugen Kategorie
SZ18/LA20.
(6.2)Bettung aus Baustoffgemisch 0/5, Anteil an Körnung unter 2 mm max. 30 Massenprozent, E CS35, C 90/3.
(7.2)Fuge mit Baustoffgemisch 0/5, GU, F, E CS35, C 90/3,
Fugenmaterial einarbeiten und einschlämmen, Fugenschluss durch Einfegen und Einschlämmen herstellen.
(8.9)Verlegen 'zeilig verlegt in unterschiedlichen breiten Bahnen mit breiten begrünten Fugen, Fugenbreite 30 - 50 mm'
Menge: 50,000 m2

**2.7.0080 Pflastersteine zuarbeiten brechen aus Beton**
StL-Nr. 231151951199
Pflastersteine auf Passmaß trennen und Pflastersteine
an Kanten und Einfassungen oder an Aussparungen und
Einbauten über 1,00 m2 Einzelgröße zuarbeiten, nassschneiden oder behauen.
Das Zuarbeiten, Nassschneiden oder Behauen der Pflastersteine an Aussparungen und Einbauten bis zu 1,00 m2
Einzelgröße wird gesondert vergütet.
(1.1)Pflastersteine mit Vorrichtung brechen.
(2.1)Art = Pflastersteine aus Beton.
(3.99)Dicke 'ca. 8 bis 12 cm'
Menge: 500,000 m

*Hinweis*
Der Beton der nachfolgenden Positionen für Fundament und Rückenstütze wird mit der Druckfestigkeitsklasse C25/30, mit einer Druckfestigkeit von mind. 20 MPa ausgeführt.

**2.7.0090 Rinne mit Pflast. aus Nst. herst. Muldenrinne 3-zeilig Fundamentbet. XF2 Fuge Typ A Querschn. Unt. AG**
StL-Nr. 2311542649932101
Rinne mit Pflastersteinen aus Naturstein herstellen.
Mehrzeilige Rinne ist mit beidseitigen Schnurkanten
herzustellen.
(1.4)Muldenrinne nach Unterlagen des AG.
(2.9)Format für Rastermaß des Pflastersteins 'L/B/H 160-240/160/160 mm'
(3.9)Pflasterstein aus 'Granitplaster Großstein, gelbgrau mit bruchrauer Oberfläche, Steine in unterschiedlichen Längen, Fugenbreite: 10 bis 20 mm (Leitprodukt: Flossenbürger Granit)'
(4.3)Breite 3-zeilig.
(5.2)Beton für Fundament und Rückenstütze mit einer Druckfestigkeit (Einzelwert) am Bohrkern von mind. 12 MPa,
Expositionsklasse XF 2.
Rückenstütze nach Unterlagen des AG.
(6.1)Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
(8.1)Rinnenquerschnitt nach Unterlagen des AG.
Menge: 130,000 m

**2.7.0100 Rinne mit Pflast. aus Nst. herst. Muldenrinne 2-zeilig Fundamentbet. XF2 Fuge Typ A Querschn. Unt. AG**
StL-Nr. 2311542649922101
Rinne mit Pflastersteinen aus Naturstein herstellen.
Mehrzeilige Rinne ist mit beidseitigen Schnurkanten
herzustellen.
(1.4)Muldenrinne nach Unterlagen des AG.
(2.9)Format für Rastermaß des Pflastersteins 'L/B/H 160-240/160/160 mm'
(3.9)Pflasterstein aus 'Granitplaster Großstein, gelbgrau mit bruchrauer Oberfläche, Steine in unterschiedlichen Längen, Fugenbreite: 10 bis 20 mm (Leitprodukt: Flossenbürger Granit)'
(4.2)Breite 2-zeilig.
(5.2)Beton für Fundament und Rückenstütze mit einer Druckfestigkeit (Einzelwert) am Bohrkern von mind. 12 MPa,
Expositionsklasse XF 2.
Rückenstütze nach Unterlagen des AG.
(6.1)Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
(8.1)Rinnenquerschnitt nach Unterlagen des AG.
Menge: 70,000 m

**2.7.0110 Streifen aus Pfl.st. a. Nst. herst. 1-zeilig bis 10 cm unt.OK F-Beton 12 MPa Fuge Typ A**
StL-Nr. 2311541199911110
Streifen aus Pflastersteinen aus Naturstein herstellen.
Ein mehrzeiliger Streifen ist mit beidseitigen Schnurkanten herzustellen.
(1.9)Streifen 'Trauf- und Trennzeilen aus Randeinfassung und zur Flächenaufteilung'
(2.9)Format für Rastermaß 'L/B/H 160-240/160/160 mm'
(3.9)Pflasterstein aus 'Granitplaster Großstein, gelbgrau mit bruchrauer Oberfläche, Steine in unterschiedlichen Längen, Fugenbreite: 10 bis 20 mm (Leitprodukt: Flossenbürger Granit)'
(4.1)Breite 1-zeilig.
(5.1)Rückenstütze bis 10 cm unter Oberkante Streifen. Beton
mit einer Druckfestigkeit (Einzelwert) am Bohrkern von
mind. 12 MPa.
(6.1)Fundamentbeton mit einer Druckfestigkeit (Einzelwert)
am Bohrkern von mind. 12 MPa.
(7.1)Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 490,000 m

**2.7.0120 Bewegungsfuge im Fundament herst. Fuge unter Rinne**
StL-Nr. 2311550629
Bewegungsfuge im Fundament von Streifen, Rinnen und
Borden mit einer Dicke von 8 mm bis 15 mm herstellen.
(1.2)Fuge unter Rinne.
(2.9)Bewegungsfuge 'aus Kunststoffhartschaumplatte 10 mm dick herstellen'
Menge: 16,000 St

**2.7.0130 Bewegungsfuge im Fundament herst. Fuge unter Str.**
StL-Nr. 2311550619
Bewegungsfuge im Fundament von Streifen, Rinnen und
Borden mit einer Dicke von 8 mm bis 15 mm herstellen.
(1.1)Fuge unter Streifen.
(2.9)Bewegungsfuge 'aus Kunststoffhartschaumplatte 10 mm dick herstellen'
Menge: 50,000 St

**2.7.0140 Bewegungsf. in Str. u. Ri. herst. Fuge in Rinnen**
StL-Nr. 231155112999
Bewegungsfuge in Streifen und Rinnen herstellen. Fugenbreite 8 mm bis 15 mm.
(1.2)Fuge in Rinne.
(2.9)Streifen-/Rinnenbreite 'ca. 50 cm'
(3.99)Verfüllen mit 'aus Kunststoffhartschaumplatte 10 mm dick herstellen'
Menge: 13,000 St

**2.7.0150 Bewegungsf. in Str. u. Ri. herst. Fuge in Rinnen**
StL-Nr. 231155112999
Bewegungsfuge in Streifen und Rinnen herstellen. Fugenbreite 8 mm bis 15 mm.
(1.2)Fuge in Rinne.
(2.9)Streifen-/Rinnenbreite 'ca. 35 cm'
(3.99)Verfüllen mit 'aus Kunststoffhartschaumplatte 10 mm dick herstellen'
Menge: 7,000 St

**2.7.0160 Bewegungsf. in Str. u. Ri. herst. Fuge in Streifen**
StL-Nr. 231155111999
Bewegungsfuge in Streifen und Rinnen herstellen. Fugenbreite 8 mm bis 15 mm.
(1.1)Fuge in Streifen.
(2.9)Streifen-/Rinnenbreite 'ca. 16 cm'
(3.99)Verfüllen mit 'aus Kunststoffhartschaumplatte 10 mm dick herstellen'
Menge: 50,000 St

**2.7.0170 Pflasterdecken-Anpassung herstellen Einzelgr. b 0,5m2 Steine Pflasterd.**
StL-Nr. 2311519811
Anpassung der Pflasterdecke an Aussparungen oder Einbauten herstellen. Abgerechnet wird je Stück Einbauteil.
(1.1)Einzelgröße der Aussparung bzw. Einbauten bis 0,50 m2.
(2.1)Ausführung mit Steinen der Pflasterdecke. Das Schneiden
der Steine gehört zum Leistungsumfang.
Menge: 15,000 St

#### 2.8 VERKEHRSSCHILDER

**2.8.0010 Schild abbauen Größe bis 1 m2 Bef. abb. innerh. Bst. lag.**
StL-Nr. 249300011101
Schild mit Zeichen nach StVO, ggf. mit
Befestigungsmaterial, abbauen.
(1.1)Schildgröße bis 1 m2.
(2.1)einschließlich Abbau des Befestigungsmaterials von der
Aufstellvorrichtung.
(4.1)Schild laden, innerhalb der Baustelle fördern, abladen
und nach Unterlagen des AG lagern.
Menge: 1,000 St

**2.8.0020 Rohrpf. Durchm. bis 108 mm ausb. Gr. bis 0,5 m3 innerh. Bst.**
StL-Nr. 249300061001
Rohrpfosten Durchmesser bis einschl. 108 mm, einschl.
vorhandenem Fundament aus Beton, ausbauen, ggf.
Fundamentgrube mit geeignetem Material verfüllen.
Ausgebauten Beton des Fundamentes in Eigentum des AN
übernehmen und einer Verwertung nach Wahl des AN
zuführen.
(1.1)Fundamentgröße bis 0,5 m3.
(3.01)Rohrpfosten laden, innerhalb der Baustelle fördern,
abladen und nach Unterlagen des AG lagern.
Menge: 1,000 St

**2.8.0030 Schild anbringen**
Schilder des AG auf der Baustelle gelagert,
laden, fördrn und nach Angabe des AG anbringen
an Rohrpfosten.
Menge: 1,000 St

**2.8.0040 Rohrpfosten in Fundament setzen St D=76,1 WD=2,0 L > 2000 - 3000**
StL-Nr. 24930111220
Rohrpfosten oder Rohrrahmen  mit Abschlusskappe in
bestehendes Fundament mit Bodenhülse oder in
Fertigteilfundament setzen.
(1.2)Rohrpfosten aus Stahl D = 76,1 mm,  Wanddicke 2,0 mm.
(2.2)Pfostenlänge über 2000 mm bis 3000 mm.
Menge: 1,000 St

**2.8.0050 Bodenhülse liefern ID 76 mm St Akappe vers.**
StL-Nr. 249303469203
Bodenhülse liefern.
(1.9)Lieferort 'Baustelle'
(2.2)Innendurchmesser 76 mm,
(3.03)aus Stahl, feuerverzinkt, mit Schnellverriegelung und
verschließbarer Abdeckkappe, mit Dichtungsring.
Menge: 1,000 St

**2.8.0060 Fund. Rohrpfosten/-rahmen herst. D = 76 Mat. Lag. Eig. AN Bod. SoB**
StL-Nr. 249302013201
Fundament für Rohrpfosten/-rahmen aus Beton C 12/15,
einsch. Bodenhülse des AG herstellen. Nach Herstellen
des Fundamentes ist das Gelände anzugleichen und das
Erdreich zu verdichten. Fundmentabmessungen nach IVZ-
Norm
(1.3)Fundament für Rohrdurchmesser 76 mm,
(2.2)Aushubmaterial für den Wiedereinbau seitlich lagern,
nicht benötigtes Material in Eigentum des AN des AN
zuführen,
(3.01)Vorh. Befestigung Boden oder Schicht ohne Bindemittel.
Menge: 0,100 m3

#### 2.9 ARBEITEN AM GEBÄUDESOCKEL

*Hinweis*
Die nachfolgenden Arbeiten im Abschnitt "Arbeiten am Gebäudesockel" sind nur auf besondere Veranlassung und in Absprache mit dem jeweilgen Eigentümer zu erbringen.

Die Arbeiten sind gesondert und getrennt nach Grundstück abzurechnen. Rechnungsempfänger ist der jeweilige Grundstückseigentümer.

**2.9.0010 Dichtungsschlämme**
Liefern und Aufbringen einer einkomponentigen, zementgebundener, vergüteter Werktrockenmörtel
für die Herstellung von Oberflächenabdichtungen
gemäß WTA-Merkblatt „Nachträgliches Abdichten
erdberührter Bauteile" und der, „Richtlinie für die
Planung und Ausführung von Abdichtungen
erdberührter Bauteile mit flexiblen Dichtungsschlämmen"
sowie DIN 18531/18533. inkl. sämtlicher Nebenleistungen.

Ausführung bis 30 cm über Geländeoberkante.

Produkteigenschaften:
Hohe Haftfestigkeit, sulfatbeständig, widerstandsfähig gegen
aggressive Einwirkungen, frostbeständig nach dem Erhärten.
Risse bis 0,2 mm Breite können überarbeitet werden.
Überputzbar (siehe Verarbeitung),
überstreichbar mit HECK Siliconharz- und Dispersionsfarben.

empfohlenes Fabrikat: HECK DS FLEX LIGHT, od. glw.

angebotenes Fabrikat: .......................................................

örtliche Lage: erdberührte Bereiche der Einfriedungen
Menge: 15,000 m2

**2.9.0020 Eckleisten (Drahtwinkel) verzinkt**
Liefern und Drahtrichtwinkel lot- und fluchtgerecht an den
Ecken mit Ansetzmörtel ansetzen,
inkl. sämtlicher Nebenleistungen.
Eckleisten verzinkt
örtliche Lage: Mauerwerksecken bei Einfriedung
Menge: 10,000 m

**2.9.0030 Egalisieren mit Sperrputz**
Egalisieren mit Sperrputz
Liefern und Egalisieren von Vertiefungen und Unebenheiten
des Untergrundes mit einem hoch wasserabweisenden
Werktrockenmörtel, inkl.sämtlicher Nebenleistungen.

Oberfläche während des Ansteifens gut aufrauen.
Normalputzmörtel GP, CS IV, W2 nach DIN EN 998-1.

Festmörtelrohdichte: ca. 1,5 kg/dm3
E-Modul: ca. 9600 N / mm2
μ-Wert: ca. 15
Körnung: 0 - 1,5 mm
Putzdicke: 15 - 20 mm
Verbrauch: ca. 1,5 kg/m²/mm
Farbton: grau
Oberfläche: abziehen und aufrauen

empfohlenes Fabrikat: HECK Rajasil SPP (Sperrputz), oder glw.

angebotenes Fabrikat:

...............................................................

...............................................................

...............................................................

örtliche Lage: Bestandsmauerwerk
Menge: 10,000 m2

**2.9.0040 Sperrputz als Unterputz - mehrlagig**
wie unmittelbar vorgenannte LV-Position, jedoch:
Liefern und auf den ausreichend vorbereiteten und tragfähigen
Untergrund einen speziellen Sperrputz aus Werktrockenmörtel
in 2 Schichten nass-in-feucht aufbringen.
Standzeit mind. 1 Tag / mm Putzdicke.

Putzdicke: 15 - 20 mm
Oberfläche: abziehen

örtliche Lage: neues Mauerwerk bei Einfriedungen
Menge: 25,000 m2

**2.9.0050 Mineralische Leichtspachtel mit Gewebe**
Liefern und mineralischen, faserarmierten und sockeltauglichen
Armierungsmörtel mit bauaufsichtlicher Zulassung,
Stoßbelastungskategorie I nach ETAG 004 und
PWS-Technologie
vollflächig auf den vorbereiteten Untergrund aufbringen.
Das systemzugehörige Armierungsgewebe im oberen
Putzdrittel einbetten, Ränder 10 cm überlappen.
Oberfläche eben und geschlossen abziehen und aufrauen.
Standzeit vor weiteren Arbeitsschritten einhalten.

Gesamtschichtdicke: ca. 3-5 mm
Verbrauch: ca. 1,2 kg/m²/mm
Gewebe ca. 1,1 m²/m²
Farbton: weiß

empfohlenes Fabrikat: HECK K+A, oder glw.
HECK AGG (Armierungsgewebe fein), oder glw.

angebotenes Fabrikat:

...............................................................

...............................................................
Menge: 30,000 m2

**2.9.0060 Grundierung**
Liefern und kreidende oder absandende Untergründe
mit einem lösemittelfreien Produkt auf Polymerisatharzbasis
unverdünnt einmal festigen, inkl. sämtlicher Nebenleistungen.

empfohlenes Fabrikat: HECK Rajasil TG W, oder glw.

angebotenes Fabrikat:

...............................................................

...............................................................

örtliche Lage: Sockelmauer und Pfeiler
Menge: 25,000 m2

**2.9.0070 Siliconharz-Oberputz K 1,0**
Liefern und Aufbringen eines Dekorputzes auf Siliconharzbasis,
hoch wasserdampfdiffusionsfähig und kohlendioxiddurchlässig,
hoch wasserabweisend, fungizid und algizid ausgerüstet.

sd-Wert: 0,07 bis 0,23 m V1 hoch / V2 mittel
w-Wert: < 0,1 kg(m2h0,5)/W3 niedrig
Körnung: Größtkorn bis 1,0 mm
Putzdicke: 8 mm
Verbrauch: 1,6 bis 1,8 kg/m²
Farbton: altweiß
Oberfläche: abziehen und filzen

empfohlenes Fabrikat: HECK SHP KC1,0, oder glw.

angebotenes Fabrikat:

..........................................................

..........................................................
Menge: 25,000 m2

**2.9.0080 Siliconharz-Fassadenfarbe, inkl. Grundierung**
Echte Siliconharz-Fassadenfarbe auf mineralische
und organische, nicht elastische Untergründe als
Zwischen- und Schlussbeschichtung liefern und auftragen.

Produkteigenschaften:
- weiße Siliconharzfarbe
- hohe Wasserdampf- und Kohlendioxiddurchlässigkeit
- wasserabweisende Eigenschaft
- Zusätzlicher Schutz der Beschichtung gegen Algen-
und Pilzbefall
- Geeignet als deckender Anstrich und Egalisationsanstrich
- Grundierung mit Rajasil NIG, oder glw.
- Zusätzliche Verbrauchsangaben: ca. 0,3 - 0,4 l/m² für
Grund- und - Schlussanstrich

Bauteil: Fassade

empfohlenes Fabrikat: HECK Rajasil CLASSIC SFF, oder glw.

angebotenes Fabrikat:

..........................................................

..........................................................
Menge: 25,000 m2

**2.9.0090 zusätzlicher Feuchteschutz mit 2K-Dickbeschichtung**
Liefern und Aufbringen einer zweikomponentigen
kunststoffmodifizierten Bitumendickbeschichtung
(lösemittelfrei) gemäß DIN EN 15 814, inkl.
sämtlicher Nebenleistungen.

Ausführung bis 5,0 cm über Geländeoberkante.

Produkteigenschaften:
- Zweikomponentige kunststoffmodifizierte
Bitumendickbeschichtung (lösemittelfrei)
gemäß DIN EN 15 814
- Mit Pulverkomponente
- Zur Herstellung flexibler Bauwerksabdichtungen
- Wassereinwirkungsklasse Bodenfeuchte und nicht
drückendes Wasser sowie Spritzwasser und Bodenfeuchte
am Wandsockel: Mindestnassschichtdicke 4 mm,
Verbrauch mind. 3,6 l/m²
- Wassereinwirkungsklasse: mäßige Einwirkung von
drückendem Wasser sowie nicht drückendes Wasser auf
erdüberschütteten Decken: Mindestnassschichtdicke 5 mm,
Verbrauch mind. 4,8 l/m²
- Zum Verkleben von Hartschaumdämmplatten (punktförmig,
Verbrauch ca. 2 l/m²)
- Grundierung mit Rajasil BITU LIGHT (Bitu-Voranstrich)

empfohlenes Fabrikat: HECK 2K DB LIGHT, od. glw.

angebotenes Fabrikat: .......................................................

örtliche Lage: erdberührte Bereiche der Einfriedungen
Menge: 23,000 m2

**2.9.0100 Noppenschutzbahn**
Liefern und Anbringen einer Noppenschutzbahn als Schutz
gegen mechanische Beschädigung der Abdichtung im
erdberührten Bereich im Zuge der Verfüllarbeiten.
Noppenbahn über OK Gelände zur späteren Anpassung
an die GOK positionieren.

Höhe: bis 0,5m
Menge: 25,000 m2

### 3 Kanalbauarbeiten Mischwasserleitung

#### 3.1 ERDBAU

*Hinweis*
Hinweis:
Vorbemerkungen Kanalbauarbeiten

Alle Aufwendungen für Baustelleneinrichtung, deren Vorhalten und deren Rückbau, sämtliche Leistungen für Verkehrssicherung für den Abschnitt Kanalbauarbeiten Mischwasserleitung sind im Abschnitt 1 Baustelleneinrichtung dieses Leistungsverzeichnisses einzukalkulieren.
Die Baustelle ist mit einem Bauzaun, Höhe ca. 2,00 m,
allseitig abzusichern.
Der Bauzaun ist während der gesamten Bauzeit
vorzuhalten und nach Bedarf umzusetzen.
Eine gesonderte Vergütung für diese Leistung erfolgt nicht.

Die Abrechnung der Kanalbauarbeiten (Baustelleneinrichtung,
Abbruch- und Wiederherstellungsarbeiten, usw.)
ist in der Kanalbauabrechnung entsprechnend der Regelbreiten
zu berücksichtigen und in den Rechnungen extra auszuweisen.
Strassenaufbruch und - wiederherstellung in diesen Bereichen, sind im Abschnitt Straßenbauarbeiten enthalten und dort abzurechnen.

Hinweis:
Für die Kanalbauarbeiten Mischwasserleitung einschließlich
der dazu gehörigen Erd- und Wiederherstellungsarbeiten sind, getrennt nach Hauptleitungen und Anschlussleitungen, gesonderte Abrechnungen zu erstellen.

**3.1.0010 Engstelle**
Erschwerniszuschlag für Engstelle und Abschnitte
mit nur einseitiger Anfahrmöglichkeit zur
Leitungstrasse, Breite 5,00 bis unter 10,00 m.
Mit dieser Position sind alle Erschwernisse und
Leistungen, die in diesem Zusammenhang erforderlich
werden, abgegolten.
Menge: 125,000 m

**3.1.0020 Engstelle**
Erschwerniszuschlag für Engstelle und Abschnitte
mit nur einseitiger Anfahrmöglichkeit zur
Leitungstrasse, Breite unter 5,00 m.
Mit dieser Position sind alle Erschwernisse und
Leistungen, die in diesem Zusammenhang erforderlich
werden, abgegolten.
Menge: 25,000 m

**3.1.0030 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 50,000 m3

**3.1.0040 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 50,000 m3

**3.1.0050 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 50,000 m3

**3.1.0060 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 50,000 m3

**3.1.0070 Belasteten Boden**
Belasteten Boden von Zwischenlager nach Unterlagen des AG laden, fördern und als Abfall beseitigen.
Schadstoffbelastung DK 0
Die notwendigen Sicherungsmaßnahmen gehören zum
Leistungsumfang. Anfallende Gebühren trägt der AG.
Deponie Wiesau, Föderweg ca. 15 km.
Menge: 50,000 m3

**3.1.0080 Abdecken**
*** Pauschalposition
Arbeitstägliches Oberflächenwasser-
und windsoggeschütztes Abdecken/Abplanen
der gemäß Vorpositionen
zwischengelagerten Bodenmassen.
Menge: 1,000 Psch

#### 3.2 BAUGRUBEN, LEITUNGSGRÄBEN

*Hinweis*
Die nachfolgend aufgeführten Massen sind auf einer vom AN zu beschaffenden Zwischenlagerfläche in Mieten aufzusetzen und zwischenzulagern. Die Flächen müssen eben und tragfähig sowie ohne Oberflächenwasserzutritt von außen sein. Die Mieten sind windsoggeschützt mit Planen abzudecken.
Nach durchgeführter Deklarationsanalyse sind die Bodenmassen entsprechend ihrer Belastung einer möglichst hochwertigen Verwertung zuzuführen.
Das Beschaffen, Vorhalten, Unterhalten, Warten und Betreiben, sowie der ordnungsgemäße Rückbau der Zwischenlagerfläche ist Sache des AN und ist in die Baustelleneinrichtung einzurechnen.

**3.2.0010 Leitungsgr. m. Schachtbaugr. herst. gew. Boden Rohr DN 500 m.Verb./+10 m3 W. lag. i./ver.o.Lz. Aushub verwerten Abr. senkrecht**
StL-Nr. 2410821529411021
Leitungsgraben einschließlich Schachtbaugruben herstellen. Straßenaufbruch wird gesondert vergütet. Schachtdurchmesser und -abstände nach Unterlagen des AG.
(1.2)In gewachsenem Boden. Homogenbereich nach Unterlagen
des AG.
(2.9)Grabentiefe 'über 2,00 bis 4,00 m'
(3.4)Breite der Grabensohle für Rohr DN 500.
(4.1)Notwendigen Verbau entsprechend statischen und konstruktiven Erfordernissen herstellen, vorhalten und
entfernen. Offene Wasserhaltung bis zu einer Pumpenleistung von 10 m3 Fördermenge und 5,00 m Förderhöhe
je Stunde und Haltung ausführen.
(5.1)Aushub zur Wiederverwendung innerhalb der Baustelle
lagern, nach Verlegen der Leitung in Graben oberhalb
der Leitungszone und in Baugruben einbauen und verdichten einschl. ggf. erforderlicher Wasserzugabe.
(7.2)Zum Verfüllen nicht verwendeten Aushub nach Wahl des AN
verwerten.
(8.1)Abrechnung mit senkrechten Wänden.
Menge: 750,000 m3

**3.2.0020 Erdplanum Rohrgraben herstellen**
Planum in Rohrgraben herstellen, zulässige Abweichung
von der Sollhöhe +/- 2 cm, Verformungsmodul mind. EV2
45 MN/m2.
Menge: 210,000 m2

**3.2.0030 Zulage Fels Bodenklasse 6**
Zulage für die Aushubpositionen der 'OZ 03.02.0010'
für leicht lösbaren Fels
(ehemals Bodenklasse 6 nach DIN 18300)
des Homogenbereichs X1.
Beschreibung des Homogenbereichs nach Unterlagen des AG.
Menge: 50,000 m3

**3.2.0040 Zulage Fels Bodenklasse 7**
Zulage für die Aushubpositionen der 'OZ 03.02.0010'
für schwer lösbaren Fels
(ehemals Bodenklasse 7 nach DIN 18300)
des Homogenbereichs X2.
Beschreibung des Homogenbereichs nach Unterlagen des AG.
Menge: 50,000 m3

**3.2.0050 Zulage Bodenaustausch**
Zulage für die Aushubpositionen der 'OZ 03.02.0010'.
für Bodenaustausch unter Erdplanum.
Beschreibung des Homogenbereichs nach Unterlagen des AG.
Menge: 65,000 m3

**3.2.0060 Trennschicht unter Schüttung herst. Teilbodenaust. Vliesstoff GRK 3 50 Jahre pH 4-9**
StL-Nr. 2590640131121090
Trennschicht aus Geotextilien oder Verbundstoffen
unter Schüttungen herstellen. Die Erschwernisse bei
der Herstellung der ersten Lage der Überschüttung
gehören zum Leistungsumfang.
(1.3)Trennschicht bei Teilbodenaustausch.
(2.1)Geotextil = Vliesstoff.
(3.1)Geotextilrobustheitsklasse (GRK) 3.
(4.2)Langzeitbeständigkeit = 50 Jahre.
(5.1)pH-Wert des Umgebungsmilieus 4 bis 9.
(7.9)verlegen 'im Leitungsgraben'
Menge: 210,000 m2

**3.2.0070 Untergrundverbesserung durchführen**
StL-Nr. 2410634090
Untergrundverbesserung nach Unterlagen des AG durchführen. Baustoff in nicht genügend tragfähigen Boden einbringen. Baustoff nach Unterlagen des AG liefern.
Einbaudokumentation nach Unterlagen des AG übergeben.
(1.9)Baustoff 'Vorsiebmaterial 0/56'
Menge: 45,000 t

**3.2.0080 Untergrundverbesserung durchführen N.gest.63-150 mm**
StL-Nr. 2410634010
Untergrundverbesserung nach Unterlagen des AG durchführen. Baustoff in nicht genügend tragfähigen Boden einbringen. Baustoff nach Unterlagen des AG liefern.
Einbaudokumentation nach Unterlagen des AG übergeben.
(1.1)Baustoff = gebrochenes Naturgestein der Körnung 63 bis
150 mm.
Menge: 90,000 t

**3.2.0090 Zuschlag Bodenverbesserung**
Zuschlag zur 'OZ 03.02.0010'
für die Verbesserung des in
Leitungsgräben oberhalb der Rohrleitungszone einzubauenden Bodens.
Boden vom Zwischenlager nach Angaben des AG laden, förden, Bindemittel und ggf. Wasser zugeben und nach Wahl des AN mischen, einbauen und verdichten.
Mischbindemittel Kalk-Zement 50/50.
Zugabemenge 5 M-%.
Bindemittel und Wasserlieferung ist einzurechnen.
Menge: 300,000 m3

**3.2.0100 Suchgraben herstellen Aufbruch gesond. Boden einb.u.v. Abrechnung Abtrag**
StL-Nr. 2410891299010101
Suchgraben nach Unterlagen des AG einschließlich Handschachtung herstellen. Aushub zur Wiederverwendung
seitlich lagern. Beschreibung der Homogenbereiche nach
Unterlagen des AG.
(1.9)Homogenbereiche 'nach Unterlagen des AG'
(2.9)Grabentiefe 'bis 4,00 m'
(4.1)Straßenaufbruch wird gesondert vergütet.
(6.1)Seitlich gelagerten Boden einbauen und verdichten.
(7.01)Abrechnung nach Abtragsprofilen.
Menge: 15,000 m3

**3.2.0110 Betonbauteile abbrechen**
Betonbauteile im Leitungsgraben abbrechen.
Abbruchgut in Eigentum des AN übernehmen
und entsorgen.
Bauteil(e) Bodenplatten, Abdeckplatten,
Entwässerungstrichter, Fundamentreste,
Schachtreste, Böschungsköpfe und dgl.
Betonbauteil bewehrt oder unbewehrt,
Abbruch erschütterungsarm.
Menge: 5,000 m3

**3.2.0120 Grundwassersperre**
Grundwassersprerre, Rohrgrabenabdichtung
gegen Sickerwasser in der Rohrumhüllung
mit Ortbeton.
Verdrängtes Material in Eigentum des AN
übernehmen und beseitigen.
Abdichtung von Rohrgraben-Befestigung,
Splittbett und Umhüllung,
Rohrgraben-Auffüllung.
Dicke bis 60 cm.
Höhe bis UK Oberboden bzw. Frostschutz.
Menge: 10,000 m3

*Hinweis*
Die Mehraufwendungen werden nur vergütet, wenn das hindernde Element nicht bereits im Auftrag des AN hergestellt wurde.

Einzurechnen sind der verminderte Leistungsansatz, eventuelle Handschachtung, Sichern sowie Wiederherstellung der Leitungszone einschließlich Warnbänder, Formsteine und Schutzrohre. Inklusive erforderlicher Materiallieferung.

**3.2.0130 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 150,000 m

**3.2.0140 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 150,000 m

**3.2.0150 Mehraufwand bei Leitungsgräben Wasserleitung**
StL-Nr. 25908206090700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.07)Leitung = Wasserleitung.
Menge: 50,000 m

**3.2.0160 Mehraufwand bei Leitungsgräben Gasleitung**
StL-Nr. 25908206090800
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.08)Leitung = Gasleitung.
Menge: 15,000 m

#### 3.3 WASSERHALTUNG

**3.3.0010 Wasserhaltung durchführen Leitungsgraben Pumpensumpf FD/m 6 - 10 m3/h Schlauchleitung**
StL-Nr. 21109126113100
Wasserhaltung zum Freihalten der Baugrube von Wasser
sowie zum schadlosen Ableiten des geförderten Wassers
durchführen. Geologische und hydrologische Verhältnisse, Absenkziele und Ableitung des Wassers nach
Unterlagen des AG. Anlage bemessen, betriebsbereit
aufbauen, vorhalten, betreiben, umbauen bzw. umsetzen
und abbauen.
Erforderliche Erdarbeiten ausführen, Wasserfassungen,
Zu- und Ableitungen herstellen.
Abgerechnet wird die Länge der Baugrube, gemessen in
der Achse.
(1.1)Baugrube für Leitungsgraben.
(2.1)Wasserfassung = Pumpensumpf nach Wahl des AN herstellen
und wieder verfüllen.
(3.3)Förderdurchfluss je m Baugrube über 6 bis 10 m3/h.
(4.1)Ableitung mittels Schlauchleitung herstellen.
Menge: 150,000 m

#### 3.4 ENTWÄSSERUNG FÜR STRASSEN

**3.4.0010 Sickerstrang mit Rohrleitung, Erdarbeiten**
Sickerstrang mit Rohrleitung aus Kunststoffrohren
nach DIN 4262-1 einschließlich Bettung bis zum
Beginn der Sickerschlitze, Seitenverfüllung und
Abdeckung mindestens 30 cm über Rohrscheitel
herstellen.
Der Aushub wird nicht gesondert vergütet.
Die Oberfläche der Bettung ist mit einer zum Rohr
hinweisenden Neigung auszubilden und zu glätten.
Rohrleitung DN '100, Einbau abschnitts-/
haltungsweise'
Leitungsgraben 'Mischwasserkanal, Sickerstrang
entlang Grabensohle mit b/t= 30/35 cm zur
temporären Grabenentwässerung bis Pumpensumpf
mitführen, einleiten einschl. Rückbau/Verfüllung'
Rohrart 'PVC-U'
Rohrtyp 'R1'
Perforationsart 'TP'
Bettung aus 'Splitt 16/32'
Bettung Typ '3'
Dicke der unteren Bettungsschicht cm '10'
Seitenverfüllung und Abdeckung cm '15'
Menge: 150,000 m

**3.4.0020 Sickerleitung unterbrechen**
Sickerleitung unterbrechen.
Drainrohre DN 100 nach Fertigstellung
der Bauarbeiten bei jedem Schacht abtrennen,
mind. 2.00 m lang ausbauen und entsorgen.
Die beiden Drainrohrenden mit Stopfen aus
wasserdichtem Materiel dauerhaft verschließen,
damit eine Grundwasserabsenkung verhindert wird,
einschl. wiederverfüllen.
Menge: 7,000 St

**3.4.0030 Vlies**
Zulage zur Position "Sickerleitung herstellen"
Abdecken der Sickerleitung bzw. der Umhüllung
mit einem geotextilen Vlies.
Abrechnungsbreite wie Rohrgrabenbreite
(nach DIN EN 1610)
Menge: 135,000 m2

**3.4.0040 Entwässerungsrohrleitung abbrechen Stahlbeton-Rohr Ausb. verwerten**
StL-Nr. 24110305920901
Entwässerungsrohrleitung abbrechen. Entwässerungsrohrleitung liegt bis Oberkante Rohr frei. Erdarbeiten in
der verbliebenen Leitungszone ausführen. Offene Wasserhaltung bis zu einer Pumpenleistung von 10 m3 Fördermenge und 5,00 m Förderhöhe je Stunde und Haltung ausführen. Das Ausbauen von Schächten wird gesondert vergütet.
(1.9)Rohr DN/ID 'DN 500'
(2.2)Rohr aus Stahlbeton.
(4.9)Fließsohlentiefe '2,00 bis 4,00 m'
(5.01)Ausbaustoffe nach Wahl des AN verwerten.
Menge: 45,000 m

**3.4.0050 Entwässerungsrohrleitung verfüllen. FließBn.m.Quellz.**
StL-Nr. 24110307910000
Entwässerungsrohrleitung verfüllen. Rohrleitung an den
Enden abdichten.
(1.9)Rohr DN/ID 'DN 500'
(2.1)Baustoff = fließfähiger Beton mit Quellzusatz.
Menge: 100,000 m

**3.4.0060 Betonrohrleitung herstellen Rohr DN 600 Stahlbeton-Rohr K Dichtung LM 1, Statik**
StL-Nr. 2411032043199903
Entwässerungsrohrleitung aus Betonrohren nach statischen und konstruktiven Erfordernissen herstellen. An-
schluss an Schacht sowie Formstücke werden gesondert
vergütet.
(1.4)Rohr DN/ID 600.
(2.3)Rohr aus Stahlbeton, Form K.
(3.1)Rohrverbindung mittels Muffe mit fest integrierter
Dichtung aus Elastomeren.
(4.9)Bettung 'nach DIN EN 1610, Typ 1 herstellen. 15 cm Splitt 8/16, Boden für Leitungszone liefern und einbauen.'
(5.9)Fließsohlentiefe 'über 2,00 bis 4,00 m'
(6.9)Überdeckungshöhe '0,50 bis 3,00 m'
(7.03)Straßenverkehrslast = LM 1 nach DIN EN 1991-2. Statische Berechnung aufstellen und liefern.
Menge: 145,000 m

**3.4.0070 Leitungszone verfüllen Rohr DN 500**
StL-Nr. 241103449908
Boden in Leitungszone über Bettung einbauen und verdichten.
(1.99)Boden 'liefern, Bodengruppe GE, Größtkorn 32 mm'
(3.08)Rohr DN/ID 500.
Menge: 145,000 m

**3.4.0080 Schachtanschluss herstellen (Zul.) Rohr DN 500 Stahlbeton-Rohr Betonfertigteile Anschluss+Gelenk**
StL-Nr. 24110362092103
Rohrleitung an Schacht anschließen, Anschluss abdichten. Vergütet wird der Mehraufwand für das Herstellen
des Anschlusses einschließlich Passstücke gegenüber der
bis zur Innenfläche des Schachtes durchgemessenen Rohrleitung.
(1.09)Rohrleitung DN/ID 500.
(3.2)Rohr aus Stahlbeton.
(4.1)Schacht aus Betonfertigteilen.
(6.3)Anschluss mit Schachtanschlussstück und Gelenkstück.
Menge: 13,000 St

**3.4.0090 Mehraufwand Rohreinbindung DN 500**
Mehraufwand für die Einbindung der Rohrleitung
DN 500 in bestehendes Schachtbauwerk aus Fertigteilen
einschl. Einlegen zwei parallel verlaufender Quellbänder und Einbau eines Injektionschlauches zum
nachträglichem Verpressen der Fuge.
Menge: 1,000 St

**3.4.0100 Schacht ausbauen DU bis 1,00 m Betonfertigteile Ausbau verwerten**
StL-Nr. 24110404119001
Freigelegten Schacht einschließlich Abdeckung vollständig ausbauen. Aufbruch von Straßenbefestigungen und das
Ausbauen von Rohrleitungen wird gesondert vergütet.
(1.1)Runder Schacht, DN/ID bis 1,00 m.
(2.1)Schacht aus Betonfertigteilen.
(3.9)Ausbautiefe '2,50 bis 4,50 m'
(5.01)Sämtliche Ausbaustoffe verwerten nach Wahl des AN.
Menge: 5,000 St

**3.4.0110 Fertigteil-Schacht herstellen BFT DU 1000 mm Steig. DIN 1212 Aufl. C 8/10,10cm Gleitringdichtung Bet.Halbsch.gekr.**
StL-Nr. 2411041511193104
Fertigteil-Schacht mit Schachthals einschließlich der
Öffnungen für die Rohranschlüsse herstellen. Erforderliche Auflageringe einbauen. Schachtabdeckung und An-
schluss der Rohrleitungen werden gesondert vergütet.
(1.1)Schacht aus Betonfertigteilen.
(2.1)Schacht DU = 1000 mm.
(3.1)Steigeisen zweiläufig nach DIN 1212, 4 St/m einbauen.
(4.9)Lichte Schachttiefe 'über 2,00 m bis 4,00 m'
(5.3)Auflager aus Beton C 8/10, 10 cm dick, herstellen.
(6.1)Fugendichtung mit Gleitringdichtung aus Elastomeren und
Lastübertragungsring.
(7.04)Schachtsohle mit Beton-Halbschale als Durchlaufrinne,
übrige Sohle aus Beton C 16/20 mit Zementglattstrich
herstellen. Durchlaufrinne gekrümmt.
Menge: 6,000 St

**3.4.0120 Formstück einbauen (Zul.) Stahlbeton-Rohr Rohr DN 500**
StL-Nr. 24110369990208
Formstück in Rohrleitung einbauen. Vergütet wird der
Mehraufwand für den Einbau des Formstückes gegenüber
der bis zur Innenfläche der Sammelrohrleitung durchgemessenen Rohrleitung.
(1.99)Formstück 'Abzweig, Übergangsstück, Muffenstopfen, Verschlussteller, Bogen, etc.'
(3.02)Rohr aus Stahlbeton.
(5.08)Durchgangsrohr DN/ID 500.
Menge: 80,000 St

**3.4.0130 Schachtunterteil ändern in Bestand**
Vorhandenes Schachtunterteil ändern
Schachtanschluss anpassen für DN 500 STB.
Einschließlich aller erforderlichen Nebenleistungen.
Schachtanschluss wird vergütet nach 'OZ 03.04.0080 und 03.04.0090'
Vorhandenes Gerinne an die neue Situation anpassen
Gerinne und Berme auskleiden mit Zementestrich,
lichte Schachtweite 1000 mm,
vorhandene Anlage ist in Betrieb,
Durchlaufgerinne mit Abzweig DN 300/500 herstellen,
einschl. Wasserhaltung,
vorhandene Anlage ist in Betrieb,
Menge: 1,000 St

**3.4.0140 Schachtabdeckung aufsetzen**
Schachtabdeckung Klasse D400
mit quadratischem Rahmen, aufsetzen.

Entsprechend DIN EN 124-2, DIN 1229, DIN 19572 und den UVV-Vorschriften
gemäß den Anforderungen der Gütesicherung nach RAL-GZ 692.

Lichte Weite 600 mm, mit Ventilation, mit austauschbaren dämpfenden Einlagen.

Beton-Guss-Rahmen mit durchgängiger Gussschürze, lichte Weite 600 mm, quadratisch, Rahmenhöhe 160 mm.
Im Rahmen integrierte unlösbar verbundene Aufnahmebuchse  für eine runde Haltestange (Einstiegshilfe) mit einem Durchmesser von 38 mm, mit austauschbarer dämpfender Einlage.
Voll-Guss-Deckel, rund, mit Ventilation, mit austauschbarer dämpfender Einlage, mit austauschbarer seitlicher Einlage  im Deckel zur horizontalen Dämpfung des Deckels im Rahmen.

Schachtabdeckung zunächst provisorisch auflegen und
entsprechend Bauablauf Zug um Zug bis auf planmäßige
Höhe setzen.

MeierGuss Schachtabdeckung Klasse D400 Standard PLUS o. glw. liefern und gemäß den Herstellervorschriften einbauen.
Menge: 5,000 St

**3.4.0150 Schachtabdeckung aufsetzen**
Schachtabdeckung Klasse D400 einwalzbar,
mit rundem Rahmen, aufsetzen.

Entsprechend DIN EN 124-2, DIN 1229, DIN 19572 und den UVV-Vorschriften
gemäß den Anforderungen der Gütesicherung nach RAL-GZ 692.

Lichte Weite 600 mm, selbstnivellierend, mit Ventilation, mit austauschbaren dämpfenden Einlagen.

Voll-Guss-Rahmen selbstnivellierend, lichte Weite 600 mm, rund, Rahmenhöhe 160 mm, mit Verstellbereich 180 - 230 mm bzw. 160 - 210 mm
Im Rahmen integrierte unlösbar verbundene Aufnahmebuchse für eine runde Haltestange (Einstiegshilfe) mit einem Durchmesser von 38 mm, mit Sollbruchstelle zum nachträglichen Verkürzen der Rahmenhöhe von 160 mm auf 140 mm, mit austauschbarer dämpfender Einlage
Beton-Guss-Deckel, rund, mit Ventilation, mit austauschbarer dämpfender Einlage, mit seitlicher Einlage im Deckel zur horizontalen Dämpfung des Deckels im Rahmen.

zzgl. Führungsring
Betonführungsring

Schachtabdeckung zunächst provisorisch auflegen und
entsprechend Bauablauf Zug um Zug bis auf planmäßige
Höhe setzen.

MeierGuss Schachtabdeckung Klasse D400 MEILEVEL-A PLUS o. glw. liefern und gemäß den Herstellervorschriften einbauen.
Menge: 1,000 St

**3.4.0160 Schachtabdeckung aufsetzen**
Schachtabdeckung Klasse D400
mit rundem Rahmen, aufsetzen.

Entsprechend DIN EN 124-2, DIN 1229, DIN 19572 und den UVV-Vorschriften
gemäß den Anforderungen der Gütesicherung nach RAL-GZ 692.

Lichte Weite 610 mm, mit Ventilation, mit austauschbaren dämpfenden Einlagen.

Beton-Guss-Rahmen mit durchgängiger Gussschürze, lichte Weite 610 mm, rund, Rahmenhöhe 160 mm.
Im Rahmen integrierte unlösbar verbundene Aufnahmebuchse für eine runde Haltestange (Einstiegshilfe) mit einem Durchmesser von 38 mm, mit austauschbarer dämpfender Einlage.
Beton-Guss-Deckel, rund, mit Ventilation, mit austauschbarer dämpfender Einlage, mit austauschbarer seitlicher Einlage im Deckel zur horizontalen Dämpfung des Deckels im Rahmen.

Schachtabdeckung zunächst provisorisch auflegen und
entsprechend Bauablauf Zug um Zug bis auf planmäßige
Höhe setzen.

MeierGuss Schachtabdeckung Klasse D400 Standard PLUS o. glw. liefern und gemäß den Herstellervorschriften einbauen.
Menge: 1,000 St

**3.4.0170 Überleiten von Schmutz- und Regenwasser**
Überleiten des anfallenden Schmutz- und
Regenwassers aus dem bestehenden Kanal
und ggf. Grundsstücksanschlüssen in den
neuen Kanal.
Dabei ist das Wasser, einschl. der etwaigen
Anschlussleitungen in den nächstmöglichen
Schacht des neuen Kanals einzuleiten.
Mit dieser Position werden alle zur
Überleitung erforderlichen Leistungen
abgegolten, einschl. eventuellem Pumpenbetrieb, sowie das wasserdichte Verschließen
der im Schacht erforderlichen Aussparungen
und die Erschwernisse beim Bau des neuen Kanals.
Überleitmenge mind 10 l/s.
Sicherung der best. Leitung gegen Rückstau.
bis mind 100 l/s.
Die Abrechnung erfolgt bezogen auf die Länge der zu erneuernden Kanalstrecke.
Menge: 145,000 m

**3.4.0180 Entwässerungsleitung reinigen Kamera/Dicht. Rohr DN ü.300-600 Stahlbeton Räumg. verwerten**
StL-Nr. 24110903122901
Entwässerungsleitung im Hochdruck- oder Vakuumspülverfahren reinigen. Räumgut vorentwässern.
(1.1)Reinigung zur Vorbereitung auf die Kameradurchfahrung
bzw. Dichtheitsprüfung.
(2.2)Rohr DN/ID über 300 bis 600.
(3.2)Rohr aus Stahlbeton.
(4.9)Haltungslänge 'bis 60,00 m'
(6.1)Räumgut nach Wahl des AN verwerten.
Menge: 145,000 m

**3.4.0190 Dichtheit Rohrleitung prüfen Rohr DN 500 Stahlbeton Prüf. m. Luft Prüfung SL.**
StL-Nr. 24110907072921
Entwässerungsrohrleitung auf Dichtheit prüfen. Erforderliche Verankerungen und Rohrverschlüsse herstellen
und beseitigen. Notwendigen Füllstoff liefern und ableiten. Prüfprotokoll erstellen und dem AG übergeben.
(1.07)Rohrleitung DN/ID 500.
(3.2)Rohr aus Stahlbeton.
(4.9)Prüfung 'von Haltungslängen bis 60,00 m'
(5.2)Prüfung mit Luft.
(6.1)Prüfung der Sammelleitung.
Menge: 145,000 m

**3.4.0200 Kameradurchfahrung ausführen Rohr DN 500 Stahlbeton Betrieb/Wasserhtg SL. Dokumentation ISY-Bau/Unterl.AG**
StL-Nr. 2411091207292111
Kameradurchfahrung von Entwässerungsrohrleitungen ausführen. Auf Schadstellen untersuchen und auf Da-
tenträger dokumentieren. Datenträger dem AG übergeben.
Abrechnung nach Länge der Rohrleitung.
(1.07)Rohrleitung DN/ID 500.
(3.2)Rohr aus Stahlbeton.
(4.9)Haltungslänge 'bis 60,00 m'
(5.2)Leitung ist in Betrieb. Erforderliche Wasserhaltung
ausführen.
(6.1)Befahrung der Sammelleitung.
(7.1)Dokumentation mit Angabe von Haltung, Rohrmaterial,
Rohrdurchmesser, Haltungslänge, Gefälle im Rohr und
Stationierung von seitlichen Zuläufen und Schadstellen
schriftlich vorlegen.
(8.1)Daten im ISY-Bau Austauschformat Abwasser (XML) sowie
aufbereitet in Video-Datenformat nach Unterlagen des AG
übergeben. Datenträger nach Unterlagen des AG.
Menge: 145,000 m

**3.4.0210 Schacht markieren**
Schachtbezeichnung (Schachtnummer) im Konus des Schachtes anbringen mittels mehrfach verwendbarer Schablone und wasserfester Farbe. Die Bezeichnung ist so anzubringen, dass sie nach Öffnen der Schachtabdeckung gut lesbar ist.
Farbe: RAL 3020 (verkehrsrot)
Höhe der Buchstaben und Ziffern: ca. 15 cm
inkl. Stellung der Schablonen
Abrechnung je Schacht
Menge: 6,000 St

**3.4.0220 Einsteckhülse**
Einsteck-/Führungshülse
nach DIN 19572 und GS-BE-22 HVBG
liefern und im Schacht einbauen
System "Schnurrer" oder gleichwertig
inkl. Befestigungsmaterial
Werkstoff Edelstahl
Menge: 6,000 St

**3.4.0230 Einstieghilfe**
Einsteighilfe gemäß DIN 19572 passend zum
Sicherheitssteigbaum aus Vorposition.
Menge: 1,000 St

### 4 Kanalbauarbeiten Mischwasserleitung Hausanschlüsse

#### 4.1 ERDBAU

*Hinweis*
Hinweis:
Vorbemerkungen Kanal-Hausanschlüsse

Alle Aufwendungen für Baustelleneinrichtung, deren Vorhalten und deren Rückbau, sämtliche Leistungen für Verkehrssicherung für den Abschnitt Kanalbauarbeiten Mischwasserleitung Hausanschlüsse sind im Abschnitt 1 Baustelleneinrichtung dieses Leistungsverzeichnisses einzukalkulieren.
Die Baustelle ist mit einem Bauzaun, Höhe ca. 2,00 m,
allseitig abzusichern.
Der Bauzaun ist während der gesamten Bauzeit
vorzuhalten und nach Bedarf umzusetzen.
Eine gesonderte Vergütung für diese Leistung erfolgt nicht.

Die Abrechnung der Kanalbauarbeiten (Baustelleneinrichtung,
Abbruch- und Wiederherstellungsarbeiten, usw.)
ist in der Kanalbauabrechnung entsprechnend der Regelbreiten
zu berücksichtigen und in den Rechnungen extra auszuweisen.
Strassenaufbruch und - wiederherstellung in diesen Bereichen, sind im Abschnitt Straßenbauarbeiten enthalten und dort abzurechnen.

Bei Grundstücksanschlüssen ist zwischen privatem und öffentlichen Anteil zu unterscheiden. Abrechnungsgrenze ist die Grundstücksgrenze.
Für den Privatanteil jedes einzelnen Grundstücksanschlusses ist eine gesonderte Rechnung in vierfacher
Ausfertigung zu stellen.
Der AN hat eine Auflistung aller eingereichten Privatrechnungen beizugeben.

Hinweis:
Für die Kanalbauarbeiten Mischwasserleitung einschließlich
der dazu gehörigen Erd- und Wiederherstellungsarbeiten sind, getrennt nach Hauptleitungen und Anschlussleitungen, gesonderte Abrechnungen zu erstellen.

- Mehraushub bei Schächten ist einzukalkulieren
- Rohrgrabenaushub bzw. Baugruben, Fundamente
grundsätzlich nach Abtrag des Oberbodens bzw.
der Oberflächenbefestigung
- Verbau (ausgenommen Spundwände) ist
einzukalkulieren .

**4.1.0010 Oberboden abtragen und verwerten Abtr.über 10-30cm Oberb.Verw. AN Abrechnung Abtrag**
StL-Nr. 25906106002101
Oberboden ggf. einschließlich Vegetationsdecke
abtragen, laden, fördern und verwerten. Beschreibung
des Homogenbereichs nach Unterlagen des AG.

(3.2)Dicke des Abtrages über 10 bis 30 cm.
(4.1)Oberboden einer Verwertung nach Wahl des AN zuführen.
(5.01)Abgerechnet wird nach Abtragsprofilen.
Menge: 15,000 m3

**4.1.0020 Oberboden liefern und andecken Seiten-/Trennstr. Andeck. ü. 5-15cm Abrechng.Auftrag**
StL-Nr. 241061605021
Oberboden liefern und profilgerecht andecken.
(1.5)Andeckung auf Seitenstreifen, Trennstreifen und Verkehrsinseln.
(3.2)Dicke der Andeckung über 5 bis 15 cm.
(4.1)Abrechnung nach Auftragsprofilen.
Menge: 15,000 m3

**4.1.0030 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 15,000 m3

**4.1.0040 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 15,000 m3

**4.1.0050 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 15,000 m3

**4.1.0060 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 15,000 m3

**4.1.0070 Belasteten Boden**
Belasteten Boden von Zwischenlager nach Unterlagen des AG laden, fördern und als Abfall beseitigen.
Schadstoffbelastung DK 0
Die notwendigen Sicherungsmaßnahmen gehören zum
Leistungsumfang. Anfallende Gebühren trägt der AG.
Deponie Wiesau, Föderweg ca. 15 km.
Menge: 15,000 m3

**4.1.0080 Abdecken**
*** Pauschalposition
Arbeitstägliches Oberflächenwasser-
und windsoggeschütztes Abdecken/Abplanen
der gemäß Vorpositionen
zwischengelagerten Bodenmassen.
Menge: 1,000 Psch

#### 4.2 BAUGRUBEN, LEITUNGSGRÄBEN

*Hinweis*
Die nachfolgend aufgeführten Massen sind auf einer vom AN zu beschaffenden Zwischenlagerfläche in Mieten aufzusetzen und zwischenzulagern. Die Flächen müssen eben und tragfähig sowie ohne Oberflächenwasserzutritt von außen sein. Die Mieten sind windsoggeschützt mit Planen abzudecken.
Nach durchgeführter Deklarationsanalyse sind die Bodenmassen entsprechend ihrer Belastung einer möglichst hochwertigen Verwertung zuzuführen.
Das Beschaffen, Vorhalten, Unterhalten, Warten und Betreiben, sowie der ordnungsgemäße Rückbau der Zwischenlagerfläche ist Sache des AN und ist in die Baustelleneinrichtung einzurechnen.

**4.2.0010 Leitungsgr. m. Schachtbaugr. herst. gew. Boden Rohr bis DN 150 m.Verb./+10 m3 W. lag. i./ver.o.Lz. Aushub verwerten Abr. senkrecht**
StL-Nr. 2410821529111021
Leitungsgraben einschließlich Schachtbaugruben herstellen. Straßenaufbruch wird gesondert vergütet. Schachtdurchmesser und -abstände nach Unterlagen des AG.
(1.2)In gewachsenem Boden. Homogenbereich nach Unterlagen
des AG.
(2.9)Grabentiefe '0,00 bis 4,00 m'
(3.1)Breite der Grabensohle für Rohr bis DN 150.
(4.1)Notwendigen Verbau entsprechend statischen und konstruktiven Erfordernissen herstellen, vorhalten und
entfernen. Offene Wasserhaltung bis zu einer Pumpenleistung von 10 m3 Fördermenge und 5,00 m Förderhöhe
je Stunde und Haltung ausführen.
(5.1)Aushub zur Wiederverwendung innerhalb der Baustelle
lagern, nach Verlegen der Leitung in Graben oberhalb
der Leitungszone und in Baugruben einbauen und verdichten einschl. ggf. erforderlicher Wasserzugabe.
(7.2)Zum Verfüllen nicht verwendeten Aushub nach Wahl des AN
verwerten.
(8.1)Abrechnung mit senkrechten Wänden.
Menge: 390,000 m3

**4.2.0020 Erdplanum Rohrgraben herstellen**
Planum in Rohrgraben herstellen, zulässige Abweichung
von der Sollhöhe +/- 2 cm, Verformungsmodul mind. EV2
45 MN/m2.
Menge: 200,000 m2

**4.2.0030 Suchgraben herstellen Aufbruch gesond. Boden einb.u.v. Abrechnung Abtrag**
StL-Nr. 2410891299010101
Suchgraben nach Unterlagen des AG einschließlich Handschachtung herstellen. Aushub zur Wiederverwendung
seitlich lagern. Beschreibung der Homogenbereiche nach
Unterlagen des AG.
(1.9)Homogenbereiche 'nach Unterlagen des AG'
(2.9)Grabentiefe 'bis 4,00 m'
(4.1)Straßenaufbruch wird gesondert vergütet.
(6.1)Seitlich gelagerten Boden einbauen und verdichten.
(7.01)Abrechnung nach Abtragsprofilen.
Menge: 15,000 m3

*Hinweis*
Die Mehraufwendungen werden nur vergütet, wenn das hindernde Element nicht bereits im Auftrag des AN hergestellt wurde.

Einzurechnen sind der verminderte Leistungsansatz, eventuelle Handschachtung, Sichern sowie Wiederherstellung der Leitungszone einschließlich Warnbänder, Formsteine und Schutzrohre. Inklusive erforderlicher Materiallieferung.

**4.2.0040 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 50,000 m

**4.2.0050 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 25,000 m

**4.2.0060 Mehraufwand bei Leitungsgräben Wasserleitung**
StL-Nr. 25908206090700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.07)Leitung = Wasserleitung.
Menge: 25,000 m

**4.2.0070 Mehraufwand bei Leitungsgräben Gasleitung**
StL-Nr. 25908206090800
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.08)Leitung = Gasleitung.
Menge: 10,000 m

#### 4.3 WASSERHALTUNG

**4.3.0010 Wasserhaltung durchführen Leitungsgraben Pumpensumpf FD/m 6 - 10 m3/h Schlauchleitung**
StL-Nr. 21109126113100
Wasserhaltung zum Freihalten der Baugrube von Wasser
sowie zum schadlosen Ableiten des geförderten Wassers
durchführen. Geologische und hydrologische Verhältnisse, Absenkziele und Ableitung des Wassers nach
Unterlagen des AG. Anlage bemessen, betriebsbereit
aufbauen, vorhalten, betreiben, umbauen bzw. umsetzen
und abbauen.
Erforderliche Erdarbeiten ausführen, Wasserfassungen,
Zu- und Ableitungen herstellen.
Abgerechnet wird die Länge der Baugrube, gemessen in
der Achse.
(1.1)Baugrube für Leitungsgraben.
(2.1)Wasserfassung = Pumpensumpf nach Wahl des AN herstellen
und wieder verfüllen.
(3.3)Förderdurchfluss je m Baugrube über 6 bis 10 m3/h.
(4.1)Ableitung mittels Schlauchleitung herstellen.
Menge: 110,000 m

#### 4.4 ENTWÄSSERUNG FÜR STRASSEN

**4.4.0010 Entwässerungsrohrleitung abbrechen Rohr DN bis 250 Steinzeug-Rohr Ausb. verwerten**
StL-Nr. 24110305130901
Entwässerungsrohrleitung abbrechen. Entwässerungsrohrleitung liegt bis Oberkante Rohr frei. Erdarbeiten in
der verbliebenen Leitungszone ausführen. Offene Wasserhaltung bis zu einer Pumpenleistung von 10 m3 Fördermenge und 5,00 m Förderhöhe je Stunde und Haltung ausführen. Das Ausbauen von Schächten wird gesondert vergütet.
(1.1)Rohr DN/ID bis 250.
(2.3)Rohr aus Steinzeug.
(4.9)Fließsohlentiefe '0,00 bis 4,00 m'
(5.01)Ausbaustoffe nach Wahl des AN verwerten.
Menge: 90,000 m

**4.4.0020 Entwässerungsrohrleitung abbrechen Rohr DN bis 250 Kunststoff-Rohr Ausb. verwerten**
StL-Nr. 24110305140901
Entwässerungsrohrleitung abbrechen. Entwässerungsrohrleitung liegt bis Oberkante Rohr frei. Erdarbeiten in
der verbliebenen Leitungszone ausführen. Offene Wasserhaltung bis zu einer Pumpenleistung von 10 m3 Fördermenge und 5,00 m Förderhöhe je Stunde und Haltung ausführen. Das Ausbauen von Schächten wird gesondert vergütet.
(1.1)Rohr DN/ID bis 250.
(2.4)Rohr aus Kunststoff.
(4.9)Fließsohlentiefe '0,00 bis 4,00 m'
(5.01)Ausbaustoffe nach Wahl des AN verwerten.
Menge: 20,000 m

**4.4.0030 Anschlussleitung herstellen Rohr DN 150 PP-Rohr Rohrverb.Wahl AN Bettung Typ 1 LM 1, Statik.**
StL-Nr. 2411031522119939
Anschlussleitung zum Schacht bzw. zur Sammelrohrleitung
nach statischen und konstruktiven Erfordernissen herstellen. Anschluss an Schacht bzw. Sammelrohrleitung
sowie Formstücke werden gesondert vergütet.
(1.2)Rohr DN/ID 150.
(2.2)Rohr aus PP.
(3.1)Rohrverbindung nach Wahl des AN.
(4.1)Bettung nach DIN EN 1610, Typ 1 herstellen. Boden für
Leitungszone liefern und einbauen.
(5.9)Fließsohlentiefe '0,00 bis 4,00 m'
(6.9)Überdeckungshöhe '0,00 bis 3,00 m'
(7.3)Straßenverkehrslast = LM 1 nach DIN EN 1991-2. Statische Berechnung aufstellen und liefern.
(8.9)Ringsteifigkeit 'SN 10 nach DIN EN ISO 9969'
Menge: 110,000 m

**4.4.0040 Formstück einbauen (Zul.) Kunststoff-Rohr Rohr DN 150**
StL-Nr. 24110369990403
Formstück in Rohrleitung einbauen. Vergütet wird der
Mehraufwand für den Einbau des Formstückes gegenüber
der bis zur Innenfläche der Sammelrohrleitung durchgemessenen Rohrleitung.
(1.99)Formstück 'Abzweig, Übergangsstück, Muffenstopfen, Anschlussrohr, Verschlussteller, Bögen, etc.'
(3.04)Rohr aus Kunststoff.
(5.03)Durchgangsrohr DN/ID 150.
Menge: 150,000 St

**4.4.0050 Verbindung Hausanschluss**
In Betrieb stehende Hausanschlussleitungen
nach Auswechslung des Abwasserkanals mit den
neu erstellten Anschlussleitungen zusammenschliessen
einschliesslich liefern des erforderlichen Pass- und
Formstücke mit Übergang auf Steinzeug sowie trennen der bestehenden Leitung
und Überleiten des andringenden Schmutzwassers
bis DN 200
einschl. abbrechen und beseitigen der bestehenden Hausanschlussleitung.
Es erfolgt keine gesonderte Vergütung der Handschachtung.
Menge: 22,000 St

**4.4.0060 Leitungszone verfüllen Rohr DN 150**
StL-Nr. 241103449902
Boden in Leitungszone über Bettung einbauen und verdichten.
(1.99)Boden 'liefern, Bodengruppe GE, Größtkorn 32 mm'
(3.02)Rohr DN/ID 150.
Menge: 110,000 m

**4.4.0070 Entwässerungsleitung reinigen Kamera/Dicht. Rohr DN bis 300 Kunststoff Haltung bis 30 m Räumg. verwerten**
StL-Nr. 24110903114101
Entwässerungsleitung im Hochdruck- oder Vakuumspülverfahren reinigen. Räumgut vorentwässern.
(1.1)Reinigung zur Vorbereitung auf die Kameradurchfahrung
bzw. Dichtheitsprüfung.
(2.1)Rohr DN/ID bis 300.
(3.4)Rohr aus Kunststoff.
(4.1)Haltungslänge bis 30,00 m.
(6.1)Räumgut nach Wahl des AN verwerten.
Menge: 110,000 m

**4.4.0080 Einsatz Schiebekamera**
Untersuchung der Hausanschlüsse mittels Schiebekamera.
Schiebekamera mit TFT- Farbmonitor, integriertem SD-Card
Recorder auf der Baustelle bereitstellen und vorhalten.
Dokomentation und Protokollierung der Aufnahmen auf
SD- Karte und zeitnahe Übergabe an die Bauleitung zwecks Auswertung.
Es muss in der Dokumentation eindeutig erkennbar sein,
um welchen Hausanschluss es sich handelt.
Menge: 10,000 h

**4.4.0090 Kameradurchfahrung ausführen Rohr DN 150 Kunststoff Haltung bis 30 m vor Betrieb Anschlussleitung Dokumentation ISY-Bau/Unterl.AG**
StL-Nr. 2411091201411211
Kameradurchfahrung von Entwässerungsrohrleitungen ausführen. Auf Schadstellen untersuchen und auf Da-
tenträger dokumentieren. Datenträger dem AG übergeben.
Abrechnung nach Länge der Rohrleitung.
(1.01)Rohrleitung DN/ID 150.
(3.4)Rohr aus Kunststoff.
(4.1)Haltungslänge bis 30,00 m.
(5.1)Leitung vor Inbetriebnahme prüfen.
(6.2)Befahrung der Anschlussleitung.
(7.1)Dokumentation mit Angabe von Haltung, Rohrmaterial,
Rohrdurchmesser, Haltungslänge, Gefälle im Rohr und
Stationierung von seitlichen Zuläufen und Schadstellen
schriftlich vorlegen.
(8.1)Daten im ISY-Bau Austauschformat Abwasser (XML) sowie
aufbereitet in Video-Datenformat nach Unterlagen des AG
übergeben. Datenträger nach Unterlagen des AG.
Menge: 110,000 m

**4.4.0100 Querung u. Abbruch best. Kanal**
Erschwernis für
Querung und Abbruch einer bestenden Beton- und Stahlbeton-Rohrleitung DN 250 bis DN 500 zum Anschluss und zur Verlegung der neuen Hausanschlussleitung
zum neu gebauten Abwasserkanal auf der anderen Strassenseite
einschl. Beachtung aller Sicherheitsbestimmungen,
z.B Rohrauflagerung im Durchstichbereich, etc.
Menge: 10,000 St

**4.4.0110 Querung Fundament**
Erschwernis für
Querung und eines Fundamentes einer Gartenmauer bzw. Gartenzaunes zur Verlegung der neuen Hausanschlussleitung
zum neu gebauten Abwasserkanal
einschl. Beachtung aller Sicherheitsbestimmungen,
z.B Rohrauflagerung im Durchstichbereich, Erschwernis bei der Wiederverfüllung etc.
Menge: 10,000 St

### 5 Wasserleitungsbauarbeiten

#### 5.1 ALLGEMEINE ARBEITEN

*Hinweis*
Hinweis:
Vorbemerkungen Wasserleitungsarbeiten

Alle Aufwendungen für Baustelleneinrichtung, deren Vorhalten und deren Rückbau, sämtliche Leistungen für Verkehrssicherung für den Abschnitt Wasserleitungsarbeiten sind im Abschnitt 1 Baustelleneinrichtung dieses Leistungsverzeichnisses einzukalkulieren.
Die Baustelle ist mit einem Bauzaun, Höhe ca. 2,00 m,
allseitig abzusichern.
Der Bauzaun ist während der gesamten Bauzeit
vorzuhalten und nach Bedarf umzusetzen.
Eine gesonderte Vergütung für diese Leistung erfolgt nicht.

Für die Wasserleitungen einschließlich der dazu gehörigen Erd- und Wiederherstellungsarbeiten sind, getrennt nach Hauptleitungen und Anschlussleitungen, gesonderte Abrechnungen zu erstellen.
Strassenaufbruch und - wiederherstellung in diesen Bereichen, sind im Abschnitt Straßenbauarbeiten enthalten und dort abzurechnen.

Die Wasserversorgung von Waldershof ist zu jeder Zeit aufrechtzuerhalten. Arbeiten an der bestehenden Wasserversorgungsanlage sind in enger Abstimmung mit dem Wasserwart auszuführen, dies gilt insbesondere für die Außerbetriebnahme-, Umbinde- und Inbetriebnahmephase von Hauptleitungsabschnitten und Hausanschlüssen.
Die Leistung wird wegen der Aufrechterhaltung der Wasserversorgung vor förmlicher Abnahme in Gebrauch genommen.

**5.1.0010 Einmessung der Wasserleitungsverlegung**
Einmessung der Wasserleitung (Hauptwasserleitung und Hausanschlussleitungen), Schieber, Hydranten, Be- und Entlüftungshydranten, Krümmer und Schächte nach Lage (im UTM-System) und nach Höhe (bezogen auf DHHN2016).
Sämtliche Schieber, Hydranten, Be- und Entlüftungshydranten, Krümmer, Schächte und Einbindepunkte sind zeitnah, abschnittsweise vor Ort einzumessen. Die Wasserleitung ist darüber hinaus in Abständen von ca. 20 m vor Ort einzumessen.
Die für die Vermessung erforderlichen trigonometrischen Punkte stellt der Auftraggeber unentgeltlich zur Verfügung.
Darüberhinaus übernimmt er nach vorheriger rechtzeitiger Benachrichtigung die Aufdeckung und Kennzeichnung der Punkte vor Ort. Der Auftraggeber stellt des weiteren Digitale Katasterkarten zur Verfügung in denen die Leitungen einzutragen sind.
Menge: 150,000 m

**5.1.0020 Dokumentation der Wasserleitungsverlegung**
Dokumentation der Wasserleitungsverlegung als Abrechnungsplan gemäß der vorstehenden Einmessung der Wasserleitung, Schieber, Hydranten, Be- und Entlüftungshydranten, Krümmer, Schächte und Einbindepunkte mit folgenden Leistungen:
-Lageplan mit Bebauung und Grenzen im Koordinatensystem mit allen wesentlichen Meßdaten (Höhen und Koordinaten der Schieber, Hydranten, Be- und Entlüfter, Krümmer und der Anschlußleitungen sowie Abschnittslängen, Durchmesser und Rohrmaterialien, Gefälle,usw. -
Eintragung der vorstehenden Vermessung
in Lageplan M=1:250 -
Erstellung eines Bestandshöhenplanes 1:1000/100 mit Eintragung aller Daten.
-Meßprotokolle -
Speicherung der Meßdaten einschließlich der Meßprotokolle auf elektronischem Datenträger im DXF Format auf Diskette und CD-ROM.
Abgabe der Daten CD und der gesamten Pläne 4-fach in Papierform.
Die für die Vermessung erforderlichen trigonometrischen Punkte stellt der Auftraggeber unentgeltlich zur Verfügung. Darüberhinaus übernimmt er nach vorheriger rechtzeitiger Benachrichtigung die Aufdeckung und Kennzeichnung der Punkte vor Ort. Der Auftraggeber stellt des weiteren Digitale Katasterkarten zur Verfügung in denen die Leitungen einzutragen sind.
Abgerechnet wird nach der tatsächlichen Rohrleitungslänge.
Die Dokumentation ist insgesamt auf einen Datenträger zu übergeben.
Menge: 150,000 m

**5.1.0030 Lichtbilder Bauabl.**
*** Pauschalposition
Bild-Dokumentation über den wesentlichen Bauablauf
für jedes Teilbauwerk sowie von Knotenpunkten und Hausanschlussumbindungen oder besonderen Streckenpunkten.
Die Aufnahmen müssen vor dem Verfüllen der Leitungen, Formstücke und Armaturen ausgeführt werden.
Je Knotenpunkt sollten ca. zwei Bilder aufgenommen werden.
Die Aufnahmen müssen beschriftet und dem jeweiligen Knotenpunkt zugeordnet dem Auftraggeber übergeben werden.
In digitaler Form als *.jpg-Datei (Größe ca. 2 MB/Bild)
auf USB- Stick.
Bauwerk "Wasserleitungsbau"
Lichtbilder mit Datum versehen.
Menge: 1,000 Psch

#### 5.2 ERDBAU

**5.2.0010 Engstelle**
Erschwerniszuschlag für Engstelle und Abschnitte
mit nur einseitiger Anfahrmöglichkeit zur
Leitungstrasse, Breite 5,00 bis unter 10,00 m.
Mit dieser Position sind alle Erschwernisse und
Leistungen, die in diesem Zusammenhang erforderlich
werden, abgegolten.
Menge: 125,000 m

**5.2.0020 Engstelle**
Erschwerniszuschlag für Engstelle und Abschnitte
mit nur einseitiger Anfahrmöglichkeit zur
Leitungstrasse, Breite unter 5,00 m.
Mit dieser Position sind alle Erschwernisse und
Leistungen, die in diesem Zusammenhang erforderlich
werden, abgegolten.
Menge: 60,000 m

**5.2.0030 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 10,000 m3

**5.2.0040 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 10,000 m3

**5.2.0050 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 10,000 m3

**5.2.0060 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 10,000 m3

**5.2.0070 Belasteten Boden**
Belasteten Boden von Zwischenlager nach Unterlagen des AG laden, fördern und als Abfall beseitigen.
Schadstoffbelastung DK 0
Die notwendigen Sicherungsmaßnahmen gehören zum
Leistungsumfang. Anfallende Gebühren trägt der AG.
Deponie Wiesau, Föderweg ca. 15 km.
Menge: 10,000 m3

**5.2.0080 Abdecken**
*** Pauschalposition
Arbeitstägliches Oberflächenwasser-
und windsoggeschütztes Abdecken/Abplanen
der gemäß Vorpositionen
zwischengelagerten Bodenmassen.
Menge: 1,000 Psch

#### 5.3 BAUGRUBEN, LEITUNGSGRÄBEN

*Hinweis*
Die nachfolgend aufgeführten Massen sind auf einer vom AN zu beschaffenden Zwischenlagerfläche in Mieten aufzusetzen und zwischenzulagern. Die Flächen müssen eben und tragfähig sowie ohne Oberflächenwasserzutritt von außen sein. Die Mieten sind windsoggeschützt mit Planen abzudecken.
Nach durchgeführter Deklarationsanalyse sind die Bodenmassen entsprechend ihrer Belastung einer möglichst hochwertigen Verwertung zuzuführen.
Das Beschaffen, Vorhalten, Unterhalten, Warten und Betreiben, sowie der ordnungsgemäße Rückbau der Zwischenlagerfläche ist Sache des AN und ist in die Baustelleneinrichtung einzurechnen.

**5.3.0010 Leitungsgraben herstellen gew. Boden Rohr bis DN 150 m.Verb./+10 m3 W. lag. i./ver.o.Lz. Aushub verwerten Abr. senkrecht**
StL-Nr. 2410820729111021
Leitungsgraben profilgerecht herstellen. Straßenaufbruch wird gesondert vergütet.
(1.2)In gewachsenem Boden. Homogenbereich nach Unterlagen
des AG.
(2.9)Grabentiefe '0,00 bis 2,00 m'
(3.1)Breite der Grabensohle für Rohr bis DN 150.
(4.1)Notwendigen Verbau entsprechend statischen und konstruktiven Erfordernissen herstellen, vorhalten und
entfernen. Offene Wasserhaltung bis zu einer Pumpenleistung von 10 m3 Fördermenge und 5,00 m Förderhöhe
je Stunde und Haltung ausführen.
(5.1)Aushub zur Wiederverwendung innerhalb der Baustelle
lagern, nach Verlegen der Leitung in Graben oberhalb
der Leitungszone einbauen und verdichten einschl. ggf.
erforderlicher Wasserzugabe.
(7.2)Zum Verfüllen nicht verwendeten Aushub nach Wahl des AN
verwerten.
(8.1)Abrechnung mit senkrechten Wänden. Grabenbreite
nach DIN 18 300 ohne Berücksichtigung eines Verbaus.
Menge: 290,000 m3

**5.3.0020 Bettung Sand Lieferung**
Material als Rohrauflager liefern und einbauen,
Auflagerwinkel 120 Grad, Körnung 0 - 8 mm,
Schichtdicke der unteren Bettungsschicht 10 cm
Menge: 13,000 m3

**5.3.0030 Deckung Sand Lieferung**
Füllmaterial einbauen für die Seitenverfüllung
und die Abdeckung in Rohrgräben,
profilgerecht, mit nichtbindigem Liefermaterial 0/8,
Schichtdicke der Abdeckung 30 cm über Rohrscheitel.
Menge: 40,000 m3

**5.3.0040 Erdplanum Rohrgraben herstellen**
Planum in Rohrgraben herstellen, zulässige Abweichung
von der Sollhöhe +/- 2 cm, Verformungsmodul mind. EV2
45 MN/m2.
Menge: 150,000 m2

**5.3.0050 Zulage Bodenaustausch**
Zulage für die Aushubpositionen der 'OZ 05.03.0010'.
für Bodenaustausch unter Erdplanum.
Beschreibung des Homogenbereichs nach Unterlagen des AG.
Menge: 45,000 m3

**5.3.0060 Trennschicht unter Schüttung herst. Teilbodenaust. Vliesstoff GRK 3 50 Jahre pH 4-9**
StL-Nr. 2590640131121090
Trennschicht aus Geotextilien oder Verbundstoffen
unter Schüttungen herstellen. Die Erschwernisse bei
der Herstellung der ersten Lage der Überschüttung
gehören zum Leistungsumfang.
(1.3)Trennschicht bei Teilbodenaustausch.
(2.1)Geotextil = Vliesstoff.
(3.1)Geotextilrobustheitsklasse (GRK) 3.
(4.2)Langzeitbeständigkeit = 50 Jahre.
(5.1)pH-Wert des Umgebungsmilieus 4 bis 9.
(7.9)verlegen 'im Leitungsgraben'
Menge: 150,000 m2

**5.3.0070 Untergrundverbesserung durchführen**
StL-Nr. 2410634090
Untergrundverbesserung nach Unterlagen des AG durchführen. Baustoff in nicht genügend tragfähigen Boden einbringen. Baustoff nach Unterlagen des AG liefern.
Einbaudokumentation nach Unterlagen des AG übergeben.
(1.9)Baustoff 'Vorsiebmaterial 0/56'
Menge: 30,000 t

**5.3.0080 Untergrundverbesserung durchführen N.gest.63-150 mm**
StL-Nr. 2410634010
Untergrundverbesserung nach Unterlagen des AG durchführen. Baustoff in nicht genügend tragfähigen Boden einbringen. Baustoff nach Unterlagen des AG liefern.
Einbaudokumentation nach Unterlagen des AG übergeben.
(1.1)Baustoff = gebrochenes Naturgestein der Körnung 63 bis
150 mm.
Menge: 60,000 t

**5.3.0090 Zuschlag Bodenverbesserung**
Zuschlag zur 'OZ 05.03.0010'
für die Verbesserung des in
Leitungsgräben oberhalb der Rohrleitungszone einzubauenden Bodens.
Boden vom Zwischenlager nach Angaben des AG laden, förden, Bindemittel und ggf. Wasser zugeben und nach Wahl des AN mischen, einbauen und verdichten.
Mischbindemittel Kalk-Zement 50/50.
Zugabemenge 5 M-%.
Bindemittel und Wasserlieferung ist einzurechnen.
Menge: 100,000 m3

**5.3.0100 Kopfloch / Einbindegruben herstellen**
Boden für Kopflöcher und Einbindegruben in Gräben
bei Schieberkreuzen, Hausanschlußeinbindungen
nachträglich ausheben,
verfüllen und verdichten, Handschachtung ist einzurechnen.
Homogenbereiche nach Unterlagen des AG.
DIN 18300 als Grundpreis.
Bei Antreffen von Bodenaustausch oder Fels
wird je eine Zulage nach eigener Position bezahlt.
Aushubtiefe bis 2,5 m.
Menge: 20,000 m3

**5.3.0110 Suchgraben herstellen Aufbruch gesond. Boden einb.u.v. Abrechnung Abtrag**
StL-Nr. 2410891299010101
Suchgraben nach Unterlagen des AG einschließlich Handschachtung herstellen. Aushub zur Wiederverwendung
seitlich lagern. Beschreibung der Homogenbereiche nach
Unterlagen des AG.
(1.9)Homogenbereiche 'nach Unterlagen des AG'
(2.9)Grabentiefe 'bis 2,00 m'
(4.1)Straßenaufbruch wird gesondert vergütet.
(6.1)Seitlich gelagerten Boden einbauen und verdichten.
(7.01)Abrechnung nach Abtragsprofilen.
Menge: 5,000 m3

**5.3.0120 Betonbauteile abbrechen**
Betonbauteile im Leitungsgraben abbrechen.
Abbruchgut in Eigentum des AN übernehmen
und entsorgen.
Bauteil(e) Bodenplatten, Abdeckplatten,
Entwässerungstrichter, Fundamentreste,
Schachtreste, Böschungsköpfe und dgl.
Betonbauteil bewehrt oder unbewehrt,
Abbruch erschütterungsarm.
Menge: 5,000 m3

**5.3.0130 Grundwassersperre**
Grundwassersprerre, Rohrgrabenabdichtung
gegen Sickerwasser in der Rohrumhüllung
mit Ortbeton.
Verdrängtes Material in Eigentum des AN
übernehmen und beseitigen.
Abdichtung von Rohrgraben-Befestigung,
Splittbett und Umhüllung,
Rohrgraben-Auffüllung.
Dicke bis 60 cm.
Höhe bis UK Oberboden bzw. Frostschutz.
Menge: 10,000 m3

**5.3.0140 Sicherungsbeton**
Sicherungsbeton, grobgeschalt, aus Beton
C 16/20 DIN EN 206, Klasse XC2, einschl.
Schalung.
Ausführung als Widerlager für Formstücke.
Abrechnung nach Tabelle - DVGW - Arbeitsblatt W 310.
Menge: 5,000 m3

*Hinweis*
Die Mehraufwendungen werden nur vergütet, wenn das hindernde Element nicht bereits im Auftrag des AN hergestellt wurde.

Einzurechnen sind der verminderte Leistungsansatz, eventuelle Handschachtung, Sichern sowie Wiederherstellung der Leitungszone einschließlich Warnbänder, Formsteine und Schutzrohre. Inklusive erforderlicher Materiallieferung.

**5.3.0150 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 500,000 m

**5.3.0160 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 150,000 m

**5.3.0170 Mehraufwand bei Leitungsgräben Gasleitung**
StL-Nr. 25908206090800
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.08)Leitung = Gasleitung.
Menge: 20,000 m

#### 5.4 WASSERHALTUNG

**5.4.0010 Wasserhaltung durchführen Leitungsgraben Pumpensumpf FD/m 6 - 10 m3/h Schlauchleitung**
StL-Nr. 21109126113100
Wasserhaltung zum Freihalten der Baugrube von Wasser
sowie zum schadlosen Ableiten des geförderten Wassers
durchführen. Geologische und hydrologische Verhältnisse, Absenkziele und Ableitung des Wassers nach
Unterlagen des AG. Anlage bemessen, betriebsbereit
aufbauen, vorhalten, betreiben, umbauen bzw. umsetzen
und abbauen.
Erforderliche Erdarbeiten ausführen, Wasserfassungen,
Zu- und Ableitungen herstellen.
Abgerechnet wird die Länge der Baugrube, gemessen in
der Achse.
(1.1)Baugrube für Leitungsgraben.
(2.1)Wasserfassung = Pumpensumpf nach Wahl des AN herstellen
und wieder verfüllen.
(3.3)Förderdurchfluss je m Baugrube über 6 bis 10 m3/h.
(4.1)Ableitung mittels Schlauchleitung herstellen.
Menge: 150,000 m

#### 5.5 DRUCKROHRLEITUNGEN

*Hinweis*
Vorbemerkung PE-HD-Rohre:
Wichtig:
Zur Ausführung kommen Rohre PE 100-RC,
d. h. PE - HD Rohre mit Schutzeigenschaften,
Alternativen sind nicht zugelassen.
1. Allgemeines
Schrauben und Beilagscheiben aus nichtrostendem Stahl (Werkstoff-Nr. 1.4541 - A2),
Muttern aus nichtrostendem Stahl
(Werkstoff-Nr. 1.4571 - A4). Je Schraube
sind zwei Beilagscheiben einzubauen.
Die Schrauben und Beilagscheiben sind in die
Formstückspreise einzukalkulieren.
-
2. Abrechnung
Rohre, Formstücke und Armaturen werden übermessen und zum Angebotspreis der Position
Rohrleitung vergütet. Für Armaturen und N-Stücke
wird eine Zulage nach Stück bezahlt.
Für Form- und Verbindungsstücke
werden folgende Zulagen bezahlt:
Schweißverbindungen werden gesondert vergütet.

**5.5.0010 RL PE ausbauen**
Rohrleitung ausbauen und gesammelt auf dem
Baugelände lagern. Rohrleitung außer Betrieb.
DN bis 200 mm.
Material: PE
Einschließlich entsorgen der Bauteile.
Menge: 160,000 m

**5.5.0020 Schieber komplett ausbauen**
Armaturen komplett ausbauen,
Hausanschluss- und Strecken-Schieber, Anbohrarmaturen,
usw., einschl. Gestänge ausbauen.
Unbrauchbare Teile und Stoffe getrennt nach
Stoffarten in Abfallbehältern sammeln,
über DN 80 bis 150.
Menge: 2,000 St

**5.5.0030 UH komplett ausbauen**
Armaturen komplett ausbauen,
Unterflurhydrant ausbauen.
Unbrauchbare Teile und Stoffe getrennt nach
Stoffarten in Abfallbehältern sammeln,
über DN 80 bis 150.
Menge: 1,000 St

**5.5.0040 Straßenkappe ausbauen Schieberkappe**
StL-Nr. 229104219100
Straßenkappe mit Tragplatte von Versorgungsleitung und
dgl. freiliegend ausbauen, Gestänge sichern,
Straßenkappe innerhalb der Baustelle lagern.
(1.9)Die Leistung ist gesondert in Rechnung zu stellen.
Spartenträger 'Stadt Waldershof'
(2.1)Einbauteil = Schieberkappe.
Menge: 6,000 St

**5.5.0050 Straßenkappe ausbauen Hydrantenkappe**
StL-Nr. 229104219200
Straßenkappe mit Tragplatte von Versorgungsleitung und
dgl. freiliegend ausbauen, Gestänge sichern,
Straßenkappe innerhalb der Baustelle lagern.
(1.9)Die Leistung ist gesondert in Rechnung zu stellen.
Spartenträger 'Stadt Waldershof'
(2.2)Einbauteil = Hydrantenkappe.
Menge: 1,000 St

**5.5.0060 PE100-RC Rohr 125 x 11,4**
Druckrohr aus PE-HD PE100-RC,
mit Schutzeigenschaften
DIN-EN 12201 und DIN 8074 / 8075
für Trinkwasser, DVGW-zugelassen, mit glatten
Enden, Farbe blau, verlegen nach DIN EN 805 auf
vorhandenem Auflager, in vorhandenen Gräben
mit Verbau. Schweißverbindungen werden
gesondert vergütet. PN 16, SDR 11,
DN 100, Rohr 125 x 11,4.
Menge: 160,000 m

**5.5.0070 Zulage für Bögen für PE100-RC da 125 x 11,4 mm**
Zulage zur Trinkwasserrohrleitung für Liefern und Einbauen von Bögen für die Wasserleitung
aus PE100-RC da 125 x 11,4 mm.
Bögen: 11°, 22°, 30°,45° oder 90°.
Menge: 10,000 St

**5.5.0080 Schweißmuffen DN 100**
Schweißmuffen für vorgenannte Druckleitung HD-PE NW 125
zur Verbindung von Rohrleitungsteilen liefern, einbauen und entsprechend der Verarbeitungsvorschriften verschweißen.
DN 100
Menge: 25,000 St

**5.5.0090 Losflansch DN 100**
Losflansch für Vorschweißbunde, formgespritzt
aus PP, glasfaserverstärkt, mit Stahleinlage,
Flanschanschlußmaße DIN EN 1092-2, PN 10,
als Zulage zu Druckrohr aus PE-HD,
DN 100
Menge: 6,000 St

**5.5.0100 Multi / Joint Kupplung DN 100 / 100**
Multi / Joint Kupplung DN 100 / 100
liefern und einbauen
Menge: 2,000 St

*Hinweis*
Leitbeschreibung für alle Armaturen:
Armatur als Zulage zur Druckrohrleitung für
Trinkwasser, Technische Lieferbedingungen
DIN 3230-4, erdverlegt,
Armatur mit Innen- und Außenschutz durch
Emaillierung oder Epoxipulverbeschichtung
250 Micrometer dick.
Vorgeschriebenes Fabrikat des AG
für Schieber sowie Be- und Entlüfter:
"Hawle" oder gleichwertig
 Hydranten: "VAG" oder gleichwertig

**5.5.0110 Schieber "E3" 100/100**
Erzeugnis Fa. Hawle Typ E3 (Best. Nr. 400-00) oder gleichwertig
Weichdichtender Schieber mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 14 nach EN 558-1

Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWGL für Trinkwasser

Medium: Trinkwasser
DN 100, PN 10/16
Menge: 3,000 St

**5.5.0120 Schieber "E3" 80/80**
Erzeugnis Fa. Hawle Typ E3 (Best. Nr. 400-00) oder gleichwertig
Weichdichtender Schieber mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch
5-fach O-Ring Abdichtung. O-Ringträger durch Doppelbajonett mit allseitig beschichtetem Schieberoberteil korrosionssicher verbunden. Beidseitige, reibungsarme Lagerung der Bundspindel auf Gleitscheiben aus POM. Großflächiger Kantenschutz aus PE schützt Armatur bei Lagerung und Transport.
Rundgewindeanschluss am Oberteil zur stiftlosen Befestigung der Hawle Einbaugarnitur.
Prüfgrundlagen: EN 1074-1, EN 1074-2 und EN 12266-1
Baulänge: Grundreihe 14 nach EN 558-1

Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWL für Trinkwasser.

Medium: Trinkwasser
DN 80, PN 10/16
Menge: 1,000 St

**5.5.0130 Einbaugarnitur DN 100**
Erzeugnis: Fa. Hawle (Best. Nr. 950-00) oder gleichwertig
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.

Material:
Rundgewindeglocke: GJL-250, Korrosionsschutz durch Epoxidharz-Pulverbeschichtung innen und außen gemäß Gütesicherung RAL-GZ 662 der Gütegemeinschaft Schwerer Korrosionsschutz - GSK unter Berücksichtigung der DIN 3476 (P) und DIN 30677-2 (Schichtdicke: min. 0,25 mm, Porenfreiheit bei 3 kV, Haftung innen und außen min. 12 N/mm² nach Heißwasserlagerung, Nachweis der Trinkwassertauglichkeit, Fremdüberwachung durch neutrales Prüfinstitut)
Schlüsselnuss und Kuppelmuffe: GJS-400, bituminiert, verzinkt
Schlüsselstange: Stahl S355J2G3 nach DIN EN 10025 - verzinkt
Hülsrohr: PE-HD

Verwendung:
E3-Schieber: DN 100, Rohrdeckung 1,30 - 2,00 m
Menge: 3,000 St

**5.5.0140 Einbaugarnitur DN 80**
Erzeugnis: Fa. Hawle (Best. Nr. 950-00) oder gleichwertig
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.

Material:
Rundgewindeglocke: GJL-250, Korrosionsschutz durch Epoxidharz-Pulverbeschichtung innen und außen gemäß Gütesicherung RAL-GZ 662 der Gütegemeinschaft Schwerer Korrosionsschutz - GSK unter Berücksichtigung der DIN 3476 (P) und DIN 30677-2 (Schichtdicke: min. 0,25 mm, Porenfreiheit bei 3 kV, Haftung innen und außen min. 12 N/mm² nach Heißwasserlagerung, Nachweis der Trinkwassertauglichkeit, Fremdüberwachung durch neutrales Prüfinstitut)
Schlüsselnuss und Kuppelmuffe: GJS-400, bituminiert, verzinkt
Schlüsselstange: Stahl S355J2G3 nach DIN EN 10025 - verzinkt
Hülsrohr: PE-HD

Verwendung:
E3-Schieber, DN 65 - DN 80: Rohrdeckung 1,30 - 2,00 m
Menge: 1,000 St

**5.5.0150 Garnitur verlängern**
Vorbeschriebene Einbaugarnitur
verlängern, Länge bis 500 mm.
Menge: 2,000 St

**5.5.0160 Garnitur kürzen**
Vorbeschriebene Einbaugarnitur
kürzen, Länge bis 500 mm.
Menge: 2,000 St

**5.5.0170 Hülsrohr für Schiebergestänge**
Hülsrohr DN 100 für Schiebergestänge liefern, anpassen und einbauen.
Menge: 4,000 St

**5.5.0180 Strassenkappe Schieber**
Erzeugnis: Fa. Hawle (Best. Nr. 207-01) oder gleichwertig
Straßenkappe einwalzbar, bestehend aus Kappe, Ziehring und Deckel mit Haltestift, langer Ziehring mit großem Verstellbereich, vorzugsweise für den Einbau in bituminöse Verkehrsflächen, passend für Schieber und Klappen, Baugröße in Anlehnung an DIN 4056, Schrägsitz an Deckel und Ziehring vermindert Klapperneigung des Deckels, Deckel mit Epoxidharz-Pulverbeschichtung zur Vermeidung von Kontaktkorrosion zwischen Deckel und Ziehring, mit Richtungspfeil auf Kappengehäuse, optional mit Bremsring-Set (Best.-Nr.: 200-03) .

Material:
Kappe: GJL-200, schwarz getaucht
Ziehring: GJL-250, schwarz getaucht
Deckel: GJS-400, Korrosionsschutz durch Epoxidharz-Pulverbeschichtung
Haltestift, Unterlegscheibe, Splint: nichtrostender Stahl

Medium: Trinkwasser
Deckelform: rund
Deckelaufschrift: "W" für Trinkwasser
DVGW-zertifiziert einschließlich Universaltragplatte aus bruchfestem und stabilem Kunststoff für die Aufnahme von Straßenkappen nach DIN 4056 und DIN 4057 und zur sicheren Fixierung von Hawle-Teleskop-Einbaugarnituren, runde, platzsparende Form, mit Verstärkungsrippen zur Aufnahme der von oben wirkenden Straßenlasten.
Erzeugnis Fa. Hawle (Best. Nr. 204-00) oder gleichwertig
Material: Polyamid, glasfaserverstärkt
Einbauhöhe: 20 mm
Menge: 3,000 St

**5.5.0190 Strassenkappe Schieber**
Erzeugnis: Fa. Hawle (Best. Nr. 207-01) oder gleichwertig
Straßenkappe einwalzbar, bestehend aus Kappe, Ziehring und Deckel mit Haltestift, langer Ziehring mit großem Verstellbereich, vorzugsweise für den Einbau in bituminöse Verkehrsflächen, passend für Schieber und Klappen, Baugröße in Anlehnung an DIN 4056, Schrägsitz an Deckel und Ziehring vermindert Klapperneigung des Deckels, Deckel mit Epoxidharz-Pulverbeschichtung zur Vermeidung von Kontaktkorrosion zwischen Deckel und Ziehring, mit Richtungspfeil auf Kappengehäuse, optional mit Bremsring-Set (Best.-Nr.: 200-03) .

Material:
Kappe: GJL-200, schwarz getaucht
Ziehring: GJL-250, schwarz getaucht
Deckel: GJS-400, Korrosionsschutz durch Epoxidharz-Pulverbeschichtung
Haltestift, Unterlegscheibe, Splint: nichtrostender Stahl

Medium: Trinkwasser
Deckelform: rund
Deckelaufschrift: "W" für Trinkwasser
DVGW-zertifiziert einschließlich Universaltragplatte aus bruchfestem und stabilem Kunststoff für die Aufnahme von Straßenkappen nach DIN 4056 und DIN 4057 und zur sicheren Fixierung von Hawle-Teleskop-Einbaugarnituren, runde, platzsparende Form, mit Verstärkungsrippen zur Aufnahme der von oben wirkenden Straßenlasten.
Erzeugnis Fa. Hawle (Best. Nr. 204-00) oder gleichwertig
Material: Polyamid, glasfaserverstärkt
Einbauhöhe: 20 mm

In Asphaltflächen:
"Einschl. dauerelastischem Anschluss an Asphaltdeckschicht mit Fugenband herstellen."
Menge: 1,000 St

**5.5.0200 Geteilter Überschieber**
Geteilter Überschieber aus Guss Typ GU 2 *KS* DN 100, (Fa. Thelen Armaturen oder gleichwertig) passend für PE-Rohr mit Außendurchmesser 125mm, Dichtung EPDM gem. DVGW-Arbeitsblatt W270, Schrauben aus Edelstahl A2, Beschichtung EKB Resicoat R4, Flansch DN 100, PN 10/16 - dazugehörig ist die Montage des geteilten Überschiebers, Druckprüfung am geteilten Überschieber mit der Aufzeichnung über ein digitales Manometer, Anbohrung unter Druck.
Menge: 1,000 St

**5.5.0210 T-Stück mit Flansch DN 100/80**
Erzeugnis: Fa. Hawle (Best. Nr. 851-00) oder gleichwertig
T-Stück, Flansch nach EN 1092-2.

Material: GJS-400, Korrosionsschutz durch Epoxidharz-Pulverbeschichtung innen und außen gemäß Gütesicherung RAL-GZ 662 der Gütegemeinschaft Schwerer Korrosionsschutz - GSK unter Berücksichtigung der DIN 3476 (P) und DIN 30677-2 (Schichtdicke: min. 250 µm, Porenfreiheit bei 3 kV, Haftung innen und außen min. 12 N/mm² nach Heißwasserlagerung, Nachweis der Trinkwassertauglichkeit, Fremdüberwachung durch neutrales Prüfinstitut)

Medium: Trinkwasser
Max. Betriebsdruck: 16 bar
DN 100 / DN 80
Menge: 2,000 St

**5.5.0220 FF-Stück DN 80**
Erzeugnis: Fa. Hawle (Best. Nr. 850-01) oder gleichwertig
FF-Stück, Flansch nach EN 1092-2.

Material: GJS-400, Korrosionsschutz durch Epoxidharz-Pulverbeschichtung innen und außen gemäß Gütesicherung RAL-GZ 662 der Gütegemeinschaft Schwerer Korrosionsschutz - GSK unter Berücksichtigung der DIN 3476 (P) und DIN 30677-2 (Schichtdicke: min. 250 μm, Porenfreiheit bei 3 kV, Haftung innen und außen min. 12 N/mm² nach Heißwasserlagerung, Nachweis der Trinkwassertauglichkeit, Fremdüberwachung durch neutrales Prüfinstitut)

Medium: Trinkwasser
PN 10/16
DN 80
Länge 500mm
Menge: 2,000 St

**5.5.0230 N-Stück DN 80**
Erzeugnis: Fa. Hawle (Best. Nr. 549-01) oder gleichwertig
Fußkrümmer mit vertikalem und horizontalem Flansch nach EN 1092-2, für die Verbindung von Flanscharmaturen.

Material:
Gehäuse: GJS-400, Korrosionsschutz durch Epoxidharz-Pulverbeschichtung innen und außen gemäß Gütesicherung RAL-GZ 662 der Gütegemeinschaft Schwerer Korrosionsschutz - GSK unter Berücksichtigung der DIN 3476 (P) und DIN 30677-2 (Schichtdicke: min. 250 µm, Porenfreiheit bei 3 kV, Haftung innen und außen min. 12 N/mm² nach Heißwasserlagerung, Nachweis der Trinkwassertauglichkeit, Fremdüberwachung durch neutrales Prüfinstitut)

Max. Betriebsdruck: 16 bar

Medium: Trinkwasser, Abwasser
Flansch horizontal: DN 80
Flansch vertikal: DN 80
Abgänge: ohne
Menge: 1,000 St

**5.5.0240 N-Stück DN 80**
Erzeugnis: Fa. Hawle (Best. Nr. 549-01) oder gleichwertig
Fußkrümmer mit vertikalem und horizontalem Flansch nach EN 1092-2 und ZAK-Anschlüssen, für die Verbindung von Flanscharmaturen.

Material:
Gehäuse: GJS-400, Korrosionsschutz durch Epoxidharz-Pulverbeschichtung innen und außen gemäß Gütesicherung RAL-GZ 662 der Gütegemeinschaft Schwerer Korrosionsschutz - GSK unter Berücksichtigung der DIN 3476 (P) und DIN 30677-2 (Schichtdicke: min. 250 µm, Porenfreiheit bei 3 kV, Haftung innen und außen min. 12 N/mm² nach Heißwasserlagerung, Nachweis der Trinkwassertauglichkeit, Fremdüberwachung durch neutrales Prüfinstitut)

Max. Betriebsdruck: 16 bar

Medium: Trinkwasser, Abwasser
Flansch horizontal: DN 80
Flansch vertikal: DN 80
Abgänge: 3 x ZAK 46
Menge: 1,000 St

**5.5.0250 Unterflurhydrant DN 80**
Unterflurhydrant mit Doppelabsperrung
Form AD nach EN 1074-6 und EN 14339
DIN-DVGW registriert für Trinkwasser
DN 80, PN 16

Selbsttätig wirkende Kugelabsperrung;
Doppeltes Entleersystem mit zwei unabhängigen Entleerungen mit Druckwasserschutz - kein Restwasser;
Mit integrierter Sicherheitsverriegelung der Innengarnitur;
Selbstschließender Klauendeckel (variabel einstellbar auf offenstehend);
Klaue mit Haltenasen; integrierter Mündungsschoner;
Gekapselte, spielfreie Spindellagerung;
Wartungsfreie Spindelabdichtung mit 3-facher O-Ring Abdichtung in Messingbuchse gelagert;
Einteiliges Mantelrohr;
Integrierte Multifunktionsdichtung am Anschlussflansch;
Flanschanschlussmaße nach EN 1092-2;
Alle medienberührten Teile nach KTW und DVGW Arbeitsblatt W270 (bakteriologisch unbedenklich);
Mantelrohr, Aufsatz und Klaue aus duktilem Gusseisen;
Ventilkegel aus duktilem Gusseisen allseitig mit EPDM vulkanisiert;
Spindel aus nichtrostendem Stahl 1.4021;
Sämtliche Schrauben aus Edelstahl A2;
Druckrohr und Verbindungsstifte aus Edelstahl 1.4301;
Spindelmutter und Ventilsitzbuchse aus Messing

Korrosionsschutz:
innen und außen mit Epoxid-Beschichtung in GSK-Ausführung „Schwerer Korrosionsschutz" nach
DIN 30 677-2, Schichtdicke >250 µm, Farbton blau, RAL 5005

Hersteller: VAG HYDRUS G2 Unterflurhydrant, Form AD oder gleichwertig
Menge: 2,000 St

**5.5.0260 Sickerpackung**
Sickerpackung zur Entwässerung der Hydranten durch Anbringen von Sickerformsteinen einschließl. der erforderlichen Erdarbeiten herstellen.
Menge: 2,000 St

**5.5.0270 Strassenkappe Unterflurhydrant**
Straßenkappe für Wasserleitung,
einschl. Kunststofftragplatte,
Oberflächenschutz Bitumen, heiß aufgetragen,
Fabrikat "Hawle" GUSS Strassenkappe,
höhenverstellbar, selbstnivelierend,
aus Gusseisen, mit Fuss, Aufschrift "Hydrant"
ähnlich DIN 4055 für Unterflurhydrant DN 80.
Menge: 2,000 St

**5.5.0280 Flanschbogen 45°**
Erzeugnis: Fa. Hawle (Best. Nr. 854-01) oder gleichwertig
Flanschbogen 45°, Flansche nach EN 1092-2.

Material: GJS-400, Korrosionsschutz durch Epoxidharz-Pulverbeschichtung innen und außen gemäß Gütesicherung RAL-GZ 662 der Gütegemeinschaft Schwerer Korrosionsschutz - GSK unter Berücksichtigung der DIN 3476 (P) und DIN 30677-2 (Schichtdicke: min. 250 µm, Porenfreiheit bei 3 kV, Haftung innen und außen min. 12 N/mm² nach Heißwasserlagerung, Nachweis der Trinkwassertauglichkeit, Fremdüberwachung durch neutrales Prüfinstitut)

Medium: Trinkwasser
Menge: 2,000 St

**5.5.0290 Flanschbogen 90°**
Erzeugnis: Fa. Hawle (Best. Nr. 853-01) oder gleichwertig
Flanschbogen 90°, Flansche nach EN 1092-2.

Material: GJS-400, Korrosionsschutz durch Epoxidharz-Pulverbeschichtung innen und außen gemäß Gütesicherung RAL-GZ 662 der Gütegemeinschaft Schwerer Korrosionsschutz - GSK unter Berücksichtigung der DIN 3476 (P) und DIN 30677-2 (Schichtdicke: min. 250 µm, Porenfreiheit bei 3 kV, Haftung innen und außen min. 12 N/mm² nach Heißwasserlagerung, Nachweis der Trinkwassertauglichkeit, Fremdüberwachung durch neutrales Prüfinstitut)

Medium: Trinkwasser
Menge: 1,000 St

**5.5.0300 RL-Einbindung DN 100 PE 100-RC**
Zulage für beidseitiges Einbinden neuer Rohrleitungen in bestehende Rohrleitungen:
Außerbetriebnahme des betroffenen Netzabschnittes, Wiederinbetriebnahme nach erfolgter
Einbindung, unabhängig von der Länge des
herausgenommenen Leitungsteiles und unabhängig von Material und Druckstufe der Rohrleitung, nach dem Durchmesser der bestehenden
Rohrleitung.
Erdarbeiten, Wasserhaltung, erforderliche Einbauteile und Rohrschnitte werden gesondert vergütet.
DN 100.
Menge: 2,000 St

**5.5.0310 Druckprüfung DN 100 PE 100-RC**
Innendruckprüfung DIN 400-2, an Druckrohrleitungen für Trinkwasser.
Prüfung in Teilstrecken nach Vereinbarung mit
dem AG. Wasser wird beigestellt und ist nach
der Prüfung zu beseitigen.
DN 100.
Menge: 160,000 m

**5.5.0320 RL spülen**
Druckrohrleitung für Trinkwasser vor der Inbetriebnahme spülen, desinfizieren DVGW W 291,
Wasser für die Desinfektion wird beigestellt und
ist nach der Spülung zu beseitigen.
Desinfektionsmittel nach Wahl des AN,
jedoch nach Absprache mit dem AG
(betriebsübliche Desinfektion ist anzuwenden).
Einwirkzeit nach Herstellerangaben einhalten.
Anschließend Freispülen und Neubefüllen
der Rohrleitung und Standzeit von min. 24 h einhalten.
Anschließend Entnahme der Wasserprobe.
Wasserprobenahme im Beisein des AG,
die Laborergebnisse sind zu übermitteln.
Die Freigabe für das Einbinden des neuen
Leitungsabschnitts erfolgt durch den AG.
Entsprechende Wartezeiten sind im Bauablauf
durch den AN zu berücksichtigen
und in Einheitspreise mit einzubeziehen.
Bauablaufbedingte Ausführung in Teilabschnitten
ist ebenfalls in den EP einzurechnen.
DN 100
Menge: 160,000 m

**5.5.0330 Schild Schieber**
Hinweisschild für Trinkwasser aus Kunststoff
mit auswechselbaren Zahlen und Leerfeldern,
DIN 4067 (Armatur)
an Pfosten oder Gebäude befestigen.
Menge: 4,000 St

**5.5.0340 Schild UH, OH und Be- und Entlüfter**
Hinweisschild für Trinkwasser aus Kunststoff
mit auswechselbaren Zahlen und Leerfeldern,
DIN 4066 (UH, OH oder Be- und Entlüfter)
an Pfosten oder Gebäude befestigen.
Menge: 2,000 St

**5.5.0350 Hinweispfosten**
Hinweispfosten aus profiliertem Aluminium,
Durchmesser 6 cm, 2,20 m über Gelände hoch,
mit Kunststoffabdeck-Kappe, einschl. Betonfundament aus C 8/10, 30 x 30 cm oder
DE=mind.350 mm, 80 cm tief, einschl.
Erdarbeiten, überschüssigen Boden beseitigen.
Menge: 3,000 St

**5.5.0360 Trassenwarnband leitend**
Trassenwarnband zur Markierung der Rohrleitung, 40 cm über Rohrscheitel verlegen,
Aufschrift: "Achtung Wasserleitung",
aus Kunststoff mit eingelegtem Ortungsdraht.
Menge: 160,000 m

**5.5.0370 Provisorische Trinkwasserversorgung Bauzeit**
Herstellen, vorhalten unterhalten,
warten betreiben und rückbauen
einer provisorischen Wasserversorgung DA 63.
Leitungen nach Wahl des AN,
Sonnengeschüzte Verlegung, ggf. mit Überführungen
oder Erdüberdeckungen, Einbinden der Hausanschlüsse
entlang der Strecke bis zu 10 St,
Sämtliche Erdarbeiten ausführen,
Wasserprobe, Desinfektion,
anschließender Rückbau einschließlich Entsorgung der Abfälle.
Sämtliche Arbeiten in Abstimmung mit dem VU.
Menge: 80,000 m

**5.5.0380 Umpflasterung der Straßenkappen**
Liefern und Herstellen der Umpflasterung der Straßenkappen mit Mosaikpflaster in geschlossener Pflasterfläche.
Zusätlicher Aufwand sowie Anpassen und Schneiden der Pflastersteine inbegriffen.
Pflastersteine passend zur umliegenden Pflasterfläche in Farbe, Oberfläche, Struktur und Form.
Abrechnung je eingefasster Straßenkappe.
Menge: 8,000 St

### 6 Wasserleitungsbauarbeiten Hausanschlüsse

#### 6.1 ERDBAU

*Hinweis*
Grundstücksanschlüsse
Vorbemerkungen Grundstücksanschlüsse:

1. Allgemeines
Die Grundstücksanschlüsse sind auf öffentlichen Grund bis zur Grundstücksgrenze bzw. bis ins Grundstück auf Rechnung AG neu herzustellen.
Im Privatgrund sind ggf. Preisvereinbarungen direkt mit dem Anliegern zu treffen.

2. Technische Bedingungen
Die Isolierung von Metallteilen im Erdreich
wird gefordert. Sie ist in die Einheitspreise einzurechnen und wird nicht gesondert vergütet.

**6.1.0010 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 15,000 m3

**6.1.0020 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 15,000 m3

**6.1.0030 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 15,000 m3

**6.1.0040 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 15,000 m3

**6.1.0050 Belasteten Boden**
Belasteten Boden von Zwischenlager nach Unterlagen des AG laden, fördern und als Abfall beseitigen.
Schadstoffbelastung DK 0
Die notwendigen Sicherungsmaßnahmen gehören zum
Leistungsumfang. Anfallende Gebühren trägt der AG.
Deponie Wiesau, Föderweg ca. 15 km.
Menge: 15,000 m3

**6.1.0060 Abdecken**
*** Pauschalposition
Arbeitstägliches Oberflächenwasser-
und windsoggeschütztes Abdecken/Abplanen
der gemäß Vorpositionen
zwischengelagerten Bodenmassen.
Menge: 1,000 Psch

#### 6.2 BAUGRUBEN, LEITUNGSGRÄBEN

*Hinweis*
Die nachfolgend aufgeführten Massen sind auf einer vom AN zu beschaffenden Zwischenlagerfläche in Mieten aufzusetzen und zwischenzulagern. Die Flächen müssen eben und tragfähig sowie ohne Oberflächenwasserzutritt von außen sein. Die Mieten sind windsoggeschützt mit Planen abzudecken.
Nach durchgeführter Deklarationsanalyse sind die Bodenmassen entsprechend ihrer Belastung einer möglichst hochwertigen Verwertung zuzuführen.
Das Beschaffen, Vorhalten, Unterhalten, Warten und Betreiben, sowie der ordnungsgemäße Rückbau der Zwischenlagerfläche ist Sache des AN und ist in die Baustelleneinrichtung einzurechnen.

**6.2.0010 Leitungsgraben herstellen gew. Boden Rohr bis DN 150 m.Verb./+10 m3 W. lag. i./ver.o.Lz. Aushub verwerten Abr. senkrecht**
StL-Nr. 2410820729111021
Leitungsgraben profilgerecht herstellen. Straßenaufbruch wird gesondert vergütet.
(1.2)In gewachsenem Boden. Homogenbereich nach Unterlagen
des AG.
(2.9)Grabentiefe '0,00 bis 2,00 m'
(3.1)Breite der Grabensohle für Rohr bis DN 150.
(4.1)Notwendigen Verbau entsprechend statischen und konstruktiven Erfordernissen herstellen, vorhalten und
entfernen. Offene Wasserhaltung bis zu einer Pumpenleistung von 10 m3 Fördermenge und 5,00 m Förderhöhe
je Stunde und Haltung ausführen.
(5.1)Aushub zur Wiederverwendung innerhalb der Baustelle
lagern, nach Verlegen der Leitung in Graben oberhalb
der Leitungszone einbauen und verdichten einschl. ggf.
erforderlicher Wasserzugabe.
(7.2)Zum Verfüllen nicht verwendeten Aushub nach Wahl des AN
verwerten.
(8.1)Abrechnung mit senkrechten Wänden. Grabenbreite
nach DIN 18 300 ohne Berücksichtigung eines Verbaus.
Menge: 220,000 m3

**6.2.0020 Bettung Sand Lieferung**
Material als Rohrauflager liefern und einbauen,
Auflagerwinkel 120 Grad, Körnung 0 - 8 mm,
Schichtdicke der unteren Bettungsschicht 10 cm
Menge: 10,000 m3

**6.2.0030 Deckung Sand Lieferung**
Füllmaterial einbauen für die Seitenverfüllung
und die Abdeckung in Rohrgräben,
profilgerecht, mit nichtbindigem Liefermaterial 0/8,
Schichtdicke der Abdeckung 30 cm über Rohrscheitel.
Menge: 30,000 m3

**6.2.0040 Erdplanum Rohrgraben herstellen**
Planum in Rohrgraben herstellen, zulässige Abweichung
von der Sollhöhe +/- 2 cm, Verformungsmodul mind. EV2
45 MN/m2.
Menge: 90,000 m2

**6.2.0050 Suchgraben herstellen Aufbruch gesond. Boden einb.u.v. Abrechnung Abtrag**
StL-Nr. 2410891299010101
Suchgraben nach Unterlagen des AG einschließlich Handschachtung herstellen. Aushub zur Wiederverwendung
seitlich lagern. Beschreibung der Homogenbereiche nach
Unterlagen des AG.
(1.9)Homogenbereiche 'nach Unterlagen des AG'
(2.9)Grabentiefe 'bis 2,00 m'
(4.1)Straßenaufbruch wird gesondert vergütet.
(6.1)Seitlich gelagerten Boden einbauen und verdichten.
(7.01)Abrechnung nach Abtragsprofilen.
Menge: 15,000 m3

**6.2.0060 Betonbauteile abbrechen**
Betonbauteile im Leitungsgraben abbrechen.
Abbruchgut in Eigentum des AN übernehmen
und entsorgen.
Bauteil(e) Bodenplatten, Abdeckplatten,
Entwässerungstrichter, Fundamentreste,
Schachtreste, Böschungsköpfe und dgl.
Betonbauteil bewehrt oder unbewehrt,
Abbruch erschütterungsarm.
Menge: 5,000 m3

*Hinweis*
Die Mehraufwendungen werden nur vergütet, wenn das hindernde Element nicht bereits im Auftrag des AN hergestellt wurde.

Einzurechnen sind der verminderte Leistungsansatz, eventuelle Handschachtung, Sichern sowie Wiederherstellung der Leitungszone einschließlich Warnbänder, Formsteine und Schutzrohre. Inklusive erforderlicher Materiallieferung.

**6.2.0070 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 40,000 m

**6.2.0080 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 15,000 m

**6.2.0090 Mehraufwand bei Leitungsgräben Gasleitung**
StL-Nr. 25908206090800
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.08)Leitung = Gasleitung.
Menge: 5,000 m

#### 6.3 WASSERHALTUNG

**6.3.0010 Wasserhaltung durchführen Leitungsgraben Pumpensumpf FD/m 6 - 10 m3/h Schlauchleitung**
StL-Nr. 21109126113100
Wasserhaltung zum Freihalten der Baugrube von Wasser
sowie zum schadlosen Ableiten des geförderten Wassers
durchführen. Geologische und hydrologische Verhältnisse, Absenkziele und Ableitung des Wassers nach
Unterlagen des AG. Anlage bemessen, betriebsbereit
aufbauen, vorhalten, betreiben, umbauen bzw. umsetzen
und abbauen.
Erforderliche Erdarbeiten ausführen, Wasserfassungen,
Zu- und Ableitungen herstellen.
Abgerechnet wird die Länge der Baugrube, gemessen in
der Achse.
(1.1)Baugrube für Leitungsgraben.
(2.1)Wasserfassung = Pumpensumpf nach Wahl des AN herstellen
und wieder verfüllen.
(3.3)Förderdurchfluss je m Baugrube über 6 bis 10 m3/h.
(4.1)Ableitung mittels Schlauchleitung herstellen.
Menge: 110,000 m

#### 6.4 DRUCKROHRLEITUNGEN

**6.4.0010 Bestehende Hausanschlussleitung bis DN 50 ausbauen**
Bestehende Hausanschlussleitung DN 25 bis DN 50 im Zuge des Rohrgrabenaushubs ausbauen und in Eigentum des AN übernehmen, von der Baustelle entfernen und umweltgerecht entsorgen.

Material: PE, PVC oder Eisen.
Einschließlich erforderlicher Rohrschnitte für den Ausbau der alten Rohrleitung und das Beseitigen des im Rohr befindlichen Wassers.
Menge: 110,000 m

**6.4.0020 Schieber komplett ausbauen**
Armaturen komplett ausbauen,
Hausanschluss- und Strecken-Schieber, Anbohrarmaturen,
usw., einschl. Gestänge ausbauen.
Unbrauchbare Teile und Stoffe getrennt nach
Stoffarten in Abfallbehältern sammeln,
über DN 80 bis 150.
Menge: 4,000 St

**6.4.0030 PE-HD-Rohr DN 32**
Druckrohr aus PE-HD PE 100 für Trinkwasser
DIN EN 12201, in Ringbunden, mit glatten
Enden, PN 16 SDR 11, Farbe blau,
Verbindungen werden gesondert vergütet,
verlegen DIN EN 805 auf vorhandenem
Auflager in vorhandenen Gräben,
Verlegetiefe über 1,25 bis 1,75 m.
DN 32, Rohr 40 x 3,7.
Menge: 110,000 m

**6.4.0040 Formstückzulage Verbindungs-/Übergangsstück, da 40 mm**
Formstückzulage für PE-HD-Rohre.
Vergütet wird 1 Stück je Verbindung/Übergang (Steck-, Schraub- oder Schweißverbindungen) zum Anschließen der neuen Hausanschlussleitung PE da 40 mm an die bestehende Rohrleitung aus Guss, Stahl, PE oder PVC bis DN 32.

Material: Messing (einschl. Isolierung mit Korrosionsschutzband).
Hersteller/Typ: Isiflo Messing oder gleichwertig.
Menge: 12,000 St

**6.4.0050 Zulage für Einbinden**
Zulage für Einbinden neuer in bestehende HA-Rohrleitungen, Trennen und Vorbereiten
der Neuanschlüsse für Hausanschlüsse mit Isiflo-Schraubverbindung
Menge: 12,000 St

**6.4.0060 Anbohrbrücke, PE**
Erzeugnis Fa. Hawle (Best. Nr. 238-00) oder gleichwertig
Anbohrarmatur mit Halbschalen für die Montage auf PE-Rohre nach DIN 8074 und PVC-Rohre nach DIN 8062, mit oberer vertikaler und horizontaler ZAK-Muffe 90 Grad zur Rohrrichtung für die formschlüssige Verbindung von Fittings mit ZAK-Spitzende, Halbschalen kalibriert für Kunststoffrohraussendurchmesser, metallischer Anschlag der beiden Halbschalen, Abdichtung zu Kunststoffrohr über Mehrfach-O-Ring-Profil, Halbschalenbreite 120 mm, Absperrung durch eine Steckscheibe aus nichtrostendem Stahl, vollkommen freier Durchgang, Steckscheibe in geöffnetem Zustand vollständig außerhalb des Durchflussmediums, Öffnen und Schließen des Durchgangs mit Halbumdrehung, Spindelvierkant 12,3 mm, Oberteil mit Rundgewinde zur stiftlosen Befestigung der Einbaugarnitur, Prüfgrundlagen: Trinkwasser: EN 12266-1, DVGW W 336.

Material:
Gehäuse: GJS-400, Korrosionsschutz durch Epoxidharz-Pulverbeschichtung innen und außen gemäß Gütesicherung RAL-GZ 662 der Gütegemeinschaft Schwerer Korrosionsschutz - GSK unter Berücksichtigung der DIN 3476 (P) und DIN 30677-2 (Schichtdicke: min. 0,25 mm, Porenfreiheit bei 3 kV, Haftung innen und außen min. 12 N/mm² nach Heißwasserlagerung, Nachweis der Trinkwassertauglichkeit, Fremdüberwachung durch neutrales Prüfinstitut)
Spindel/Steckscheibenantrieb/Steckscheibe: nichtrostender Stahl
Dichtungen: EPDM gemäß KTW-BWGL für Wasser

Medium: Trinkwasser
Max. Betriebsdruck: 16 bar
Rohraußendurchmesser: d 125 mm
oberer Abgang: ZAK 34
Max. Bohrungsdurchmesser: 24 mm
Menge: 9,000 St

**6.4.0070 Einbaugarnitur höhenverstellbar**
Erzeugnis: Fa. Hawle (Best. Nr. 960-01) oder gleichwertig
Einbaugarnitur teleskopisch, für die Betätigung von Anbohrarmaturen im erdverlegten Rohrleitungsbau, mit Kennscheibe aus Kunststoff für Halbumdrehung, mit Rundgewindeglocke zur stiftlosen Befestigung der Einbaugarnitur am Rundgewindeadapter der Absperrarmatur, mit Flügelkappe unter Betätigungsvierkant zur oberen Abstützung in der Tragplatte der Straßenkappe, Flügelkappe mit Hülsrohr verpresst, Kuppelmuffe mit Bohrung und Splint für die auszugssichere Verbindung der Einbaugarnitur mit der Spindel der Absperrarmatur, mit Hülsrohr aus PE-HD.

Material:
Rundgewindeglocke: GJL-250, Korrosionsschutz durch Epoxidharz-Pulverbeschichtung innen und außen gemäß Gütesicherung RAL-GZ 662 der Gütegemeinschaft Schwerer Korrosionsschutz - GSK unter Berücksichtigung der DIN 3476 (P) und DIN 30677-2 (Schichtdicke: min. 0,25 mm, Porenfreiheit bei 3 kV, Haftung innen und außen min. 12 N/mm² nach Heißwasserlagerung, Nachweis der Trinkwassertauglichkeit, Fremdüberwachung durch neutrales Prüfinstitut) Schlüsselnuss und Kuppelmuffe: GJS-400, bituminiert, verzinkt
Schlüsselstange: Stahl S355J2G3 nach DIN EN 10025 - verzinkt
Hülsrohr: PE-HD
Rohrdeckung: 1,30 - 2,00 m
Menge: 12,000 St

**6.4.0080 ZAK- Spitzende**
Erzeugnis Fa. Hawle (Best. Nr. 616-00) oder gleichwertig
Steckfitting, einerseits mit ZAK-Spitzende und Verdrehsicherung für die formschlüssige Verbindung von Armaturen und Formstücken mit ZAK-Muffe, andererseits mit Steckmuffe für die längskraftschlüssige Verbindung mit PE-Rohren nach DIN 8074 und PE-X-Rohren nach DIN 16893 (Ausführung für PVC-Rohre auf Anfrage), Prüfgrundlage: DVGW W 534.

Material: GJS-400, Korrosionsschutz durch Epoxidharz-Pulverbeschichtung innen und außen gemäß Gütesicherung RAL-GZ 662 der Gütegemeinschaft Schwerer Korrosionsschutz - GSK unter Berücksichtigung der DIN 3476 (P) und DIN 30677-2 (Schichtdicke: min. 0,25 mm, Porenfreiheit bei 3 kV, Haftung innen und außen min. 12 N/mm² nach Heißwasserlagerung, Nachweis der Trinkwassertauglichkeit, Fremdüberwachung durch neutrales Prüfinstitut)
Wirbelklemme: POM
O-Ring: EPDM

Max. Betriebsdruck: 16 bar

ZAK 34
Rohraußendurchmesser: d 40 mm
Medium: Trinkwasser

Bei Anschluss von PE-Rohren ist eine Stützhülse zu verwenden.
Menge: 3,000 St

**6.4.0090 ZAK-Stopfen**
Erzeugnis Fa. Hawle (Best. Nr. 249-00) oder gleichwertig
Stopfen mit ZAK-Spitzende und Verdrehsicherung für die formschlüssige Verbindung von Armaturen, Formstücken und Fittings mit ZAK-Muffe, Prüfgrundlage: DVGW W 534.

Material: GJS-400 mit Korrosionsschutz durch Epoxidharz-Pulverbeschichtung innen und außen gemäß Gütesicherung RAL-GZ 662 der Gütegemeinschaft Schwerer Korrosionsschutz - GSK unter Berücksichtigung der DIN 3476 (P) und DIN 30677-2 (Schichtdicke: min. 0,25 mm, Porenfreiheit bei 3 kV, Haftung innen und außen min. 12 N/mm² nach Heißwasserlagerung, Nachweis der Trinkwassertauglichkeit, Fremdüberwachung durch neutrales Prüfinstitut)

Medium: Trinkwasser
Max. Betriebsdruck: Wasser 16 bar

ZAK 46
Menge: 3,000 St

**6.4.0100 Hülsrohr für Schiebergestänge**
Hülsrohr DN 100 für Schiebergestänge liefern, anpassen und einbauen.
Menge: 12,000 St

**6.4.0110 Straßenkappe HA**
Erzeugnis: Fa. Hawle (Best. Nr. 187-01) oder gleichwertig
Straßenkappe einwalzbar, bestehend aus Kappe, Ziehring und Deckel mit Haltestift, langer Ziehring mit großem Verstellbereich, vorzugsweise für den Einbau in bituminöse Verkehrsflächen, passend für Hausanschlussschieber, Schieberschellen und Anbohrarmaturen, Baugröße in Anlehnung an DIN 4057, Schrägsitz an Deckel und Ziehring vermindert Klapperneigung des Deckels, Deckel mit Epoxidharz-Pulverbeschichtung zur Vermeidung von Kontaktkorrosion zwischen Deckel und Ziehring, mit Richtungspfeil auf Kappengehäuse, optional mit Bremsring-Set (Best.-Nr.: 200-03) .

Material:
Kappe: GJL-200, schwarz getaucht
Ziehring: GJL-250, schwarz getaucht
Deckel: GJS-400, Korrosionsschutz durch Epoxidharz-Pulverbeschichtung
Haltestift, Unterlegscheibe, Splint: nichtrostender Stahl
Medium: Trinkwasser
Deckelform: rund
Deckelaufschrift: "W" für Trinkwasser
DVGW-zertifiziert

Optionales Zubehör:
Bremsring-Set (Best.-Nr.: 200-03)
Universal-Tragplatte (Best.-Nr.: 204-00)
Menge: 12,000 St

**6.4.0120 Umpflasterung der Straßenkappen**
Liefern und Herstellen der Umpflasterung der Straßenkappen mit Mosaikpflaster in geschlossener Pflasterfläche.
Zusätlicher Aufwand sowie Anpassen und Schneiden der Pflastersteine inbegriffen.
Pflastersteine passend zur umliegenden Pflasterfläche in Farbe, Oberfläche, Struktur und Form.
Abrechnung je eingefasster Straßenkappe.
Menge: 12,000 St

**6.4.0130 Druckprüfung DN 32**
Innendruckprüfung DIN 4279, an Druckrohrleitungen für Trinkwasser, Wasser wird beigestellt
und ist nach der Prüfung zu beseitigen.
Vergütung je Grundstücksanschluß.
DN 32.
Menge: 12,000 St

**6.4.0140 RL spülen DN 32**
Druckrohrleitung für Trinkwasser vor Inbetriebnahme spülen, desinfizieren DVGW 291,
Desinfektionsmittel nach Wahl des AN,
jedoch nach Absprache mit dem AG
(betriebsübliche Desinfektion ist anzuwenden).
Vergütung je Grundstücksanschluß.
DN 32.
Menge: 12,000 St

**6.4.0150 Trassenwarnband leitend**
Trassenwarnband zur Markierung der Rohrleitung, 40 cm über Rohrscheitel verlegen,
Aufschrift: "Achtung Wasserleitung",
aus Kunststoff mit eingelegtem Ortungsdraht.
Menge: 110,000 m

**6.4.0160 Zulage für Kreuzung bestehender Wasser- und Hausanschlussleitungen bis DN 125**
Zulage zum Rohrgrabenaushub für Erschwernisse bei der Kreuzung einer bestehenden Wasserleitung bis DN 125 mit der neuen Rohrleitung.
Einschließlich Sicherung der gekreuzten Leitung sowie aller zur Freilegung und Wiederverfüllung der Leitung notwendigen Materialien (Unterbeton, Sandauflager- und Umhüllung, Warntrassenband, etc.).

Material: PE-HD, PVC, AZ oder Guss
Erforderlicher Suchgraben, Handaushub und Mehraufwendungen für den Verbau ist in diese Position
einzurechnen und wird nicht gesondert vergütet.
Das verdrängte Erdreich aufladen und zur Zwischenlagerfläche transportieren.
Der Transport zur Zwischenlagerfläche ist einzukalkulieren.
Menge: 5,000 St

**6.4.0170 Zulage für Kreuzung bestehender Kabel**
Zulage zum Rohrgrabenaushub für Erschwernisse bei der Kreuzung von bestehenden Telefon-, Fernseh-, Glasfaser-, Mittelspannungs- (20 kV-Kabel), Niederspannungs- und Straßenbeleuchtungskabel einschließlich Kabelschutzrohre bis DN 125 mit der neuen Rohrleitung.
Anzahl der Kabel/Leerrohre bis 3 Stück (pro Kreuzung), bis zu Bündel- bzw. Formzugsbreite von 0,60 m.
Einschließlich Sicherung der gekreuzten Kabel sowie aller zur Freilegung und Wiederverfüllung der Kabel notwendigen Materialien (Sandauflager- und Umhüllung, Warntrassenband, etc.).
Erforderlicher Suchgraben, Handaushub und Mehraufwendungen für den Verbau ist in diese Position einzurechnen und wird nicht gesondert vergütet. Das verdrängte Erdreich aufladen und zur Zwischenlagerfläche transportieren. Der Transport zur Zwischenlagerfläche ist einzukalkulieren.
Menge: 30,000 St

**6.4.0180 Unterqueren von Gartenmauern, Zäunen, Hindernissen**
Unterquerungen von Mauern und Sockeln, Zäunen mit Stacheldraht, Hecken und Hindernissen bei der Verlegung der neuen Rohrleitung als Erschwerniszulage zum Rohrgrabenaushub.
Der EP ist als Handaushub zu kalkulieren, die Position Suchgraben bzw. Handschachtung wird für diese Arbeiten nicht mehr gewährt.
Menge: 2,000 St

### 7 Erdarbeiten Gasleitung

#### 7.1 ALLGEMEINE ARBEITEN

*Hinweis*
Hinweis:
Vorbemerkungen Erdarbeiten Gasleitung

Die Baustelle ist mit einem Bauzaun, Höhe ca. 2,00 m,
allseitig abzusichern.
Der Bauzaun ist während der gesamten Bauzeit
vorzuhalten und nach Bedarf umzusetzen.
Eine gesonderte Vergütung für diese Leistung erfolgt nicht.

Im Zuge des Straßenausbaues werden ca. 70 Meter Gasleitung umverlegt.
Die Ausschreibung beinhaltet des Weiteren die Umbindung
von 2 Hausanschlüssen privater Grundstücke (ca. 1 Meter).

Die Lieferung und Montage aller beigestellten Materialien wird durch die ESM durchgeführt.

**7.1.0010 Einmessung der Gasleitungsverlegung**
Einmessung der Gasleitungsverleitung (Hauptgasleitung und Hausanschlussleitungen), Schieber, Hausanschlüsse und dgl. nach Lage (im UTM-System) und nach Höhe (bezogen auf DHHN2016).
Sämtliche Schieber,Hausanschlüsse und Einbindepunkte sind zeitnah, abschnittsweise vor Ort einzumessen. Die Gasleitung ist darüber hinaus in Abständen von ca. 20 m vor Ort einzumessen.
Die für die Vermessung erforderlichen trigonometrischen Punkte stellt der Auftraggeber unentgeltlich zur Verfügung.
Darüberhinaus übernimmt er nach vorheriger rechtzeitiger Benachrichtigung die Aufdeckung und Kennzeichnung der Punkte vor Ort. Der Auftraggeber stellt des weiteren digitale Katasterkarten zur Verfügung in denen die Leitungen einzutragen sind.
Menge: 70,000 m

**7.1.0020 Dokumentation der Gasleitungsverlegung**
Dokumentation der Gasleitungsverlegung als Abrechnungsplan gemäß der vorstehenden Einmessung der Gasleitung, Schieber, Hausanschlüsse und sonstige Einbindepunkte mit folgenden Leistungen:
-Lageplan mit Bebauung und Grenzen im Koordinatensystem mit allen wesentlichen Messdaten (Höhen und Koordinaten der Schieber, Hausanschlüsse und deren Anschlußleitungen sowie Abschnittslängen, Durchmesser und Rohrmaterialien, Gefälle,usw. -
Eintragung der vorstehenden Vermessung
in Lageplan M=1:250 -
Erstellung eines Bestandshöhenplanes 1:1000/100 mit Eintragung aller Daten.
-Messprotokolle -
Speicherung der Messdaten einschließlich der Messprotokolle auf elektronischem Datenträger im DXF Format auf USB- Stick
Abgabe der Daten und der gesamten Pläne 4-fach in Papierform.
Die für die Vermessung erforderlichen trigonometrischen Punkte stellt der Auftraggeber unentgeltlich zur Verfügung. Darüberhinaus übernimmt er nach vorheriger rechtzeitiger Benachrichtigung die Aufdeckung und Kennzeichnung der Punkte vor Ort. Der Auftraggeber stellt des weiteren Digitale Katasterkarten zur Verfügung in denen die Leitungen einzutragen sind.
Abgerechnet wird nach der tatsächlichen Rohrleitungslänge.
Die Dokumentation ist insgesamt auf einen Datenträger zu übergeben.
Menge: 70,000 m

**7.1.0030 Bild-Dokumentation Bauablauf**
*** Pauschalposition
Bild-Dokumentation über den wesentlichen Bauablauf
für jedes Teilbauwerk sowie von Knotenpunkten und Hausanschlussumbindungen oder besonderen Streckenpunkten.
Die Aufnahmen müssen vor dem Verfüllen der Leitungen, Formstücke und Armaturen ausgeführt werden.
Je Knotenpunkt sollten ca. zwei Bilder aufgenommen werden.
Die Aufnahmen müssen beschriftet und dem jeweiligen Knotenpunkt zugeordnet dem Auftraggeber übergeben werden.
In digitaler Form als *.jpg-Datei (Größe ca. 2 MB/Bild)
auf USB- Stick.
Bauwerk "Erdarbeiten Gasleitung"
Lichtbilder mit Datum versehen.
Menge: 1,000 Psch

**7.1.0040 Straßenkappe ausbauen**
StL-Nr. 229104219900
Straßenkappe mit Tragplatte von Versorgungsleitung und
dgl. freiliegend ausbauen, Gestänge sichern,
Straßenkappe innerhalb der Baustelle lagern.
(1.9)Die Leistung ist gesondert in Rechnung zu stellen.
Spartenträger 'ESM'
(2.9)Einbauteil 'Gasschieberkappe'
Menge: 1,000 St

**7.1.0050 Gel. Straßenkappe einbauen**
StL-Nr. 229104269900
Innerhalb der Baustelle gelagerte Straßenkappe ggf.
einschl. Tragplatte einbauen. Die Mehraufwendungen im
Bereich der jeweiligen Schichten des Oberbaues werden
gesondert vergütet.
(1.9)Die Leistung ist gesondert in Rechnung zu stellen.
Spartenträger 'ESM'
(2.9)Einbauteil 'Gasschieberkappe'..
Menge: 1,000 St

#### 7.2 ERDBAU

**7.2.0010 Engstelle**
Erschwerniszuschlag für Engstelle und Abschnitte
mit nur einseitiger Anfahrmöglichkeit zur
Leitungstrasse, Breite 5,00 bis unter 10,00 m.
Mit dieser Position sind alle Erschwernisse und
Leistungen, die in diesem Zusammenhang erforderlich
werden, abgegolten.
Menge: 55,000 m

**7.2.0020 Engstelle**
Erschwerniszuschlag für Engstelle und Abschnitte
mit nur einseitiger Anfahrmöglichkeit zur
Leitungstrasse, Breite unter 5,00 m.
Mit dieser Position sind alle Erschwernisse und
Leistungen, die in diesem Zusammenhang erforderlich
werden, abgegolten.
Menge: 10,000 m

**7.2.0030 Gel. Boden/Fels verwerten/verwenden Verwert.übern.AN**
StL-Nr. 259062160109
Gelagerten Boden / Fels von Lagerflächen nach
Unterlagen des AG laden, fördern und verwerten bzw.
verwenden. Eine Verwertung und Verwendung
durch den AN ist nachzuweisen.
Abgerechnet wird bei einer Verwendung nach
Auftragsprofilen und bei einer Vewertung nach loser
Masse des gelagerten Materials.
(2.1)Material in das Eigentum des AN übernehmen und einer
Verwertung nach Wahl des AN zuführen.
(4.9)Materialklasse 'BM-0, BM-0* und BM-F0*'
Menge: 12,000 m3

**7.2.0040 Gel. Boden/Fels verwerten/verwenden Verwert.übern.AN BM-F1/BG-F1**
StL-Nr. 259062160104
Gelagerten Boden / Fels von Lagerflächen nach
Unterlagen des AG laden, fördern und verwerten bzw.
verwenden. Eine Verwertung und Verwendung
durch den AN ist nachzuweisen.
Abgerechnet wird bei einer Verwendung nach
Auftragsprofilen und bei einer Vewertung nach loser
Masse des gelagerten Materials.
(2.1)Material in das Eigentum des AN übernehmen und einer
Verwertung nach Wahl des AN zuführen.
(4.4)Materialklasse nach EBV = BM-F1/BG-F1
Menge: 12,000 m3

**7.2.0050 Gel. Boden/Fels verwerten/verwenden Verwert.übern.AN BM-F2/BG-F2**
StL-Nr. 259062160105
Gelagerten Boden / Fels von Lagerflächen nach
Unterlagen des AG laden, fördern und verwerten bzw.
verwenden. Eine Verwertung und Verwendung
durch den AN ist nachzuweisen.
Abgerechnet wird bei einer Verwendung nach
Auftragsprofilen und bei einer Vewertung nach loser
Masse des gelagerten Materials.
(2.1)Material in das Eigentum des AN übernehmen und einer
Verwertung nach Wahl des AN zuführen.
(4.5)Materialklasse nach EBV = BM-F2/BG-F2
Menge: 12,000 m3

**7.2.0060 Gel. Boden/Fels verwerten/verwenden Verwert.übern.AN BM-F3/BG-F3**
StL-Nr. 259062160106
Gelagerten Boden / Fels von Lagerflächen nach
Unterlagen des AG laden, fördern und verwerten bzw.
verwenden. Eine Verwertung und Verwendung
durch den AN ist nachzuweisen.
Abgerechnet wird bei einer Verwendung nach
Auftragsprofilen und bei einer Vewertung nach loser
Masse des gelagerten Materials.
(2.1)Material in das Eigentum des AN übernehmen und einer
Verwertung nach Wahl des AN zuführen.
(4.6)Materialklasse nach EBV = BM-F3/BG-F3
Menge: 12,000 m3

**7.2.0070 Belasteten Boden**
Belasteten Boden von Zwischenlager nach Unterlagen des AG laden, fördern und als Abfall beseitigen.
Schadstoffbelastung DK 0
Die notwendigen Sicherungsmaßnahmen gehören zum
Leistungsumfang. Anfallende Gebühren trägt der AG.
Deponie Wiesau, Föderweg ca. 15 km.
Menge: 12,000 m3

**7.2.0080 Abdecken**
*** Pauschalposition
Arbeitstägliches Oberflächenwasser-
und windsoggeschütztes Abdecken/Abplanen
der gemäß Vorpositionen
zwischengelagerten Bodenmassen.
Menge: 1,000 Psch

#### 7.3 BAUGRUBEN, LEITUNGSGRÄBEN

*Hinweis*
Die nachfolgend aufgeführten Massen sind auf einer vom AN zu beschaffenden Zwischenlagerfläche in Mieten aufzusetzen und zwischenzulagern. Die Flächen müssen eben und tragfähig sowie ohne Oberflächenwasserzutritt von außen sein. Die Mieten sind windsoggeschützt mit Planen abzudecken.
Nach durchgeführter Deklarationsanalyse sind die Bodenmassen entsprechend ihrer Belastung einer möglichst hochwertigen Verwertung zuzuführen.
Das Beschaffen, Vorhalten, Unterhalten, Warten und Betreiben, sowie der ordnungsgemäße Rückbau der Zwischenlagerfläche ist Sache des AN und ist in die Baustelleneinrichtung einzurechnen.

**7.3.0010 Leitungsgraben herstellen gew. Boden Rohr bis DN 150 m.Verb./+10 m3 W. lag. i./ver.o.Lz. Aushub verwerten Abr. senkrecht**
StL-Nr. 2410820729111021
Leitungsgraben profilgerecht herstellen. Straßenaufbruch wird gesondert vergütet.
(1.2)In gewachsenem Boden. Homogenbereich nach Unterlagen
des AG.
(2.9)Grabentiefe '0,00 bis 1,75 m'
(3.1)Breite der Grabensohle für Rohr bis DN 150.
(4.1)Notwendigen Verbau entsprechend statischen und konstruktiven Erfordernissen herstellen, vorhalten und
entfernen. Offene Wasserhaltung bis zu einer Pumpenleistung von 10 m3 Fördermenge und 5,00 m Förderhöhe
je Stunde und Haltung ausführen.
(5.1)Aushub zur Wiederverwendung innerhalb der Baustelle
lagern, nach Verlegen der Leitung in Graben oberhalb
der Leitungszone einbauen und verdichten einschl. ggf.
erforderlicher Wasserzugabe.
(7.2)Zum Verfüllen nicht verwendeten Aushub nach Wahl des AN
verwerten.
(8.1)Abrechnung mit senkrechten Wänden. Grabenbreite
nach DIN 18 300 ohne Berücksichtigung eines Verbaus.
Menge: 70,000 m3

**7.3.0020 Bettung Sand Lieferung**
Material als Rohrauflager liefern und einbauen,
Auflagerwinkel 120 Grad, Körnung 0 - 8 mm,
Schichtdicke der unteren Bettungsschicht 10 cm
Menge: 6,000 m3

**7.3.0030 Deckung Sand Lieferung**
Füllmaterial einbauen für die Seitenverfüllung
und die Abdeckung in Rohrgräben,
profilgerecht, mit nichtbindigem Liefermaterial 0/8,
Schichtdicke der Abdeckung 30 cm über Rohrscheitel.
Menge: 18,000 m3

**7.3.0040 Erdplanum Rohrgraben herstellen**
Planum in Rohrgraben herstellen, zulässige Abweichung
von der Sollhöhe +/- 2 cm, Verformungsmodul mind. EV2
45 MN/m2.
Menge: 60,000 m2

**7.3.0050 Suchgraben herstellen Aufbruch gesond. Boden einb.u.v. Abrechnung Abtrag**
StL-Nr. 2410891299010101
Suchgraben nach Unterlagen des AG einschließlich Handschachtung herstellen. Aushub zur Wiederverwendung
seitlich lagern. Beschreibung der Homogenbereiche nach
Unterlagen des AG.
(1.9)Homogenbereiche 'nach Unterlagen des AG'
(2.9)Grabentiefe 'bis 1,75 m'
(4.1)Straßenaufbruch wird gesondert vergütet.
(6.1)Seitlich gelagerten Boden einbauen und verdichten.
(7.01)Abrechnung nach Abtragsprofilen.
Menge: 5,000 m3

*Hinweis*
Die Mehraufwendungen werden nur vergütet, wenn das hindernde Element nicht bereits im Auftrag des AN hergestellt wurde.

Einzurechnen sind der verminderte Leistungsansatz, eventuelle Handschachtung, Sichern sowie Wiederherstellung der Leitungszone einschließlich Warnbänder, Formsteine und Schutzrohre. Inklusive erforderlicher Materiallieferung.

**7.3.0060 Mehraufwand bei Leitungsgräben**
StL-Nr. 25908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.99)Leitung = 'Stromkabel und Straßenbeleuchtung'
Menge: 15,000 m

**7.3.0070 Mehraufwand bei Leitungsgräben Fernmeldekabel**
StL-Nr. 25908206090200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.02)Leitung = Fernmeldekabel.
Menge: 20,000 m

**7.3.0080 Mehraufwand bei Leitungsgräben Wasserleitung**
StL-Nr. 25908206090700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
(2.9)Verlauf der Leitung 'längslaufend und querend'
(3.07)Leitung = Wasserleitung.
Menge: 5,000 m

### 8 Erdarbeiten Straßenbeleuchtung

#### 8.1 KABELVERLEGUNG

*Hinweis*
Hinweis:
Vorbemerkungen Erdarbeiten Straßenbeleuchtung

Alle Aufwendungen für Baustelleneinrichtung, deren Vorhalten und deren Rückbau, sämtliche Leistungen für Verkehrssicherung für den Abschnitt Erdarbeiten Straßenbeleuchtung sind im Abschnitt 1 Baustelleneinrichtung dieses Leistungsverzeichnisses einzukalkulieren.

Im Zuge des Straßenausbaues werden ca. 205 Meter  Straßenbeleuchtungskabel in einem
gemeinsamen Kabelgraben mit Niederspannungskabel und Mittelspannungskabel verlegt.

Es wird eine neue Straßenbeleuchtungsanlage mit 6 Lichtpunkten errichtet, die gestellt werden müssen. Der Rückbau der bestehenden Lichtpunkte muss mit in den Einheitspreisen kalkuliert werden.
Alle beigestellten Materialien werden von Bayernwerk geliefert und auf der Baustelle gelagert.

**8.1.0010 Kabel ausbauen. Kabel erdverlegt Kabel seit.lagern**
StL-Nr. 22934001990101
Kabel ggf. einschließlich Schutzvorrichtung ausbauen.
Kabel und ggf. Schutzvorrichtung aufnehmen. Ggf.
erforderliche Erdarbeiten und Trennen der Kabel werden
gesondert vergütet.
(1.9)Die Leistung ist gesondert in Rechnung zu stellen.
Spartenträger 'Bayernwerk'
(2.9)Leitung = 'Straßenbeleuchtung'
(4.1)Kabel erdverlegt ohne Abdeckung.
(6.1)Kabel seitlich lagern und sichern.
Menge: 150,000 m

**8.1.0020 Kabel trennen**
Kabel trennen.
Ggf. erforderliche Erdarbeiten werden gesondert
vergütet.
Kabelart 'Straßenbeleuchtung.'
Spartenträger 'Bayernwerk'
Die Leistung ist gesondert in Rechnung zu stellen.
Kabel erdverlegt ohne Abdeckung.
Menge: 10,000 St

**8.1.0030 Seitl. gelagertes Kabel verlegen Verl.o. Abdeckung Trassenband d. AN**
StL-Nr. 22934101990302
Seitlich gelagertes Kabel aufnehmen, verlegen und ggf.
abdecken. Ggf. Verfüllung der Leitungszone herstellen.
Ggf. erforderliche Erdarbeiten werden gesondert
vergütet.
Das Verlegen des Kabeltrassenbandes wird gesondert
vergütet.
(1.9)Die Leistung ist gesondert in Rechnung zu stellen.
Spartenträger 'Bayernwerk'
(2.9)Leitung = 'Straßenbeleuchtung'
(4.3)Bettung aus Sand herstellen, 10 cm dick. Kabel
verlegen ohne Abdeckung. Verfüllung der Leitungszone
einschl. Bettung und Überschüttung herstellen. Bettung
und Überschüttung jeweils 10 cm dick mit Sand
herstellen. Sand liefern.
(6.2)Trassenwarnband nach Unterlagen des AG liefern und
auslegen.
Menge: 205,000 m

#### 8.2 BAUGRUBEN, LEITUNGSGRÄBEN

**8.2.0010 Leitungsgraben für Versorgungsleitungen**
Ausheben und Verfüllen von Leitungsgräben, ca. 0,40 m tief und 0,40 m breit ab Erdplanum mit Abtransport, Zwischenlagerung des wieder einzubauenden Materials und ordnungsgemäßer Entsorgung des überschüssigen Materials, einschließlich Herstellung der Sandbettung und Umhüllung entsprechend der nachfolgenden Position. Restverfüllung mit dem zwischengelagerten Boden.
Die Ausführung erfolgt in Anlehnung an die ZTVA-StB 12.
Menge: 205,000 m

**8.2.0020 Einbindegruben für Versorgungsleitungen**
Einbindegruben für Versorgungsleitungen
im befestigten Bereich
Einbindegruben, ca. 1,00 m tief, Oberflächenbefestigung bereits entfernt, mit Abtransport, Zwischenlagerung des wiedereinzubauenden Materials und ordnungsgemäßer Entsorgung des überschüssigen Materials, Wiederverfüllung mit dem zwischengelagerten Boden.
Die Ausführung erfolgt nach ZTVA-StB 12.
Gruben: ca. 1,50m x 1,50m
Menge: 4,000 St

**8.2.0030 Mastgruben**
Herstellen einer Mastgrube für Straßenbeleuchtungsmaste über 4 m Lichtpunkthöhe,
Mastgrube ca. 1,20 m tief, in unbefestigten Bereich, mit Abtransport, Zwischenlagerung des wiedereinzubauenden Materials und ordnungsgemäßer Entsorgung des überschüssigen Materials
Gruben ca. 1,00 m x 1,00 m
Menge: 6,000 St

**8.2.0040 Einbau eines beigestellten Rohres**
Zurichten und Einbauen eines beigestellten Fundamentrohres.
in vorhandene Mastgrube, Kabel einführen, Erstellen eines Beton-Fundamentes für Straßenbeleuchtungsmaste größer 4 m Lichtpunkthöhe, Verdichten des Umgriffs und Wiederverfüllung mit dem zwischengelagerten Boden sowie Oberflächenwiederherstellung
Die Ausführung erfolgt in Anlehnung an die DIN 16961,
VDE 0211 und DIN 1045.
Menge: 6,000 St

**8.2.0050 Mast aufstellen**
Straßenbeleuchtungsmast bis 4,0 m
Lichtpunkthöhe
auf der Baustelle gelagert
in vorhandenes Betonfundament aufstellen.
Einschl. aller erforderlich Arbeiten.
Menge: 6,000 St

### 9 Stromversorgung

#### 9.1 KABELVERLEGUNG

*Hinweis*
Hinweis:
Vorbemerkungen Stromversorgung

Alle Aufwendungen für Baustelleneinrichtung, deren Vorhalten und deren Rückbau, sämtliche Leistungen für Verkehrssicherung für den Abschnitt Stromversorgung sind im Abschnitt 1 Baustelleneinrichtung dieses Leistungsverzeichnisses einzukalkulieren.

Im Zuge des Straßenausbaues müssen bei Bedarf Stromversorgungskabel (Niederspannung und Mittelspannung) in einem gemeinsamen Kabelgraben mit dem Straßenbeleuchtungskabel umverlegt werden.

Alle beigestellten Materialien werden von Bayernwerk geliefert und auf der Baustelle gelagert.

**9.1.0010 Kabel ausbauen. Kabel erdverlegt Kabel seit.lagern**
StL-Nr. 22934001990101
Kabel ggf. einschließlich Schutzvorrichtung ausbauen.
Kabel und ggf. Schutzvorrichtung aufnehmen. Ggf.
erforderliche Erdarbeiten und Trennen der Kabel werden
gesondert vergütet.
(1.9)Die Leistung ist gesondert in Rechnung zu stellen.
Spartenträger 'Bayernwerk'
(2.9)Leitung = 'Stromversorgung'
(4.1)Kabel erdverlegt ohne Abdeckung.
(6.1)Kabel seitlich lagern und sichern.
Menge: 300,000 m

**9.1.0020 Kabel trennen**
Kabel trennen.
Ggf. erforderliche Erdarbeiten werden gesondert
vergütet.
Kabelart Stromversorgung.'
Spartenträger 'Bayernwerk'
Die Leistung ist gesondert in Rechnung zu stellen.
Kabel erdverlegt ohne Abdeckung.
Menge: 15,000 St

**9.1.0030 Seitl. gelagertes Kabel verlegen Verl.o. Abdeckung Trassenband d. AN**
StL-Nr. 22934101990302
Seitlich gelagertes Kabel aufnehmen, verlegen und ggf.
abdecken. Ggf. Verfüllung der Leitungszone herstellen.
Ggf. erforderliche Erdarbeiten werden gesondert
vergütet.
Das Verlegen des Kabeltrassenbandes wird gesondert
vergütet.
(1.9)Die Leistung ist gesondert in Rechnung zu stellen.
Spartenträger 'Bayernwerk'
(2.9)Leitung = 'Stromversorgung'
(4.3)Bettung aus Sand herstellen, 10 cm dick. Kabel
verlegen ohne Abdeckung. Verfüllung der Leitungszone
einschl. Bettung und Überschüttung herstellen. Bettung
und Überschüttung jeweils 10 cm dick mit Sand
herstellen. Sand liefern.
(6.2)Trassenwarnband nach Unterlagen des AG liefern und
auslegen.
Menge: 300,000 m

#### 9.2 BAUGRUBEN, LEITUNGSGRÄBEN

**9.2.0010 Leitungsgraben für Versorgungsleitungen**
Ausheben und Verfüllen von Leitungsgräben, ca. 0,40 m tief und 0,40 m breit ab Erdplanum mit Abtransport, Zwischenlagerung des wieder einzubauenden Materials und ordnungsgemäßer Entsorgung des überschüssigen Materials, einschließlich Herstellung der Sandbettung und Umhüllung entsprechend der nachfolgenden Position. Restverfüllung mit dem zwischengelagerten Boden.
Die Ausführung erfolgt in Anlehnung an die ZTVA-StB 12.
Menge: 100,000 m

### 10 Breitbandversorgung

#### 10.1 DATENÜBERTRAGUNG

*Hinweis*
Die nachfolgende Leistungsbeschreibung beinhaltet die
Lieferung, Verlegung und Montage der Breitbandversorgung, laut Planung.

Nach VOB/C DIN18299 ist die Baustelleneinrichtung eine
Nebenleistung und somit in den Positionskosten der
Tiefbauarbeiten enthalten.

Bei der Ausführung der Arbeiten ist streng nach den
allg. Richtlinien (z.B. ZTV-TKNETZ 10 u. 12) und
der Vorgabe des Herstellers zu arbeiten.

Zufahrten zu Grundstücken sind stets freizuhalten bzw.
zu ermöglichen. Mehrkosten für provisorische Oberflächenwiederherstellungen werden nicht gesondert vergütet.

Auf vorhandene Fremdsparten ist zwingend zu achten und
evtl. entstehende Schäden werden durch den AN getragen.
In den Positionspreisen ist das Orten bzw. Freilegen
und Absichern von Fremdanlagen mit enthalten.

Der AN hat dafür Sorge zu tragen, dass seine Mitarbeiter oder die von ihm beauftragten Subunternehmer auf
die vom Hersteller ausgelieferten Systeme eingewiesen
bzw. geschult sind. Hierfür werden bei Bedarf Nachweise
von AG eingefordert.

Alle für diese Leistungsbeschreibung benötigten
Werkzeuge sind in die Einzelpositionen mit einzukalkulieren.

Bei der Verlegung ist Seitens des AN eine Bauaufsicht
für die fachgerechte Verlegung abzustellen. Entstehende
Kosten hierfür sind in den Positionspreisen agbegolten.

Die Ausführungsunterlagen werden vom AG dem AN nach
Auftragserteilung kostenfrei übergeben.

Die Rohrverbände bzw. Kabelschutzrohre sind unbeschädigt und geradlinig, d.h. ohne große Verbiegungen
und Höhensprünge zu verlegen. Zudem sind die geforderten Biegeradien einzuhalten. Die Teilstücke des
Rohrsystems sind möglichst lange und mit wenigen Verbindungsstücken zu realisieren. Sind dennoch Verbindungen einzelner Rohre nötig, so müssen diese versetzt
zueinander über herstellerspezifische Verbindungsstücke
realisiert werden. Verbindungsstücke sind in Biegeradien zu vermeiden.
Muss ein Rohr/Verband geschnitten werden, so sind
diese Schnitte senkrecht zur verlaufenden Rohrmittelachse und mittels der vom Hersteller zugelassenen
Schneide- und Verbindungswerkzeuge durchzuführen,
welche der AN zu liefern hat. Diese Anforderungen sind
Voraussetzung für das nachträgliche problemlose Einblasen des Glasfaserkabels. Eventuell entstehende Mehrkosten durch Nichtbeachtung der Verlegerichtlinien bei
weiteren Baumaßnahmen werden an den AN weiterverrechnet.
Verbindungsstellen und Abzweigungen sind durch ein
digitales Foto und eine genaue Lagebestimmung mittels
GPS-Vermessung zu dokumentieren. Die Enden der Rohre u. Rohrverbände sind sofort mittels typgerechten Endkappen
Luftdicht gegen Schmutz und Wasser zu verschließen. Die
Rohrenden dürfen nur bei Montagearbeiten geöffnet sein.

Zudem muss der AN auf Eigenprüfung die Dichtheit und
Durchgängigkeit des Leerrohrsystems prüfen. Hierfür
sind die Kosten in den Positionen zu berücksichtigen.
Weitere Kosten diesbezüglich werden nicht erstattet.
Auf Verlangen des AG hat der AN die Vorgaben zu belegen.

Die Verlegung erfolgt mittels Mitverlegung im offenen
Graben im Sanierungsbereich. Wiederherstellung des
Oberbaus erfolgt bauseits.
Die Rohrbettung des Leerrohrsystems ist durch eine min.
10cm hohe steinfreie und verdichtete Grabensole herzustellen. Darüber ist eine min. 10cm hohe Sandüberdeckung aufzubauen. Anschließend erfolgt die Verfüllung
(mind. 30 cm) mit verdichtungsfähigem, gemischt- und
grobkörnigen Boden gem. DIN 18196:2006-06
(steinfrei, Korngröße < 63mm).
Maschinelle Bodenverdichtungsgeräte dürfen erst ab
einer Überdeckung von min. 30cm eingesetzt werden, da
sonst die Mikrorohre beschädigt werden können. Um die
Mikrorohrverbände und Kabelschutzrohre ist allseits
eine Sandumhüllung von min. 10cm herzustellen. Das
hierfür benötigte Füllmaterial (entsprechend der Vorgabe des Rohrlieferanten) ist ohne Mehrkosten zu
liefern und einzuarbeiten. In einer Ebene liegende
Verbände oder Rohre können direkt aneinander verlegt
werden. Der Graben muss entsprechend der Anzahl der
Leerrohre dimensioniert werden. Die Gesamtüberdeckung
nach KRV A 535 beträgt 0,5 m bis 1 m (verkehrsfreie
Flächen und Verkehrsflächen bis SLW60).
Die Rohrverbände für die Hauszuführungen werden vom
Hauptrohrverbund bis unmittelbar, maximal 1m hinter
die Grundstücksgrenze verlegt.

Aus Sicherheitsgründen ist das Trassenwarnband ca. 20cm über dem Rohrsystem zu verlegen. Hierfür entstehende Kosten
sind in den Positionskosten der Verlegung zu berücksichtigen.

In die Positionspreise ist das Abwickeln bzw. Auslegen
und Verlegen der Leerrohre, sowie das hierfür benötigte
Werkzeug, auf Basis der Planungsvorgabe mit einzukalkulieren.
Zudem ist der Abtransport und die fachgerechte Entsorgung von überschüssigen oder nicht wieder verwendbaren Aushubmaterial mit einzukalkulieren und wird
nicht gesondert vergütet.

Hinweise:

1. Eignungsnachweis Fachpersonal

Der Anbieter muss den Nachweis erbringen, dass die notwendigen Fachkenntnisse für die Montagearbeiten an FTTB-Rohrverbänden, FTTB-Abzweigen, FTTB-Einzelrohren und LWL-Schränken vorhanden sind. Der Bieter stellt sicher, dass die Vorgaben zu Produkt-Handling sowie die Montage- und Verlegerichtlinien der Hersteller/Lieferanten uneingeschränkt beachtet und umgesetzt werden.

Der Anbieter hat die Qualifikation des zu benennenden Verantwortlichen für die korrekte Montage und Verlegung der Kabelschutzrohre und Schränke sowie mit dem Umgang mit Material für erforderliche Fachkenntnisse auf Verlangen nachzuweisen. Der Nachweis besteht mindestens durch ein persönliches Schulungs-/Zertifizierungsdokuments des Produktlieferanten.

Alle Arbeiten und Ausführungen sind außerdem nach dem neuesten Stand der Technik durchzuführen.

Produkt- und Materialqualität

Der Anbieter muss den Nachweis erbringen, dass die eingesetzten Produkte auch bei der Telekom
Deutschland zugelassen sind und eingesetzt werden.

2. Verwendung und Einsatz Material

Der Anbieter muss uneingeschränkt und in vollem Umfang, die Montage- und Verlegeanleitungen und -vorgaben vom
Produkthersteller/-lieferanten beachten und anwenden.

3. Anpassungen und Abweichungen bei der Bauausführung

Abweichende Mengen gegenüber dem Leistungsverzeichnis sind
zu dokumentieren.

Bei den nachfolgenden Positionen handelt es sich um Leerrohrverlegungen, welche gemeinsam mit den Straßenbauarbeiten auszuführen sind. Die Leitungstrassen liegen an der Banketthinterkante unterhalb dem Erdplanum.

Die Rohrleitungen sind auf einem 10 cm dicken Sandauflager,
einer Rohrumhüllung aus Sand und einer Sandabdeckung mit
mindestens 10 cm Dicke unterhalb dem Straßenplanum
zu verlegen.
Zwischen OK Sandabdeckung und Straßenplanum ist eine
mindestens 10 cm dicke Schicht aus bindigem Boden
profilgerecht einzubauen, so dass die Entwässerung des
Erdplanums vollständig funktionsfähig gewährleistet ist.

Die Abrechnung des Kabelgrabens erfolgt ab OK Erdplanum,
auch wenn bauablaufbedingt von einem anderen Niveau
gearbeitet werden muss.

**10.1.0010 Leitungsgraben für Versorgungsleitungen**
Ausheben und Verfüllen von Leitungsgräben, ca. 0,40m tief und 0,50m breit ab Erdplanum mit Abtransport, Zwischenlagerung des wieder einzubauenden Materials und ordnungsgemäßer Entsorgung des überschüssigen Materials, einschließlich Herstellung der Sandbettung und Umhüllung entsprechend der nachfolgenden Position. Restverfüllung mit dem zwischengelagerten Boden.
Die Ausführung erfolgt in Anlehnung an die ZTVA-StB 12.
Menge: 140,000 m

**10.1.0020 Suchgraben herstellen Aufbruch gesond. Boden einb.u.v. Abrechnung Abtrag**
StL-Nr. 2410891299010101
Suchgraben nach Unterlagen des AG einschließlich Handschachtung herstellen. Aushub zur Wiederverwendung
seitlich lagern. Beschreibung der Homogenbereiche nach
Unterlagen des AG.
(1.9)Homogenbereiche 'nach Unterlagen des AG'
(2.9)Grabentiefe 'bis 1,00 m'
(4.1)Straßenaufbruch wird gesondert vergütet.
(6.1)Seitlich gelagerten Boden einbauen und verdichten.
(7.01)Abrechnung nach Abtragsprofilen.
Menge: 5,000 m3

**10.1.0030 Fibre-To-The-Building-Anschlussbereich**
Lieferung, Verlegung und Montage Rohrverband
24 x 10, Wandstärke 2,0 mm.
Der Rohrverband bildet das Verbindungsstück zwischen den jeweiligen Verteilerschrank (LWL-KVz) und den zu erschließenden Straßenabschnitten bzw. Grundstücke/Gebäudeanschlussraum. Der Verband mit den entsprechenden Mikro-Kabelschutzrohren beginnt am jeweiligen LWL-KVz und erstreckt sich bis zum Ende des jeweiligen Versorgungsbereiches bzw. Grundstück/Gebäudeanschlussraum. Alle im Erdreich verlegten und auf- und abgeschnittenen Rohre müssen wasserdicht abgedichtet werden. Endet der Rohrverband aufgrund einer Teilbaumaßnahme, so muss das Rohrverbandende fachgerecht abgedichtet werden.
Eigenschaften:
Zur direkten Erdverlegung geeignet
Geeignet zur direkten Erdverlegung, Verlegung gemäß
Vorbemerkung auf Sandauflager 10 cm und mit Sandumhüllung 10cm.
Sandauflager und Sandumhüllung liefern.
Bestehend aus Mantelrohr und Minirohren
Mantelrohr außen
Mantelrohr innen gefüllt mit 24 Stück erdverlegbaren Minirohren
10 x 2,0 mm
Außenkontur variabel (rund bis oval bis nierenförmig)
Dicht gegen Gas und Wasser, Nenndruck 1 bar
Zulässige Zugbelastung des Mantelrohres >= 700 N
Minirohre sind farblich gekennzeichnet mit zwei verschiedenen Farben, Reihenfolge: Farbstreifen, transparent, Farbstreifen, transparent, Streifenbreite ca. 4,8 mm
Zeitstandfestigkeit nach DIN 8075
Geeignet zum Abdichten gegen Gas und Wasser bis 0,5 bar mit Abdichtelement 50 mm
Geeignet zum Einziehen in bestehende Rohrtrassen
Farben der Mikro-Kabelschutzrohre: gemäß Produktlieferant
Fabrikat: System gabocom, Rehau oder gleichwertig.
Menge: 140,000 m

**10.1.0040 Liefern und Verlegen Ortungs-/Trassenwarnband**
Rohrleitungen mit Trassenwarnband aus PVC, mit eingearbeiteten Ortungsdrat (Kupfer oder Aluminium). Kennzeichnung - Achtung Kabel -. Verlegung 30 cm über Rohrscheitel. Das Trassenband intensiv leuchtend, 40 mm breit.
Menge: 140,000 m

#### 10.2 HERSTELLUNG HAUSANSCHLUSS

**10.2.0010 Fibre-To-The-Building-Anschlussbereich Hausanschlussleitung**
Lieferung, Verlegung und Montage Rohrverband
2 x 10, Wandstärke 2,0 mm.
Der Rohrverband ist die jeweilige Verbindungs-/Stichleitung zwischen Rohrverband und jedem Grundstück/Gebäudeanschlussraum. Sollte der Grundstückseigentümer der Verlegung nicht zustimmen, dann ist
der Rohrverband mindestens bis zur jeweiligen Grundstücksgrenze zu verlegen.

Eigenschaften:
Geeignet zur direkten Erdverlegung, Verlegung gemäß
Vorbemerkung auf Sandauflager 10 cm und mit Sandumhüllung 10cm.
Sandauflager und Sandumhüllung liefern.
Bestehend aus Mantelrohr und Minirohren
Mantelrohr außen
Mantelrohr innen gefüllt mit 2 Stück erdverlegbaren Minirohren 2 x 10 mm
Außenkontur variabel (rund bis oval bis nierenförmig)
Dicht gegen Gas und Wasser, Nenndruck 1 bar
Zulässige Zugbelastung des Mantelrohres >= 700 N
Minirohre sind farblich gekennzeichnet mit zwei verschiedenen Farben, Reihenfolge: Farbstreifen, transparent, Farbstreifen, transparent, Streifenbreite ca. 4,8 mm
Mit optimalen Gleitriefen innen und spezieller Eignung zum Einblasen hochwertiger Glasfaserkabel über große Längen
Berstdruck min. 60 bar
Scheiteldruckfestigkeit 2500 N bei 15 % Verformung entspr. DIN EN 50086
Zeitstandsfestigkeit nach DIN 8075
UV - Stabilität für 3 Jahre südeuropäisches Klima
Farbliche Kennzeichnung: gemäß Produktlieferant
Fabrikat: System gabocom, Rehau oder gleichwertig.

Bei der Mengenkalkulation wird von einer durchschnittlichen Länge der Anschlussleitung von bis zu 10 m ausgegangen. Abweichungen bei der Bauausführung sind jedoch möglich.
Menge: 110,000 m

**10.2.0020 Fibre-To-The-Building-Anschlussbereich Endstopfen**
Lieferung und Montage Endstopfen permanent für Mikro-Rohr Durchmesser 10 mm, ES 10 permanent
Es werden Endstopfen in folgenden Bereichen eingesetzt:
Abschluss für das Mikro-Rohr an der Grundstücksgrenze/Grundstück/Gebäudeanschlussraum
Abschluss für das ausgeschnittene Rohr im Bereich des Abwzeigs im Rohrverband flexibel
Abschluss für alle Mikro-Rohre Durchmesser 10 im im LWL-Kabelverzweigerschrank

Eigenschaften:
Gas- und wasserdicht
Zugfest >= 200 N
Lösbar nach Entfernen des Sicherungsringes
Berstdruck mind. 20 bar

Fabrikat: System gabocom, Rehau oder gleichwertig.
Menge: 11,000 St

**10.2.0030 Fibre-To-The-Building-Anschlussbereich Doppelsteckmuffen**
Lieferung und Montage Doppelsteckmuffe permanent für Mikro-Rohr Durchmesser 10 mm; DSM 10 permanent
Es werden Doppelsteckmuffen in folgenden Bereichen eingesetzt:
Übergangsstück vom Rohrverband als Abzweig/Stichleitung über eine Mikro-Rohr Durchmesser 10
zur Grundstücksgrenze/Grundstück/Gebäudeanschlussraum Muffe für eine Rohrverlängerung

Eigenschaften:
Gas- und wasserdicht
Zugfest >= 200 N
Lösbar nach Entfernen des Sicherungsringes
Berstdruck mind. 20 bar

Fabrikat: System gabocom oder gleichwertig.
Menge: 22,000 St

**10.2.0040 Lieferung und Montage Abzweighilfe (L-Brunch-Support); LBS**
Eigenschaften:
Zum geführten Abzweigen von Mikro-Rohren aus einem erdverlegten Rohrverband unter 90 Grad
Mit Positionierung und Fixierungshilfe für einen Ortungs-Kugelmarker.
Inkl. Lieferung und Montage Ortungs-Kugelmarker:
Durchmesser ca. 11,0 cm, Ortungsbereich bis 1,5 m Erdtiefe
(Frequenz 101,4 Hz)

Fabrikat: System gabocom, Rehau oder gleichwertig.
Menge: 11,000 St

**10.2.0050 Zulage Unterquerung Gartenmauer**
Zulage zum Rohrgrabenaushub für das Unterqueren von Gartenmauern einschl. der Fundamente
mit Sicherungsmaßnahmen nach Wahl
des AN.
Menge: 5,000 St

**10.2.0060 Zulage Unterquerung Zaun/Hecke**
Zulage zum Rohrgrabenaushub für das Unterfahren von
Zäunen und Zaunsockeln einschl. der Fundamente
und/oder Hecke mit Sicherungsmaßnahmen nach Wahl
des AN.
Menge: 5,000 St

**10.2.0070 Anwohnermanagement**
In dieser Position sind die Kontaktaufnahme und
alle örtliche Begehungen mit den Grundstückseigentümern
sowie die Dokumentation der Anschlussarbeiten eines
Gebäudes enthalten.
Die Abrechnung erfolgt nach tatsächlich realisierten Hausanschlüssen.
Menge: 11,000 St

#### 10.3 VERMESSUNG UND DOKUMENTATION

**10.3.0010 Vermessung und Bestandsplan**
Es sind alle Kabelrohranlagen und deren Einbauten, Schränke, Querungen im Bauabschnitt
einzumessen und zu dokumentieren.
Bestandsplan für die Verlauf und die Lage der Rohrverbände, Abzweiger und Mikro-Kabelschutzrohre und Stichleitungen, tabellarische Zuordnung der farblich gekennzeichneten Einzelrohre zu den einzelnen Grundstücken/Gebäude.
Menge: 1,000 St

**10.3.0020 Erstellen der Dokumentation**
Die Dokumentation ist nach Vorgabe des AG in elektronischer Form zu erstellen. Aus der Dokumentation müssen sich eindeutig alle hergestellten Verbindungen und die tatsächliche Lage der einzelnen Mikro-Kabelschutzrohre/Rohrverbände und sonstigen Kabelschutzrohre nachvollziehen lassen. Änderungen sind als Rotstiftkorrektur anzuzeigen. Die Bezeichnung von Bauteilen, Rohrverbänden und Verbindungen wird vom AG vorgegeben.
In der Dokumentation für Kabelschutzrohranlagen muss folgendes enthalten sein:

- Dokumentation der Mikro-Kabelschutzrohre/ Rohrverbände entsprechend ihrer Lage je Streckenabschnitt in einem Plan einschließlich der Hausanschlüsse und der zugehörigen Mikro-Kabelschutzrohr-Belegung im Verband. Gegenüber der Ausführungsplanung abweichende Ausführungen sind als Rotstiftkorrektur in den Plänen darzustellen.

- Bezeichnung und Kennzeichnung der Mikro-Kabelschutz-Rohrverbände mittels Bilddokumentation und Kennzeichnung der geographischen Lage der Aufnahme.

- Alle Abzweige, Kupplungsstellen und Endabdichtungen sind zu fotografieren. Einmessen aller Kupplungsstellen.

Es sind alle verlegten und montierten Schränke, Mikro-Kabelschutzrohre und sonstige Kabelschutzrohre incl. Muffen sowie Abzweigstellen vom Rohrverbund zu den einzelnen Grundstücken/Gebäuden oder Abzweigleitungen in Stichstraßen incl. Abschlussstopfen durch digitale Bilder zu dokumentieren.

Die Dokumentation und Bilder sind zu ordnen, zu beschriften und mit Datum zu versehen. Die Übergabe der Daten erfolgt 1 x auf CD-ROM und 4 x in Papierform.
Menge: 1,000 St
